# Lagerhalle_Templin
Angebotsaufforderung (GAEB 90, DA83)
DV-Nummer: 2024-04
Währung: EUR
Auftraggeber: Landesbetrieb Forst Brandenburg, SE Templin, Vietmannsdorfer

## Los 9 Technische Anlagen Elektroinstalla
Datum: 16.12.25

### Bereich 1 Baustelleneinrichtung

*Hinweis*
Ergänzend zum Leistungsverzeichnis sind nachfolgende
Beschreibungen zu beachten.

Laufende Koordinierung für die im LV beschriebene
Elektroanlage,
einschließlich Abklären der Schnittstellen zu den
angrenzenden
Gewerken und Einhaltung der im Bauablaufplan
angegebenen
Bauabschnitte.

Zur fachlichen und terminlichen Koordinierung aller am
Bau Beteiligten
werden wöchentlich bzw. nach Festlegung der örtlichen
Bauleitung
Bauberatungen durchgeführt. Der AN hat durch seinen
Fachbauleiter
oder einen kompetenten Vertreter regelmäßig an diesen
Terminen
teilzunehmen.

Erst- und Inbetriebnahmeprüfung der elektrotechnischen
Anlage nach
DIN VDE 0100. Die Nachweise bezüglich der getesteten
Funktionen
sind in entsprechenden Prüfprotokollen zu
protokollieren und in der
Dokumentation in Papierform und digital in 3-facher
Ausführung zu
hinterlegen.

Zusammengefasst in beschrifteten Ordnern, 3-fach in
Papier und 3fach
digital

Die digitalen Unterlagen sind im nachfolgenden Format
zu erstellen:
- Zeichnungen im DWG, DXF und PDF Format
- Tabellen im Excel-Format
- Texte im Word-Format

Die vollständige Dokumentation gemäß dem ist dem
Planungsbüro
einfach in Papier und einfach digital 14 Tage vor
Abnahme zur Prüfung
zu übergeben. Nach Freigabe der Dokumentation durch
Planungsbüro
und Auftraggeber ist die ergänzte, vervollständigte
Dokumentation auf
die geforderte Anzahl (3-fach) zu vervielfältigen.
Das Vorliegen der geprüften, vollständigen
Dokumentation ist
Voraussetzung zur Abnahme.

Einweisung des Betreibers, inkl. schriftlich
bestätigte Unterweisung der
vom AG benannten Personen.

Änderungen und Korrekturen im kleineren Umfang, die
sich im Zuge
der Abwicklung bzw. der Inbetriebnahme ergeben, sind
im Preis zu
berücksichtigen.

*Hinweis*
Leistungsumfang
Die im Leistungsverzeichnis beschriebenen Arbeiten
umfassen folgende Leistungen.

- Installation der E-Anlage
- Dokumentation

Normen und Bestimmungen
Alle in der Spezifikation beschriebenen Leistungen
einschI. der
Materialien müssen der "Verdingungsordung für
Bauleistungen
(VOB)", Teil C entsprechen.

Weiterhin gelten:
- DIN-Normen
- VDE-Bestimmungen
- Vorschriften der Berufsgenossenschaft
- sonstige gesetzliche Vorschriften z.B.
  Behördenforderungen, Bauordnungen
- Brandschutzkonzept

Es gilt jeweils die letzte Ausgabe, die am Tag der
Angebotsabgabe
gültig ist.

In dem Bauvorhaben sind ausschließlich nur neue,
ungebrauchte
Bauelemente, Materialien einzusetzen. Es dürfen nur
Produkte verbaut
werden, die eine EU-Konformitätserklärung aufweisen.

In die Kalkulation sind die Arbeiten für nachfolgend
aufgeführte Arbeiten mit
einzuklakulieren:

a) Einregulierung und Inbetriebnahme der Anlage
b) Einholung der Abnahmeprotokolle des zuständ. VNB
c) Kontrolle der Ausführung aller Beschriftungen der
Anlagen und
  Verwendung von dauerhaften Bezeichnungsschildern
d) Funktionsprobe der elektr. Geräte gem. den
Betriebsanweisungen der
  Hersteller.
e) Isolationswiderstand der Verbraucheranlagen nach
den Bestimmungen
  der VBE 0100 (DIN VDE 0100 Teil 600)
f) Prüfung öffentlicher Einrichtungen und
Arbeitsstätten nach DIN VDE
  0100-718
g) Wirksamkeit der Schutzmaßnahme
(Schleifenwiderstand).
h) Fehlerstrom und Fehlerspannung an sämtlichen
bauseits angebrachten
  Armaturen und Metallleitungen.
i) Über die Prüfungen ist ein Prüfprotokoll und eine
Errichterbeschreibung (§
  5 der Unfallverhütungsvorschrift- BGV A3) in
doppelter Ausfertigung
  auszustellen und der Schlussrechnung beizufügen.
  Prüfschritte nach DIN VDE 0100 Teil 610:
   - Besichtigen/erproben und messen
   - Schutzleiter und Potentialausgleich
   - Schutz durch sichere Trennung/Iso-Widerstand
   - Schutz durch automatische Abschaltung
   - Spannungs-, Polarität- und Festigkeits-
  Funktionsprüfungen
j) - Abnahme der E-Anlage durch
Bauherrn als Gesamtabnahme

#### Abschnitt 1.1 Baustelleneinrichtung

*Hinweis*
Die Baustelleneinrichtung ist in den Einheitspreis der
Positionen
einzurechnen. Eine gesonderte Baustelleneinrichtung
wird nicht
ausgeschrieben. Alle erforderlichen Werkzeuge,
Hilfsmittel,
Unterkunft, WC, Toilette, Arbeitskleidung ist hierbei
zu
berücksichtigen.

Beachte hierbei die Höhe der Halle zur Montage der
Rinnen,
Kabel und Lampen.

*Hinweis*
allgemeine Beschreibung

Der Landesforstbetrieb Brandeburg plant in Templin den
Neubau einer
Saatgutlagerhalle, incl. einer Behandlungsanlage für
das Saatgut zur Überwinterung.
Ein Neubau einer Binderdachhalle für die Lagerung von
Saat- und Pflanzgut zur
Buchheide 90 in 17268 Templin.
Das Bauwerk wird konventionell in Stahl, Beton und
Holz ausgeführt und besitzt die
Maße a/b/h=40/25/8,14m. Das Gebäude ist nicht
unterkellert. Es verfügt über ein
Satteldach mit ca. 11° Dachneigung.
Die hier gemachten Annahmen und Angaben in den
Positionsplänen sind stets mit
den Ausführungsunterlagen zu vergleichen.

Alle ausgeschriebenen Positionen und Materialien
verstehen sich ausschließlich incl.
Lieferung und Montage.

Die Tragwerksplanung erfolgte an Hand von
Planunterlagen die durch den Nutzer
geringfügig verändert worden sind. Diesbezüglich
gelten die aktuellen Zeichnungen
des Büro Planquadrat Klug aus Stendal. Die Werkplanung
ist dahingehend
anzupassen, die Tragwerksplanung ist zu übernehmen und
umzusetzen.

Dachkonstruktion:

Als Dachkonstruktion wird ein
Satteldach-Rahmenkonstruktion Stahl - BSH ohne
Zugband vorgesehen. Dieser besitz eine Spannweite von
25m mit beidseitigem
Kragarm von 5m und wird in BSH Gl28c ausgeführt. Der
Binderabstand beträgt
e=5,60m. Als Deckung werden Sandwichelemente mit einer
maximalen Spannweite
von
e=2,00m vorgesehen. Zur Aussteifung gegen Wind und
Imperfektion werden 3
Verbände im Dach vorgesehen. Zusätzlich befindet sich
zwischen Achse 2 und 7 ein
Lichtband, welches auf die Dachkonstruktion aufgesetzt
wird. Eine Eindeckung mit
PV-Anlagen wird berücksichtigt und ist vorgesehen. Zur
Vermeidung von
Durchbiegungsschäden ist nur trockenes Bauholz mit
einer Feuchte  < 18% zu
verwenden. Bei dem Einsatz von Stahlformteilen als
Holzverbinder ist deren
Zulassung zu beachten!

Alternativ kann die Verwendung von Stahlträgern im
Außenbereich angenommen
werden. Eine Werkplanung des gesamten Tragsystems ist
vorzusehen, sollten
Änderungen des Grundtragsystems vorgenommen werden,
sich dei statischen
Berechnungen anzupassen und dem Prüfer vorzulegen.

Beachte:

Für die Montage der Dachkonstruktion und für die
Montage der Dacheindeckung wird
kein gerüst aufgestellt. Die Arbeiten sind mit
Hubsteiger und Hebebühne
durchzuführen.

Für die Montage der Dacheindeckung und des Lichtbandes
ist eine komplette
Abnetzung vorzusehen, dies ist in die Positionen des
Daches einzukalkulieren.

Wände:

Die Giebel- und Längswände werden als Holzrahmenbau
ausgeführt. Dabei besitzen
die Stiele einen Abstand von e=0,625m. Zur Abtragung
der Lasten aus dem Binder
werden Stahlstützen unter dem Binder vorgesehen,
welche mit Hilfe von Köchern
eingespannt werden. Unter den Dachverbänden werden
zusätzlich
Wandverbände vorgesehen, welche zur Aussteifung des
Systems beitragen. Über
den Toröffnungen werden Sturzträger mit entsprechenden
Stielen vorgesehen.
Alle Wände, innen und außen werden als
Holzrahmenkonstruktion erstellt. Details zu
den Wänden werden in den Positionen benannt.

Außen werden die Wände mit einer Stulpschalung aus
Lärche beplankt, das Holz
bleibt unbehandelt. Die Wände werden mit einer
Wärmedämmung aus
Holzfaserdämmung oder aus einer Holzerinblasdämmung
eingebaut. Die Oberläche
innen besteht aus einer OSB 4 Platte in einer Stärke
von 19 mm. Die OSB Platte ist
allseitg mit Nut und Feder zur Verlegung versehen.

Von innen nach außen ist zusätzlich nach der OSB
Platte eine Klimamembran
anzuordnen, diese ist komplett zu verkleben und an
alle angrenzenden Bauteile
anzuarbeiten.

Der Büroberreich (Büro und WC) erhält zusätzlich zur
OSB Beplanung eine Lage
GKB Bauplatte als Oberfläche. Alle Innenwände werden
ebenfalls als
Holzrahmenbauwand hergestellt und errichtet.

Innenwand Holzrahmenbau

 12,5 mm Gipskartonplatte
 19 mm OSB 4 -Platte
 160 mm Holzständerwerk + Holzwolledämmung
 19 mm OSB 4 -Platte

Innenwand Heizraum

alle Wände und Decken im Heizraum sowie im
Pellettlager sind von innen mit
Trockenbauplatten im Feuerwiderstand F 30 zu
verkleiden. Ein bauaufsichtliche
Zulassung und Prüfprotokoll ist dazu vorzulegen.

Der Pellettraum ist auf Grund der Lasten der Pelletts,
wenn dieser gefüllt ist, mit
zusätzlichen Hölzern zu verstärken. Hier ist der
Abstand der Hölzer im
Holzrahmenbau auf max. 31,25 cm zu veringern und die
Querschnitte auf 12 x 16 zu
vergrößern. Die Verkleidung inner des Pelletlagers hat
mit OSB 4 Platten 30 mm zu
erfolgen.

Außenwand Holzrahmenbau

Verkleidung aus Brettschalung
19 mm OSB 4 -Platte
160 mm Holzständerwerk + Holzwolledämmung
19 mm OSB 4 -Platte

MATERIALIEN

Holz:  NH C24; BSH Gl24h Gl28c DIN EN 14081-1; DIN EN
14080
Baustahl:  S235JR DIN EN 10025-2
Betonstahl:  B500A/B DIN 488-2
Beton:  C25/30 C35/45 DIN EN 206-1 / DIN 1045-2

Lastannahme für die Betonplatte der Halle

 Gabelstapler Kat.E2.3 Gabelstapler Klasse FL2
 Eigenlast 31 KN
 Hublast 15 kN
 Nutzlast (Achslast) Qk = 40 kN
 Qk = 15 kN/m²

Für die Güte der einzubauenden Materialien und die
Standsicherheit der
Montagezustände haften die ausführenden Unternehmer.
Unstimmigkeiten sind dem Planverfasser sofort zu
melden, bei Nichtachtung haftet
der Ausführende.

Decken:

Büro und WC werden mit einer Rasterdecke versehen.
Leitungsführung erfolgt im
abgehängten Deckenbereich und innerhalb der Wände.
Durchdringungen sind gegen
Luftzug und Dampfdruckausgleich abzudichten.
Technische Räume erhalten keine abgehängte Decke.
Über dem gesamten Sozialbereich wird eine Decke aus
Holzbalken eingebaut, von
unten mit OSB 4 Platten 19 mm verschalt und von oben
mit Rauspund 28 mm (Nut
und Feder) belegt. Zwischen den Deckenbalken wird eine
Wärmedämmung aus
Holzfasern eingebaut. ca. 24 cm dick. Von innen wird
zwischen Deckenbalken und
OSB Platte eine Klimamambran verbaut.

Bodenbelag:

WC, Büro und technische Räume erhalten einen
schwimmenden  Zementestrich auf
Dämmung. Der WC und technische Bereich Bereich ist mit
Fliesen 20 x 20 cm in R
10 zu verlegen. Das Pellettlager erhält keinen Estrich.
Das Büro erhält PVC Bodenbelag R 9 mit einer passenden
Sockelleiste aus PVC.
An Türschwellen ist eine Übergagsschine zum Beton der
Halle vorzusehen.

Bodenaufbau:

Belag Fliese, PVC  1,0 cm
Zementestrich  6,0 cm
Trennlage PE Folie
Wärmedämmung EPS 035 12,0 cm
Bitumenbahn als Abdichtung  0,5 cm
Bodenplatte/Unterbeton  15,0 cm

Der Hallenbereich ist mit einem Oberflächen fertigen
Industrieboden aus Beton 20
cm dick, glatt gescheibt herzustellen.

Bodenaufbau Halle:

Beton  20,0 cm (Oberfläche glatt gescheibt)
Trennlage PE Folie
Wärmedämmung Styrodur 12,0 cm (für Lastabtragende
Bodenplatten)

Der Betonboden ist innerhalb der Halle in einem
Gefälle von 2%, zu der Rinne hin,
auszubilden. Die Stirnseiten sind ebenfalls mit entsp.
Gefälle an die Rinnen
anzubinden.

Dachaufbau

Für die Dachabdichtung sollen Sandwichplatten
verwendet werden. Die Dach
Sandwichpaneele sollen aus speziellen Profilen
geliefert und aufgebaut werden, die
ein Montage von PV Platten ermöglicht, ohne die
Dachpaneele zu durchbohren. Die
Sandwichpanelle sind in einer Dicke von 140 mm zu
verwenden.

Wandbeläge

in der Halle wird die Innenseite der Wände nicht
weiter verkleidet, hier bleibt die OSB
platte als Ansicht erhalten.

IM WC Bereich werden die Wände mit Wandfliesen, weiß,
matt 20 x 40 cm, Raum
hoch verkleidet. Der Bürobereich erhält eine
Glasvliestapete, weiß gestrichen mit
Silikatfarbe.

Technische Räume erhalten keine weitere Verkleidung,
hier bleibt die OSB Platte
sichtbar.

elektrische Installation

Die elktrische Installation wird standartmäßig
durchgeführt.

Im Büro wird ein umlaufender Brüstungskanal vorgesehen.

Die Halle und auch der Büroteil sind mit einer
internen Haualarm Anlage
auszustatten. Dazu sind Rauchmelder (automatische und
Handdruckmelder) und
Sirenen zur internen Alarmierung vorzusehen.

Innerhalb des Gebäudes sind Rettungswege mit einer
Rettungswegkennzeichnung
zu versehen. Eine Sicherheitsbeleuchtung ist nach ASR
vorzusehen.
Die Sicherheisbeleuchtung und Rettungswegebeleuchtung
ist entsp. ASR 2.3
durchzuführen und vorzusehen.

Das Lichtband auf dem First der Halle ist als RWA
Anlage und zur Lüftung
vorzusehen. Zur Lüftung ist eine Bedienstelle in der
Nähe der Tür zum Büro
vorzusehen. Die Bedienstelle für ide RWA Funktion ist
in der Nähe einer Ausgangstür
vorzusehen. Die Funktion der RWA sollte auf Grund der
vorgesehenen
Lüftungsfunktion elektrisch erfolgen. Für die Anlage
ist ein Wind und Regenmelder
vorzusehen.

Innenausstattung:

Das Büro wird mit einer Teeküche ausgestattet. Inhalt
der Teeküche ist ein
Külschrank 60 cm, mit Tiefkühlfach, eine Kochplatte
(Ceranfeld) mit 2 Platten. Ein
Spülbecken 100 cm mit einem Becken und einer Ablage
aus Edelstahl. Eine
Spülenarmatur aus Edelstahl mit keramischen
Dichtungen. Ein zusätzlicher
Unterschrank 50 cm breit. Gesamtbreite ca. 230 cm. Ein
dazu passender
Oberschtrank 230 cm breit, 60 cm hoch, mit 2 Glastüren
und einer Beleuchtung
innen und mehreren Unterteilungen.

Ausstattung Halle:

In der Halle ist eine in der Mitte liegenden
Wasserablaufrinne vorzusehen. Die
Ablaufrinne ist als Polymerbetonrinne vorzusehen, die
ein innenliegendes Gefälle
aufweist. Die Rinnen wird an den vorgesehenen
Koalizenzabscheider angeschlossen.
Die Rinnen verläuft über 3/4 der Gebäudelänge (30m).

Die Rinne ist mit einer elastischen Dichtungsfuge an
die Betonplatte anzuschließen.
Die Fuge ist Wasser dicht auszuführen.

Außentüren und Tore:

In der Halle werden weiterhin 2 Rollrore und 2
Schlupftüren eingebaut. Die Rollrore
sind elektrisch bedienbar, mit einer Steuerung neben
dem Tor und einer
Fernbedienung. Bei Stromausfall haben die Tore eine
Notbedienung mit einer Kurbel.
Die Schlupftüren sind Rettungswege und werden daher
mit einer Panikfunktion
ausgerüstet. Die Schlupftüren sind aus wärmegedämmten
Aluminiumtüren mit
Glasausschnitt. Der Glasausschnitt ist in der Mitte
mit einem Kämpfer getrennt. Das
Glas ist beidseitig aus VSG. Die Türen öffnen nach
außen. Farbe nach Wahl AG.
Zusätzlich ist für das geplante Pellettlager eine Luke
in der Außenwand vorzusehen,
die zu Kontrollzwecken benötigt wird. Die Luke ist in
F 30 RD auszuführen, hier kann
eine Stahlblechluke zur Anwendung kommen. Nach innen
ist diese Luke mit eine
zusätzlichen Verbau aus Bohlen (40 x 150 mm) zu
sichern, damit die Last der Pellett
nicht auf die Luke fällt.

Innentüren:

Die Innentüren zum Büro und zum Heizraum sind als T 30
Tür mit Rauch schutz
Funktion auszuführen. Hier sollen Stahlblechtüren mit
Umfassungszarge zum Einsatz
kommen. Die Türen haben keine Schwelle, sondern eine
absenkbare Dichtung.

Die Tür zum WC ist eine Holztür aus Vollspanplatt mit
0,7 mm HPL Beschichtung
(Farbe nach Wahl AG) mit einer Umfassungszarge aus
Stahl zum nachträglichen
einbau, ohne Bodeneinstand.

Fenster:

die Fenster sind als einflüglige Fenster aus
Kunststoff vorzusehen. Für die Fenster ist
eine Innenfensterbank aus Multiplexplatte 22 mm
(birke, farblos lackiert) und eine
Außenfensterbank aus Alu Strangpressprofil vorzusehen.
Alle Fenster erhalten ein
Jalousie aus Aluminium mit Gurtbedienung. Der
Jalousiekasten ist durch die
Holzschalung aussen verdeckt.

OG über Büro:

das OG über dem Büro wird zu Abstellzwecken genutzt
werden, daher ist zur
Erschließung des OG eine Treppe aus verzinkter
Stahlkonstruktion vorzusehen (ca.
18 Stg. 17,8 x 26 cm), incl. Geländer. Das OG erhält
ausserdem ein Absturzgeländer
aus verzinkter Stahlkonstruktion.

Lichtband im First:

Das Lichtband auf dem First der Halle ist als RWA
Anlage und zur Lüftung
vorzusehen. Zur Lüftung ist eine Bedienstelle in der
Nähe der Tür zum Büro
vorzusehen. Die Bedienstelle für die RWA Funktion ist
in der Nähe einer Ausgangstür
vorzusehen. Die Funktion der RWA sollte auf Grund der
vorgesehenen
Lüftungsfunktion elektrisch erfolgen. Für die Anlage
ist ein Wind und Regenmelder
vorzusehen.

Größe ca. 20 x 2 m
ärodynamische Abzugsfläche 12 m²
der Nachweis ist zu erbringen, zum Vorlage bei Bauamt
und Prüfer

Dachrinne:

an der gesamten Halle ist eine Dachrinne vorzusehen.
Größe 4 teilig Nenngröße 500
vorzusehen. Alle Zubehörteiel ebenfalls in dies Größe
(Fallrohr, Standrohr, etc.)

Blitzschutz:

Für die Halle ist ein Blitzschutz und eine Erdung
vorzusehen. Für die Bemessung ist
entsp. Die Blitzschutz-Normenreihe DIN EN 62305 (VDE
0185-305-3) mit
ergänzenden Überspannungsschutz durchzuführen.

PV Anlage:

Für die gesamte Halle ist eine auf der Dachfläche
flach liegende PV Anlage
vorzusehen und komplett mit zu installieren.
Wechselrichter, Batteriespeicher und
weiters Zubehör ist auf der Südwest Seite unter der
Überdachung anzuordnen. Für
die Einspeisung wird ein separater Stromanschluss
vorgesehen. Der hauptsächliche
Strom soll als Eigenbedarf Verwendung finden. Eine
Einspeisung ist dennoch
vorzusehen.

Fundamente und Gründung:

Die tragenden Fundamente bestehen aus
Hülsenfundamente, in welche die Stützen
eingestellt und ausbetoniert werden sollen. Zwischen
die Hülsenfundamente kommen
Streifenfundamente, die durch eine Sockel mit einer
Aufkantung von ca. 50 cm über
OFF  ergänzt werden. Der Socke wird als
sandwichkonstruktion vorgesehen. Innen
und außen eine Schale aus Sichtbeton, dazwischen eine
Lage Wärmedämmung 10
cm.

Innen wände werden über Streifenfundamente gegründet.

Statik ist zu beachten. Eine Ausführungs und
Werkplanung ist anzufertigen und zur
Abstimmung und Freigae vorzulegen.

Brandschutz: Feuerwiderstand F0

Der Feuerwiederstand der Halle wird nach
Musterindustriebaurichtlinie vorgesehen
und geplant. Demnach sind Hallen  bis 1800 m² nach Kat
1 ohne Feuerwidersand
möglich, bei nicht brennbaren Materialien. Bei der
Verwendung von Holz als tragende
und aussteifende Materialien ist Punkt 6.2 nach
Tabelle 2 Punkt 5, bei der
Ausführung zu beachten.

5) Anstelle von Konstruktionen aus nicht brennbaren
Baustoffen sind
Holzkonstruktionen zulässig, wenn

- die Konstruktion nach DIN EN 1995-1-1 bemessen ist,
- die Holzbauteile im Falle von reinen Biegeträgern
und Zugstäben eine
Mindestquerschnittsabmessung von 10 cm x 10 cm und in
allen
anderen Fällen eine Mindestquerschnittsabmessung von
12 cm x 12 cm aufweisen
und
- die Knotenpunkte als Holz-Holz-Verbindungen mit
Verbindungsmitteln nach Tabelle
6.1 der DIN EN 1995-1-2 oder mindestens zweischnittige Stahl-Holz-Verbindungen mit eingeschlitzten
Blechen verwendet werden."

Höhensprünge im Boden der Halle:

nach fertigstellung der Halle werden in die Halle
verschiedene Einbauten
vorgenommen, in den die Saaten überwintern können, wie
Kühlzellen. Die Kühlzellen
werden nach der Ferttigstellung der Halle eingebaut.
Da die Zellen einen
Fußbodenaufbau von ca. 15 cm haben, wird dieser
Bereich zur Aufstellung der Zellen
um ca. 15 cm tiefer eingebaut. Eine weiter
Besonderheit betrifft den Beton unter dem
Bereich der Eichelüberwinterung, dieser Beton ist als
Wasser durchlässiger Beton
auszuführen, mit einer zusätzlichen Drainageschicht
unter dem Beton.

Gebäudeaußenlänge 40,00 m
Gebäudeaußenbreite 25,00 m
Rahmenstielhöhe ca. 5,10 m (ab: ±0 m)
Rahmenachsabstände ca. 1 x 5,43 | 5 x 5,71 | 1 x 5,44 m
Dachform/-neigung Satteldach  ca. 10,00 °
Giebelvorsprung 0,50 m 0,50 m
Traufenvorsprung 5,00 m 5,00 m

Endgültige Gebäudemaße sind aus den für die
Bauausführung gültigen Werkplänen
zu entnehmen.

Lastannahmen (Tieflandschnee berücksichtigt)

Charakteristische SchneelastSK (auf dem Boden) = 85
kg/m²,  Zone-2 / 64 m gem.
gültiger Norm.

Eindeckungslast Sandwich 15 kg/m²
Konstruktionslast Pfetten
Vordachlast
Aufdachlast Kollektoren liegend 15 kg/m²
Installation 10 kg/m²

Der Leistungsumfang ist der nachfolgenden Beschreibung
zu entnehmen.

**Ausführungsbeschreibung 0001 Vorbemerkungen**
*Vorbemerkungen*
Allgemeine Vorbemerkungen

Die Ausführung der nachfolgenden Arbeiten des
Leistungsverzeichnisses sind entsprechend der geltenden
Herstellvorschriften auszuführen.

Alle aufgeführten Positionen verstehen sich inkl. der
Lieferung
und der Verarbeitung sowie Montage der angebotenen
Leistung
und Produkte.

Für die Ausführung der nachfolgenden Leistungen dürfen
nur
Produkte und Systeme verwendet werden, die nachweislich
eine Zulassung in Deutschland haben. Sollten Produkte
verwendet werden, die keine Zulassung aufweisen, sind
diese
durch zugelassene Produkte zu ersetzen. Die Mehrkosten
dafür
trägt der Unternehmer selbst.

Ein Zeugnis über die Zulassung ist vor dem Einbau der
Produkte oder Systeme zu erbringen und der Bauleitung
und
dem Bauherren zur Prüfung zu übergeben.

Dies schließt ein, dass prüffähige Unterlagen
vorgelegt und
eingereicht werden, die zur Zeit der Bauausführung und
Abnahme Gültigkeit besitzen. Dies muß durch ein
gültiges
Datum der Prüfbehörde belegt sein.

Es ist insbesondere darauf zu achten, dass nur
zugelassene
Elemente, die im verwendeten System verarbeitet werden
auch
innerhalb dieses Systems zugelassen und geprüft sind.
Für
ungeprüfte und verwendete Einbauteile und Produkte
haftet
allein der Unternehmer.

Sollten dennoch vom Unternehmer Materialien,
Hilfsmittel,
Einbauteile, Dübel, Schrauben, Verbindungsmittel,
Systeme etc.
verwendet, bzw. angeboten  werden, die keine Zulassung
für
die auszuführende Leistung besitzen, trägt der
Unternehmer
das alleinige Risiko bei der Verwendung dieser
Materialien.

Wird nach der Auftragsvergabe durch den Bauherren bzw.
durch die Bauleitung festgestellt, das Produkte, die
angeboten
oder eingebaut wurden keine Zulassung haben, hat der
Unternehmer die Mehrkosten für die Prüfung des
angebotenen
Systems oder Produktes, bzw. die Mehrkosten für ein
anderes
geprüftes und zugelassenes System oder Produkt selbst
zu
tragen.

Des weiteren ist gleichzeitig mit der Schlussrechnung
eine
Fachunternehmererklärung abzugeben, in der durch den
Unternehmer bestätigt wird, dass alle Arbeiten nach den
geltenden Normen und Vorschriften, besonders den
geltenden
DIN ISO EN Vorschriften ausgeführt wurden. Im
Zusammenhang mit der Fachunternehmererklärung sind alle
Zulassungen, Zertifikate und Prüfprotokolle der
verwendeten
Produkte und Systeme vorzulegen.

Für spezielle Bauteile die brandschutztechnische
Anforderungen erfüllen müssen, sind gesonderte
Fachunternehmererklärungen abzugeben, die die jeweils
ausgeführte Leistung speziell benennen. Es ist
weiterhin die
Zulassungsnummer und die Nummer des Prüfzeugnisses des
jeweils verwendeten Systems zu benennen. Ein gültiges,
prüffähiges Prüfzeugnis aus dem der Aufbau des Systems
hervorgeht ist anzufügen.

Vor Angebotsabgabe ist eine Baustellenbegehung
durchzuführen; die baulichen und technischen
Gegebenheiten
mit der Bauleitung  abzustimmen. Nachforderungen aus
Nichtkenntnis der Baustellenbesonderheiten können
nicht
anerkannt werden. Bei einer Sanierung, insbesondere im
Falle
komplizierter Anschlüsse, ist die Prüfung der
Tragfähigkeit des
vorhandenen Wandaufbausbaues unbedingt erforderlich.
Nebenleistungen, wie z. B. Schutz- und
Sicherheitsmaßnahmen
nach der Unfallverhütungsvorschriften und den
behördlichen
Bestimmungen,  sind Leistungen, die auch ohne
Erwähnung im
Leistungsverzeichnis zur  vertraglichen Leistung
gehören und
nicht selbstständig vergütet werden.
Der Auftragnehmer ist nicht von seiner eigenen Pflicht
 befreit,
die Massen und sonstigen Angaben sorgfältig auf
Richtigkeit zu
überprüfen.

Bei der Aufstellung der Leistungsbeschreibung wird
gemäß
VOB/C davon ausgegangen, dass die beschriebenen
Leistungen immer die Lieferung der dazugehörigen
Stoffe und
Bauteile einschließen, wenn nicht anders
vorgeschrieben.

*Hinweis*
Unterlagen
Alle einschlägigen technischen Vorschriften,
baurechtlichen
Bestimmungen, ministeriellen Richtlinien sowie ggf.
besondere
Richtlinien und fachlichen Anweisungen des Bauherrn
für die
jeweiligen Gewerke sind einzuhalten.
Für alle Schäden und Nachfolgeschäden infolge von
Nichtbeachtung haftet der Auftragnehmer dem
Geschädigten.

Allgemeine Bedingungen

Der AN hat sich vor Ausführung der Arbeiten über die
Lage von
Leitungen, Kabeln, Dränen, Kanälen u. ä. beim AG und
bei den
für die Ver- und Entsorgungsanlagen zuständigen
Trägern zu
unterrichten.

Stoffe, Bauteile und Bauelemente der nachfolgenden
Positionen
müssen ungebraucht sein. Für die Güte der Stoffe und
Bauteile
und für die Ausführung der Leistungen gelten die VOB
und die
technischen Vorschriften lt. Baubeschreibung.

Koordinierung
Der Auftragnehmer hat sich mit allen an der Baustelle
tätigen
Firmen zu koordinieren, soweit erforderlich unter
Einschaltung
des Auftraggebers. Die Koordination bezieht sich
insbesondere
auf die Ausführbarkeit der vom Auftragnehmer zu
erbringenden
Leistungen, Arbeitsablauf, rechtzeitiger Abruf von
bauseitigen
Leistungen u.a.

Die Teilnahme des Fachbauleiters des Auftragnehmers an
turnusmäßigen Baubesprechungen wird vom Auftraggeber
verlangt. Der Fachbauleiter ist namentlich mit seinem
Vertreter
zu benennen.

Bauvorbereitung
Der AN hat einen Bauablaufzeitplan, aus dem die
Baustelleneinrichtung, einschließlich des vorgesehenen
Geräteeinsatzes, Arbeitszeitplan und
Arbeitskräfteeinsatz zu
ersehen ist, aufzustellen.

Beim Bau freigelegte oder berührte Leitungen sind so zu
sichern, dass sie betriebsfähig bleiben. Bei Frost
müssen
freigelegte Leitungen entsprechend den Anweisungen des
Versorgungsunternehmens oder nach entsprechenden
Richtlinien gegen Einfrieren geschützt werden.

Grundstücke und Anlagen, welche durch Bauarbeiten
berührt
oder gefährdet werden, müssen vom AN vor Baubeginn auf
ihre
Sicherheit und Beschaffenheit untersucht werden. Zu
ihrem
Schutz hat der AN Vorsichtsmaßnahmen zu treffen.
Unterlässt
der AN die Vorsichtsmaßnahmen, so ist der AN für alle
Schäden haftbar.

Der AN haftet für alle Schäden, die aus Nichtbeachtung
der
Richtlinien / Genehmigungen und Auflagen entstehen.

Bauausführung - Vorbereitung
Zur Wahrung der Belange des Naturschutzes und der
Landschaftspflege sind Bäume, Strauchwerk und Hecken zu
schonen. Eingriffe in diese Bestände sind mit
Abstimmung der
Landschaftsbehörde vorzunehmen. Der Mutterboden ist vor
dem Bodenaushub abzuheben und so zu lagern, dass eine
Vermischung mit anderem Bodenaushub ausgeschlossen ist.
Durch Verschulden des AN unbrauchbar gewordener
Mutterboden ist zu Lasten des AN auszutauschen.

Herstellung - Ausführung
Sämtliche Materialien sind vom AN zu liefern, sofern
die
Lieferung nicht ausdrücklich ausgeschlossen ist. Bei
der
Verwendung der Materialien sind die DIN/ATV
Vorschriften
sowie die Vorschriften der Hersteller zu beachten.

Der AN hat die Anforderungen der technischen
Regelwerke des
Deutschen Instituts für Normung (DIN/CEN) und der ATV
zu
erfüllen.

Bezüglich der "Sicherheit auf Baustellen" räumt sich
der AG nur
Aufsichtsrecht ein, das Weisungsrecht obliegt dem AN.

Alle eingesetzten Materialien haben dem neuesten Stand
der
DIN und den Güte- und Prüfbestimmungen der RAL zu
entsprechen.

Abnahme
Zur Abnahme sind sämtliche Dokumentationen, Bestände,
Lieferscheine, Nachweise, Betriebsanweisungen u.ä.
vorzulegen.

Des Weiteren ist gleichzeitig mit der Schlussrechnung
eine
Fachunternehmererklärung abzugeben, in der durch den
Unternehmer bestätigt wird, dass alle Arbeiten nach den
geltenden Normen und Vorschriften, besonders den
geltenden
DIN ISO EN Vorschriften ausgeführt wurden.
Im Zusammenhang mit der Fachunternehmererklärung sind
alle
Zulassungen, Zertifikate und Prüfprotokolle der
verwendeten
Produkte und Systeme vorzulegen.

Für spezielle Bauteile, die brandschutztechnische
Anforderungen erfüllen müssen, sind gesonderte
Fachunternehmererklärungen abzugeben, die die jeweils
ausgeführte Leistung speziell benennen. Es ist
weiterhin die
Zulassungsnummer und die Nummer des Prüfzeugnisses des
jeweils verwendeten Systems zu benennen. Ein gültiges,
prüffähiges Prüfzeugnis aus dem der Aufbau des Systems
hervorgeht ist anzufügen.

*Hinweis*
VOB:
Neben den allgemeinen Vertragsbedingungen und diesen
technischen Vorbemerkungen gilt die VOB (Teil B, C),
neueste Fassung.

Mitgeltende Normen und Richtlinien:
Es gelten jeweils die Normen und Regeln in der zum
Vertragsschluss gültigen Fassung einschließlich der
Änderungen, Berichtigungen und Beiblätter.

Weiterhin sind einzuhalten:

ATV DIN 18335 Stahlbauarbeiten
Gilt für Stahlbauleistungen des konstruktiven
Ingenieurbaus im
Hoch- und Tiefbau einschließlich des Stahlverbundbaus.

Ergänzend gilt die ATV DIN 18299 "Allgemeine Regelung
für
Bauarbeiten jeder Art", Abschnitte 1 bis 5. Bei
Widersprüchen
gehen die Regelungen der ATV DIN 18335 vor.

**1.1.1 Baustelleneinrichtung (pauschal)**
Einrichten und Räumen der Baustelle, Vorhalten der
Baustelleneinrichtung für sämtliche in der
Leistungsbeschreibung aufgeführten Leistungen.

incl. Kran und Hebetechnik
incl. Sicherungsmaßnahmen bei Dachdeckúng
Menge: 1,000 psch

*Hinweis*
Für die anfallenden Stundenlohnarbeiten
sind Stundenverrechnungssätze anzubieten.
Der Auftraggeber erklärt mit Abgabe des Angebotes,
daß die angebotenen Verrechnungssätze unter
Beachtung der preisrechtlichen Vorschriften ermittelt
wurden.

Die Verrechnungssätze gelten unabhängig von der Anzahl
der abgerechneten Stunden und beinhalten alle eventuell
anfallenden Lohn- und Gehaltsnebenkosten (Auslösungen,
Wegegelder,  usw.)

Stundenlohnarbeiten dürfen nur mit Genehmigung der
Bauleitung und zum Nachweis ausgeführt werden.
Für  die Stundenlohnarbeiten gelten folgende
Verrechnungssätze:

Für evtl. unvorhergesehene Nebenarbeiten wie
Bauhilfsarbeiten (z. B. Stemmen von Wand- und Deckendurchbrüchen), soweit nicht im Leistungsverzeichnis
erfaßt,
sowie das Vorhalten von Provisorien usw. werden
vorraussichtlich benötigt:

**1.1.2 Obermonteur**
Obermonteurstunden
Menge: 1,000 Std

**1.1.3 Monteur**
Monteurstunden
Menge: 1,000 Std

**1.1.4 Helfer**
Helferstunden
Menge: 1,000 Std

**1.1.5 Dokumentation**
Dokumentation E-Anlage
-  Dem Nutzer ist ein Plan über die Art und
  den Umgang der Wiederholungsprüfungen der
  einzelnen Geräte, Anlagenteile und der
  Gesamtanlage zu übergeben (Entsprechend den
  einschlägigen Vorschriften DIN, BGV, UVV usw.
  und der Herstellerdokumentation).
-  Errichterbescheinigung, Mess- und Prüfprotokolle
  gemäß DIN VDE 0100 600
-  Bestätigung gemäß § 5 Abs. 4 der DGUV V 3 ehem. BGV
  A3
-  Nachweis über die EMV gerechte Verlegung der
  Fernmelde- und Informationstechnischen Kabelanlagen.
-  Anfertigung der Revisionszeichnungen
  (Installationspläne, Schalt- und Belegungspläne,
  Übersichtsschaltpläne, Pläne zur Trassenführung von
  Kabeln im Außenbereich einschl. Vermaßung, Angaben
  Querschnitt, Länge, Muffen, Belastung und
  Absicherung) in 3-facher Ausfertigung einschl.
  Kopie auf Datenträger CD.
-  Erklärung, dass die Produkte für den Einsatz am
  Einbauort geeignet und die geforderte
  Sicherheitskriterien erfüllen sind.
-  Beilage der Konformitätsbewertungen
-  Abnahme- Prüfbescheinigung,
-  Betriebs- Bedienungs- Wartungs- Prüfanleitungen mit
  Nachweis der Einweisung des Nutzers,
  Betriebspersonal
-  Gefahrenhinweise
-  Bescheinigung über die Anbringung der
  Gefahrenhinweise, Sicherheitskennzeichnungen und
  Unfallhinweise
-  Protokoll über die Einweisung des Betriebspersonals
-  Liste der prüfzeichenpflichtigen Bauteile
-  Liste der Wiederholungsprüfungen
-  Wartungsanleitungen
-  Pfelgeanleitungen
-  Bedienungsanleitungen
-  Hinweise über die Nutzung persönlicher
  Schutzausrüstungen
-  Fotodokumentation über die Brandschottungen
Menge: 1,000 St

### Bereich 2 Niederspannungsanlagen; Kabel/Leitungen, Verlegesysteme, Installationsgeräte

#### Abschnitt 2.2 KG 442 Eigenstromanlage

**2.2.1 Sicherheitsleuchte LED**
LED Sicherheitsleuchte als Einzelbatterieleuchte für
zentrale
Überwachnung mit Busklemmen, für Deckenanbau nach EN 60
1838, 4844, 0108, 0711, 071280598-2-22, für das
Werkzeuglose Lampenwechsel mit Selbstüberwachungssystem
Memory II und Prüftaster zum Auslösen eines
Umschalters-
oder Betriebsdauertestes, fälliger Betriebsdauertest
wird durch
eine LED angezeigt, Ausführung in Polycarbonat,
Ausleuchtung
nach DIN Vorschriften, der ASR 7/4 und BGV A8,
Ladegerät für
schonende Dauerladung mit Tiefentladeschutz und
Wiedereinschaltsperre, mit Selbstüberwachungssystem,
Versorgungsspannung: 230 V+/-10%, 50/60 Hz
Schutzgrad: IP 41, Klasse II
Einzelleuchte wahlweise in Bereitschafts- oder
Dauersch, mit Funktionsanzeige durch LED,
Nennbtriebsdauer: 1h, Lampenleistung: 6,9VA,
vorbereitet zur Durchgangsverdrahtung und
anschlußfertig,
Einbauort: Fluchtwege

Fabrikat / Typ. :

....................................................'
(vom Bieter einzutragen)
komplett liefern und betriebsfertig montieren einschl.
Klein-
und Befestigungsmaterial.
Menge: 1,000 St

**2.2.2 Rettungszeichenleuchte LED / Wandmontage**
Rettungszeichenleuchte in LED-Technik als
Einzelbatterieleuchte für zentrale Überwachnung mit Busklemmen, für
Wandmontage nach EN 60 1838, 4844, 0108, 0711,
071280598-2-22, Erkennungsweite 32 m, mit Selbstüberwachungssystem, Memory II und Prüftaster  zum Auslösen
eines Umschalters- oder Betriebsdauertestes, fälliger
Betriebsdauertest wird durch eine LED angezeigt,
Gehäuse
Aluminium, mit Scheibe und Piktogramm, grün - weiß,
Kontrast,
Ausleuchtung nach DIN Vorschriften, der ASR 7/4 und
BGV A8,
Ladegerät für schonende Dauerladung mit
Tiefenentladeschutz
und Wiedereinschaltsperre, mit
Selbstüberwachungssystem,
Versorgungsspannung: 230 V+/-10%, 50/60 Hz,
Schutzgrad: IP
54, Klasse II, inkl. Piktogramme, Einzelleuchte
wahlweise in
Bereitschafts- oder Dauersch mit Funktionsanzeige
durch LED
Nennbtriebsdauer: 1h, Anschlussleistung 4,8VA,
vorbereitet zur
Durchgangsverdrahtung und anschlußfertig,
Einzelleuchtenüberwachnung
Einbauort: Fluchtwege

Fabrikat / Typ. :

....................................................'
(vom Bieter einzutragen)
komplett liefern und betriebsfertig montieren einschl.
Klein-
und Befestigungsmaterial.
Menge: 4,000 St

**2.2.3 Einzelbatterie - Sicherheitsleuchte mit hoher Schutzart (IP65)**
Einzelbatterie - Sicherheitsleuchte mit hoher
Schutzart (IP65) in
LED-Technologie für Wandanbau im Innen- und
Außenbereich,
gem. DIN EN 60598-1, DIN EN 60598-2-22 und DIN EN1838
zum Betrieb an Sicherheitsbeleuchtungsanlagen gem. DIN
VDE
0100-718, DIN EN 50172 und DIN V VDE V 0108-100.
Robuste Konstruktion aus stabilem Aludruckguss-Gehäuse
und
schlagfester Abdeckung aus klarem Polycarbonat.
Lichtaustritt geneigt für Ausleuchtung des Fluchtweges
entlang
der Wand. Lichtlenkung mittels Doppel-Linsentechnik.
Asymmetrische Optik für besonders effiziente
Fluchtwegeausleuchtung mit mind. 1lx  nach DIN EN 1838
 für
Lichtpunkthöhen bis 6 m. Maximale Abstände Leuchte zu
Leuchte: > 15,6 m ab 3 m Lichtpunkthöhe; > 20 m ab 5 m
Lichtpunkthöhe. Selbstüberwachende LED
Einzelbatterieleuchte, für Deckenaufbau  zum Anschluss
an die
zentrale Überwachungseinrichtung.
Serienmäßiger Funktionsumfang:
- manueller FT ; BT oder Abfrage Status über Magneten
(im
Lieferumfang enthalten)
- Notlichtbetriebsdauer 1 h, 3 h oder 8 h wählbar
- Testergebnisse mit Störungsanalyse (Leuchtmittel,
Lade- und
Batteriekreis) sowie Statusanzeigen (Betrieb,
Funktionstest,
Betriebsdauertest) über 2farbige LED, seitliche
Lichtleiter.
- automatischer Funktionstest (wöchentlich) und
automatischer
Betriebsdauertest (alle 6 Monate) optional abschaltbar
mit
Erinnerung an fälligen BT nach 12 Monaten.
- automatische Ladeüberwachung und Tiefentladeschutz
mit
Wiedereinschaltsperre
- Leerlauf- und Kurzschlussüberwachung
- 1 Minute Rückschaltverzögerung auf Normalbetrieb nach
Netzwiederkehr (gem. DIN VDE 0100-718)
- Blockierfunktion über PC-Interface in
Betriebsruhezeiten
- generell für Dauer- oder Bereitschaftsschaltung
geeignet
-mit geregelter Heizung 3 W ,schaltet bei <= 4°C  ,bis
Tieftemperaturen von -20°C

Lichtstrom Netzbetrieb: 210 lm
Lichtstrom FE/FN: 100% bei 1 h, 55% bei 3 h, 20% bei 8
h
 Notlicht-Nennbetriebsdauer: 1 h, 3 h, 8 h
Batterie  LiIon 3,7V 4000mAh
Gehäusematerial: PC, PMMA, Aluminium
Gehäusefarbe:  Weiß, ähnlich RAL9010
Anschlussklemmen: Durchverdrahtung von Netz L, L´, N,
PE bis
2,5 mm²
Durchverdrahtung CGLine Bus bis 1,5 mm²
Anschlussspannung: 220 - 240 V, 50 Hz
Anschlussleistung Netzbetrieb: 6,9 VA / 6,7 W
Schutzklasse: I
Schutzart: Leuchte IP 65
Zulässige Umgebungstemperatur: -20°C bis +30°C
(Dauerlicht)
-20°C bis +35°C (Bereitschaftslicht)
Gehäusematerial: Aluminium-Druckguß, PC
Gehäusefarbe:  grau
Schutzklasse: I
Schutzart: IP 65

Fabrikat / Typ. :

....................................................'
(vom Bieter einzutragen)
komplett liefern und betriebsfertig montieren einschl.
Klein-
und Befestigungsmaterial.
Menge: 12,000 St

**2.2.4 3-Phasenüberwachung**
3-Phasenüberwachung entspr. DIN VDE 0100-718
Gemäß ISO 9001 entwickelt, gefertigt und geprüft.
Für die Überwachung von Verteilern der
Allgemeinbeleuchtung. Zum Einbau in HVA oder UVA
einschließlich Universalhalterung für
Tragschienensysteme.
Mit zusätzlichem potentialfreien Wechselkontakt.
Ansprechschwelle U < 85% UN.
Gehäusefarbe: rot
Maße: B x H x T = 52,5 x 85 x 65 mm,
Rastermass 3 Einheiten

angeb.Fabr.: ....................................

Typ: ..................................................

(v. Bieter einzutr.)
komplett liefern und betriebsfertig montieren und
einstellen.
Menge: 2,000 St

**2.2.5 Programmierung und Einweisung**
Programmierung der Gerätegrundfunktion
einschließlich Zielortprogrammierung und
Einweisung des Betriebspersonals.
komplett ausführen mit Nachweis.
Menge: 1,000 Psch

**2.2.6 Stromkreisbezeichungsschilder**
Stromkreisbezeichungsschilder
Folie selbstklebend zur Beschriftung mit wasserfesten
Stift. Bogen a. 20 Schilder
komplett liefern, beschriften und betriebsfertig
montieren
Menge: 3,000 St

#### Abschnitt 2.3 KG 444 Niederspannungsinstallation

*Hinweis*
Verteilungen

*Hinweis*
Die Verteilungen sind gemäß AMEV (ELT-Anlage 2015 Pkt.
3.2) EN 61439 auszuführen. Die entsprechenden Nachweise
sind vorzulegen.

*Hinweis*
STLB-Bau 2020-04 054
Bei Einbaugeräten für Installationsverteiler und
Schaltanlagen
jeweils eine einheitliche Bauform eines Fabrikates
verwenden.
Die Kosten für anteilige Verdrahtungskanäle,
Verdrahtung, Hilfs-
und Verbindungsschienen in
Installationskleinverteilern,
Zählerplätzen, Installationsverteilern, Schaltanlagen
und
Rangierverteilern sind mit den Einheitspreisen
abgegolten.

*Hinweis*
HV / UV1

**2.3.1 Installationsverteiler als Standschrank IP 43, 432 PLE**
Installationsverteiler als Verteilerstandschrank mit
432 PLE, mit
Berührungsschutz nach VDE EN 60439 Teil 1, aus 1,5 mm
verzinktem Stahlblech, mit 2 mm starker Stahlblechtür,
Schutzgrad: IP 43, für Nennstrom 400A, Ausführung mit
Dreipunkt-Stangenverschluss, mit Schwenkhebelgriff,
Profilhalbzylinder und 3 Schlüssel, Leitungsführung aus
Kunststoff oben und unten, Maße: ca. H/B/T:
1850/800/225 mm,
Farbe: RAL 7035 kieselgrau, mit Systemgebundenes
Zubehör,
wie Tragschienen, Flanschplatten,
Einführungsflanschplatten
oben, Montageplatten, Quertraversen,
Tragschienenbefestigungen und bestückt mit: PE- und
N-Schienen auf Trägern, Hutprofilschienen,
Geräteträger,
Berührungsschutzabdeckung, Blindabdeckung für
Reserveplätze, Stromkreisbezeichnung je Gerät, mit
Neutralleitertrennklemmen, Dreistockklemmen mit Klemmen
und Klemmenzubehör, komplette Schrankverdrahtung, 1x
Plantasche aus Kunststoff für DIN A4 mit Zugentlastungsschienen oben und unten, einschl.
Schrankinnenrverdrahtungen Sockelleiste für Schrankbreite 800 mm,
Höhe: 130
mm, Einbau  Reihenklemmen mit 4 Klemmstellen pro Pol
auf
Hutschiene 35 x 7,5 mm, Alle Zu- und Ableitungen über
Klemmtechnik (kein direktes Klemmen auf Einbaugeräte)
mit seitlichem Kabelrangierraum,

Fabrikat/Typ:

....................................................'
(vom Bieter einzutragen)
liefern und betriebsfertig montieren
Einzelanlage bestückt mit nachfolgend beschriebenen
Betriebsmitteln:
Menge: 1,000 St

**2.3.2 Blitzstrom-Ableiter Typ 1+2**
Blitzschutz-Ableiter Typ 1+2 mit Fernmeldekontake
kombinierter
Blitzstrom und Überspannungsschutzableiter geprüft
nach EN
DINVDE 0675 Teil 6 SPD nach EN 61643-11 / ...IEC
61643-1
Nennspannung: 230 / 400 V
Bemessungsspannung: 255 V / 50 Hz
Folgestromlöschvermögen: 25 KA
Blitzstrom: 100 kA
Nennableitstrom (80/20In: 25/100 kA
Schutzpegel L-PE, N-PE Up: <= 1,5 kV
Folgestromfähigkeit AC Ifi: 50 kA eff
B-Ableiter: < 1,5 kV
Schutzpegel C-Ableiter: < 900 V
Ansprechzeit: < 100 ns
Kurzschlussfestigkeit: 25 kA
mit Betriebsanzeige für L1, L2, L3
max. Vorsicherung bei Ik > 50 kA eff: 200 A gl/Gg
max. Vorsicherung L-L` 125 A gl/gG
Anschlussquerschnitt min: 10 mm²
Anschlussquerschnitt max.: 50 mm²
Montage auf Hutschiene 35 mm nach EN 60715
Schutzart: Zulassung: KEMA, VDE, UL, VdS IP 20
Ausführung 4polig für TN(C)-S-System

Fabrikat/Typ:

....................................................'
(vom Bieter einzutragen)
komplett liefern und montieren, einschließlich Hilfs-
und Montagematerial
Menge: 1,000 St

**2.3.3 Lasttrennschalter NH-Sicherung TrennerBF 3-polig 400VAC Handantrieb NH-Sicherungseinsatz 250A**
STLB-Bau 2020-04 054
Lasttrennschalter mit NH-Sicherungen in Trennerbauform
DIN
EN 60947-3 (VDE 0660-107), Baugröße 1, bedingter
Bemessungskurzschlussstrom 50 kA, 3-polig, Schutzart
IP 2X
DIN EN 60529 (VDE 0470-1), frontseitig,
Bemessungsbetriebsspannung 400 V AC, einseitig
trennend,
3-polig schaltbar, mit Handantrieb, in
Festeinbautechnik, mit
Schraubanschluss, mit NH-Sicherungseinsatz,
Bemessungsstrom 250 A.
Menge: 1,000 St

**2.3.4 Sicherungslasttrennschalter NH 1, 250 A**
Sicherungslasttrennschalter NH 1, zum Aufbau mit
Montagegerüst auf Sammelschiene, Abstand Sammelschiene
60 mm, für Sammenschiene 12x5/10 mm, mit
Sicherungsüberwachnung mit RJ-Schnittstelle für
Hauptschutzsystem, einschl. NH-Sicherungen 250 A,
Hauptschutzrelaismodul mit 3 Wechsler für Meldung, mit
Verbindungskabel, mit Netzteil 100-240V AC / 24V dc 10
W
liefern und betriebsfertig montieren,
einschl. Klein- und Befestigungsmaterial.
Menge: 1,000 St

**2.3.5 Lasttrennschalter DIN 43 880 als Ausschalter**
Lasttrennschalter DIN 43 880 als Ausschalter
mit Kipphebel VDE 0632, Nennstrom 250 A, 3-polig,
Nennspannung 400 V AC, für Montage auf Hutschiene,
Anschluss bis 120 mm².
liefern und betriebsfertig montieren,
einschl. Klein- und Befestigungsmaterial.
Menge: 1,000 St

**2.3.6 Sicherungslasttrennschalter NH 00**
Sicherungslasttrennschalter NH 00, zum Aufbau auf
Sammelschiene, Abstand Sammelschiene 60 mm,
für Sammelschiene univers Z/univers N, 12x5/10 mm,
Hauptschutzrelaismodul mit 3 Wechsler für Meldung, mit
Verbindungskabel, mit Netzteil 100-240V AC / 24V dc 10
W
einschl. NH-Sicherungen 63 A,
liefern und betriebsfertig montieren,
einschl. Klein- und Befestigungsmaterial.
Menge: 3,000 St

**2.3.7 Schaltsicherungseinbausockel D 02 bis 63 A**
Schaltersicherungseinbausockel (Sicherungslasttrenner)
D 02 bis 63 A als Schaltleiste, für
Sammelschienenabstand 60
mm, Montage auf Sammelschiene, Ausführung 3-polig
komplett
mit Schraubkappen und Sicherungseinsätzen 50 A und 63A,
liefern und betriebsfertig montieren,
einschl. Klein- und Befestigungsmaterial.
Menge: 12,000 St

**2.3.8 Sicherungseinbausockel D 02 bis 63 A**
Sicherungseinbausockel D 02 bis 63 A, Ausführung
3-polig komplett mit Schraubkappen und
Sicherungseinsätzen 63 A
liefern und betriebsfertig montieren in vorhandener UV
einschl. Klein- und Befestigungsmaterial, Kabelanlage.
Menge: 1,000 St

**2.3.9 Sammelschiene**
Sammelschienensystem 5-polig,  Nennstrom: 250 A
für Schrankbreite 800, für Installationsverteiler
liefern und betriebsfertig montieren.
Menge: 1,000 St

**2.3.10 Fehlerstromschutzschalter RCCB Typ AC unverzögert 40A Fehlerstrom 30mA 3-polig+N 400VAC**
STLB-Bau 2020-04 054
Fehlerstromschutzschalter (RCCB) DIN EN 61008-1 (VDE
0664-10), als Reiheneinbaugerät, Maße DIN 43880,
fingersicher
DIN EN 50274 (VDE 0660-514), Typ AC
wechselstromsensitiv,
Auslösung unverzögert, Bemessungsstrom 40 A,
Bemessungsfehlerstrom 30 mA, 3-polig + N, 400 V AC,
Kurzschlussfestigkeit 6 kA, stoßstromfest bis 250 A,
mit
Handbetätigung.
Menge: 3,000 St

**2.3.11 Fehlerstromschutzschalter RCCB Typ AC unverzögert 63A Fehlerstrom 30mA 3-polig+N 400VAC**
Fehlerstromschutzschalter (RCCB) DIN EN 61008-1 (VDE
0664-10), als Reiheneinbaugerät, Maße DIN 43880,
fingersicher
DIN EN 50274 (VDE 0660-514), Typ AC
wechselstromsensitiv,
Auslösung unverzögert, Bemessungsstrom 63 A,
Bemessungsfehlerstrom 30 mA, 3-polig + N, 400 V AC,
Kurzschlussfestigkeit 6 kA, stoßstromfest bis 250 A,
mit
Handbetätigung.
Menge: 2,000 St

**2.3.12 Fehlerstromschutzschalter RCCB Typ AC unverzögert 40A Fehlerstrom 300mA 3-polig+N 400VAC**
STLB-Bau 2020-04 054
Fehlerstromschutzschalter (RCCB) DIN EN 61008-1 (VDE
0664-10), als Reiheneinbaugerät, Maße DIN 43880,
fingersicher
DIN EN 50274 (VDE 0660-514), Typ AC
wechselstromsensitiv,
Auslösung unverzögert, Bemessungsstrom 40 A,
Bemessungsfehlerstrom 300 mA, 3-polig + N, 400 V AC,
Kurzschlussfestigkeit 6 kA, stoßstromfest bis 250 A,
Auslösung
unverzögert, mit Handbetätigung.
Menge: 2,000 St

**2.3.13 Leitungsschutzschalter 230/400VAC Ausschaltvermögen 6kA 1-polig Charakter.B 16A**
STLB-Bau 2020-04 054
Leitungsschutzschalter DIN EN 60898-1 (VDE 0641-11),
als
Reiheneinbaugerät, Maße DIN 43880, fingersicher DIN EN
50274 (VDE 0660-514),
Bemessungsbetriebsspannung 230/400 V AC,
Bemessungsausschaltvermögen 6 kA, mit beidseitiger
Klemmenabdeckung, 1-polig, Auslösecharakteristik B,
Kurzschlussauslösungsfaktor '3,25', Bemessungsstrom
16 A.
Menge: 16,000 St

**2.3.14 Leitungsschutzschalter 230/400VAC Ausschaltvermögen 6kA 1-polig Charakter.C 16A**
Leitungsschutzschalter DIN EN 60898-1 (VDE 0641-11),
als
Reiheneinbaugerät, Maße DIN 43880, fingersicher DIN EN
50274 (VDE 0660-514),
Bemessungsbetriebsspannung 230/400 V AC,
Bemessungsausschaltvermögen 6 kA, mit beidseitiger
Klemmenabdeckung, 1-polig, Auslösecharakteristik C,

Kurzschlussauslösungsfaktor '3,25', Bemessungsstrom 16
A.
Menge: 2,000 St

**2.3.15 Leitungsschutzschalter 230/400VAC Ausschaltvermögen 6kA 3-polig Charakter.B 16A**
STLB-Bau 2020-04 054
Leitungsschutzschalter DIN EN 60898-1 (VDE 0641-11),
als
Reiheneinbaugerät, Maße DIN 43880, fingersicher DIN EN
50274 (VDE 0660-514),
Bemessungsbetriebsspannung 230/400 V AC,
Bemessungsausschaltvermögen 6 kA, mit beidseitiger
Klemmenabdeckung, 3-polig, Auslösecharakteristik B,
Kurzschlussauslösungsfaktor '3,25', Bemessungsstrom
16 A.
Menge: 7,000 St

**2.3.16 Leitungsschutzschalter 230/400VAC Ausschaltvermögen 6kA 3-polig Charakter.C 16A**
Leitungsschutzschalter DIN EN 60898-1 (VDE 0641-11),
als
Reiheneinbaugerät, Maße DIN 43880, fingersicher DIN EN
50274 (VDE 0660-514),
Bemessungsbetriebsspannung 230/400 V AC,
Bemessungsausschaltvermögen 6 kA, mit beidseitiger
Klemmenabdeckung, 3-polig, Auslösecharakteristik C,

Kurzschlussauslösungsfaktor '3,25', Bemessungsstrom 16
A.
Menge: 1,000 St

**2.3.17 Leitungsschutzschalter 230/400VAC Ausschaltvermögen 6kA 3-polig Charakter.B 10A**
STLB-Bau 2020-04 054
Leitungsschutzschalter DIN EN 60898-1 (VDE 0641-11),
als
Reiheneinbaugerät, Maße DIN 43880, fingersicher DIN EN
50274 (VDE 0660-514),
Bemessungsbetriebsspannung 230/400 V AC,
Bemessungsausschaltvermögen 6 kA, mit beidseitiger
Klemmenabdeckung, 3-polig, Auslösecharakteristik B,
Kurzschlussauslösungsfaktor '3,25', Bemessungsstrom
10 A.
Menge: 1,000 St

**2.3.18 Leitungsschutzschalter 230/400VAC Ausschaltvermögen 6kA 1-polig Charakter.B 10A**
STLB-Bau 2020-04 054
Leitungsschutzschalter DIN EN 60898-1 (VDE 0641-11),
als
Reiheneinbaugerät, Maße DIN 43880, fingersicher DIN EN
50274 (VDE 0660-514),
Bemessungsbetriebsspannung 230/400 V AC,
Bemessungsausschaltvermögen 6 kA, mit beidseitiger
Klemmenabdeckung, 1-polig, Auslösecharakteristik B,
Kurzschlussauslösungsfaktor '3,25', Bemessungsstrom
10 A.
Menge: 1,000 St

**2.3.19 Leitungsschutzschalter 230/400VAC Ausschaltvermögen 10kA 3-polig Charakter.C 20A**
STLB-Bau 2020-04 054
Leitungsschutzschalter DIN EN 60947-2 (VDE 0660-101),
als
Reiheneinbaugerät, Maße DIN 43880, fingersicher DIN EN
50274 (VDE 0660-514),
Bemessungsbetriebsspannung 230/400 V AC,
Bemessungsausschaltvermögen 10 kA, mit beidseitiger
Klemmenabdeckung, 3-polig, Auslösecharakteristik C,
Kurzschlussauslösungsfaktor '3,25', Bemessungsstrom
20 A.
Menge: 1,000 St

**2.3.20 Leitungsschutzschalter 230/400VAC Ausschaltvermögen 10kA 1-polig Charakter.C 20A**
STLB-Bau 2020-04 054
Leitungsschutzschalter DIN EN 60947-2 (VDE 0660-101),
als
Reiheneinbaugerät, Maße DIN 43880, fingersicher DIN EN
50274 (VDE 0660-514),
Bemessungsbetriebsspannung 230/400 V AC,
Bemessungsausschaltvermögen 10 kA, mit beidseitiger
Klemmenabdeckung, 1-polig, Auslösecharakteristik C,
Kurzschlussauslösungsfaktor '3,25', Bemessungsstrom
20 A.
Menge: 1,000 St

**2.3.21 Leitungsschutzschalter 230/400VAC Ausschaltvermögen 10kA 3-polig Charakter.C 32A**
Leitungsschutzschalter DIN EN 60947-2 (VDE 0660-101),
als
Reiheneinbaugerät, Maße DIN 43880, fingersicher DIN EN
50274 (VDE 0660-514),
Bemessungsbetriebsspannung 230/400 V AC,
Bemessungsausschaltvermögen 10 kA, mit beidseitiger
Klemmenabdeckung, 3-polig, Auslösecharakteristik C,

Kurzschlussauslösungsfaktor '3,25', Bemessungsstrom 32
A.
Menge: 3,000 St

**2.3.22 Digitale Zeitschaltuhr Astro**
Digitale Zeitschaltuhr (Astro) mit 2 Kanälen
und automatischer Sommer-Winterzeitumstellung
einschließlich Antenne

angebotenes Fabrikat/Typ: '
.......................................................
.....................................'
vom Bieter einzutragen.
Menge: 1,000 St

**2.3.23 Phasenschiene, 400 V**
Phasenschiene,
Nennisolationsspannung 400 V AC, 3polig, für 12 PLE,
komplett für vorbeschriebene Einbaugeräte,
Querschnitt 10 mm², einschl. Endkappen sowie Klein- und
Befestigungsmaterial,

liefern und betriebsfertig montieren.
Menge: 10,000 St

**2.3.24 Installationsschütz 40 A 2-polig**
Installationsschütz ESB für den Schalttafeleinbau
auf Tragschienen nach DIN 50022, zum Schalten von
Leuchtstofflampen, Steuerspannung 230 V, 50 Hz,
Nennbetätigungsspannung  230 V, 50 Hz,
Bemessungsbetriebsstrom  40 A, 2 - polig, brummfrei
liefern und betriebsfertig montieren,
einschl. Klein- und Befestigungsmaterial.
Menge: 2,000 St

**2.3.25 Installationsschütz 40 A 3-polig**
Installationsschütz ESB für den Schalttafeleinbau
auf Tragschienen nach DIN 50022, zum Schalten von
Leuchtstofflampen, Steuerspannung 230 V, 50 Hz,
Nennbetätigungsspannung  400 V, 50 Hz,
Bemessungsbetriebsstrom  40 A, 3 - polig, brummfrei
liefern und betriebsfertig montieren,
einschl. Klein- und Befestigungsmaterial.
Menge: 2,000 St

**2.3.26 Installationsrelais 16 A**
Installationsrelais für den Schalttafeleinbau auf
Tragschienen
nach DIN 50022, Nennbetätigungsspannung  24 V, DC,
Bemessungsbetriebsstrom  16 A,
Kontakte: 1 S+Ö
liefern und betriebsfertig montieren,
einschl. Klein- und Befestigungsmaterial.
Menge: 1,000 St

**2.3.27 3-Phasenüberwachung**
3-Phasenüberwachung entspr. DIN VDE 0100-718
Gemäß ISO 9001 entwickelt, gefertigt und geprüft.
Für die Überwachung von Verteilern der
Allgemeinbeleuchtung.
Zum Einbau in HVA oder UVA einschließlich
Universalhalterung
für Tragschienensysteme. Mit zusätzlichem
potentialfreien
Wechselkontakt. Ansprechschwelle U < 85% UN.
Gehäusefarbe: rot Maße ca.: B x H x T = 52,5 x 85 x 65
mm,
Rastermass 3 Einheiten

Fabrikat / Typ. :
....................................................'
(vom Bieter einzutragen)
komplett liefern und betriebsfertig montieren,
einschließlich
Hilfs- und Montagematerial
Menge: 1,000 St

*Hinweis*
UV 1

**2.3.28 Installationsverteiler IP 54, 216 PLE, aP**
Installationsverteiler VDE 0603, VDE 0660 Teil 500,
VDE 0659,
DIN 43 870, mit PE- und N-Schienen auf Trägern,
Hutprofilschienen 225 mm Reihenabstand,
Verteilerfelder/Geräteträger
herausnehmbar, Berührungsschutzabdeckung mit 90°
Druckdrehverschlüssen, Blindabdeckung für
Reserveplätze,
Stromkreisbezeichnung je Gerät, schutzisoliert,
Schutzart IP 54,
für Wandaufbau, Gehäuse und Türen aus Stahlblech, 1 mm,
Türöffnungswinkel 130 Grad, mit Zylinderschloß,
Schranktiefe: 225 mm, mit Klemmen und Klemmenzubehör,
komplette Schrankverdrahtung, mit Kabelabfang-
/Zugentlastungschiene und Membranflansche je Feld,
Farbe weiß RAL 9016 Nennstrom: 63A, schutzisoliert, IP
54 für
216 Platzeinheiten

angebotenes Fabrikat/Typ: '
.......................................................
.....................................'
vom Bieter einzutragen.
liefern, und betriebsfertig montieren einschl.
Anschlüsse der Abgänge.

Einzelanlage bestückt mit nachfolgend beschriebenen
Betriebsmitteln:
Menge: 1,000 St

**2.3.29 Ausschalter 400VAC 63A 3-polig**
STLB-Bau 2020-04 054
Ausschalter DIN EN 60669-1 (VDE 0632-1), als
Reiheneinbaugerät, Maße DIN 43880, fingersicher DIN EN
50274 (VDE 0660-514), zur Montage auf Tragschiene DIN
EN
60715, Bemessungsbetriebsspannung 400 V AC,
Bemessungsstrom 63 A, 3-polig.
Menge: 1,000 St

**2.3.30 Schaltsicherungseinbausockel D 02 bis 63 A**
Schaltersicherungseinbausockel (Sicherungslasttrenner)
D 02 bis 63 A als Schaltleiste, für
Sammelschienenabstand 60
mm, Montage auf Sammelschiene, Ausführung 3-polig
komplett
mit Schraubkappen und Sicherungseinsätzen 50 A
liefern und betriebsfertig montieren,
einschl. Klein- und Befestigungsmaterial.
Menge: 2,000 St

**2.3.31 Sicherungseinbausockel D 02 bis 63 A**
Sicherungseinbausockel D 02 bis 63 A, Ausführung
3-polig komplett mit Schraubkappen und
Sicherungseinsätzen 63 A
liefern und betriebsfertig montieren in vorhandener UV
einschl. Klein- und Befestigungsmaterial, Kabelanlage.
Menge: 1,000 St

**2.3.32 Fehlerstromschutzschalter RCCB Typ AC unverzögert 40A Fehlerstrom 30mA 3-polig+N 400VAC**
STLB-Bau 2020-04 054
Fehlerstromschutzschalter (RCCB) DIN EN 61008-1 (VDE
0664-10), als Reiheneinbaugerät, Maße DIN 43880,
fingersicher
DIN EN 50274 (VDE 0660-514), Typ AC
wechselstromsensitiv,
Auslösung unverzögert, Bemessungsstrom 40 A,
Bemessungsfehlerstrom 30 mA, 3-polig + N, 400 V AC,
Kurzschlussfestigkeit 6 kA, stoßstromfest bis 250 A,
mit
Handbetätigung.
Menge: 1,000 St

**2.3.33 Fehlerstromschutzschalter RCCB Typ AC unverzögert 63A Fehlerstrom 30mA 3-polig+N 400VAC**
Fehlerstromschutzschalter (RCCB) DIN EN 61008-1 (VDE
0664-10), als Reiheneinbaugerät, Maße DIN 43880,
fingersicher
DIN EN 50274 (VDE 0660-514), Typ AC
wechselstromsensitiv,
Auslösung unverzögert, Bemessungsstrom 63 A,
Bemessungsfehlerstrom 30 mA, 3-polig + N, 400 V AC,
Kurzschlussfestigkeit 6 kA, stoßstromfest bis 250 A,
mit
Handbetätigung.
Menge: 2,000 St

**2.3.34 Fehlerstromschutzschalter RCCB Typ AC unverzögert 40A Fehlerstrom 300mA 3-polig+N 400VAC**
STLB-Bau 2020-04 054
Fehlerstromschutzschalter (RCCB) DIN EN 61008-1 (VDE
0664-10), als Reiheneinbaugerät, Maße DIN 43880,
fingersicher
DIN EN 50274 (VDE 0660-514), Typ AC
wechselstromsensitiv,
Auslösung unverzögert, Bemessungsstrom 40 A,
Bemessungsfehlerstrom 300 mA, 3-polig + N, 400 V AC,
Kurzschlussfestigkeit 6 kA, stoßstromfest bis 250 A,
Auslösung
unverzögert, mit Handbetätigung.
Menge: 2,000 St

**2.3.35 Leitungsschutzschalter 230/400VAC Ausschaltvermögen 6kA 1-polig Charakter.B 16A**
STLB-Bau 2020-04 054
Leitungsschutzschalter DIN EN 60898-1 (VDE 0641-11),
als
Reiheneinbaugerät, Maße DIN 43880, fingersicher DIN EN
50274 (VDE 0660-514),
Bemessungsbetriebsspannung 230/400 V AC,
Bemessungsausschaltvermögen 6 kA, mit beidseitiger
Klemmenabdeckung, 1-polig, Auslösecharakteristik B,
Kurzschlussauslösungsfaktor '3,25', Bemessungsstrom
16 A.
Menge: 10,000 St

**2.3.36 Leitungsschutzschalter 230/400VAC Ausschaltvermögen 6kA 1-polig Charakter.C 16A**
Leitungsschutzschalter DIN EN 60898-1 (VDE 0641-11),
als
Reiheneinbaugerät, Maße DIN 43880, fingersicher DIN EN
50274 (VDE 0660-514),
Bemessungsbetriebsspannung 230/400 V AC,
Bemessungsausschaltvermögen 6 kA, mit beidseitiger
Klemmenabdeckung, 1-polig, Auslösecharakteristik C,

Kurzschlussauslösungsfaktor '3,25', Bemessungsstrom 16
A.
Menge: 2,000 St

**2.3.37 Leitungsschutzschalter 230/400VAC Ausschaltvermögen 6kA 3-polig Charakter.B 16A**
STLB-Bau 2020-04 054
Leitungsschutzschalter DIN EN 60898-1 (VDE 0641-11),
als
Reiheneinbaugerät, Maße DIN 43880, fingersicher DIN EN
50274 (VDE 0660-514),
Bemessungsbetriebsspannung 230/400 V AC,
Bemessungsausschaltvermögen 6 kA, mit beidseitiger
Klemmenabdeckung, 3-polig, Auslösecharakteristik B,
Kurzschlussauslösungsfaktor '3,25', Bemessungsstrom
16 A.
Menge: 6,000 St

**2.3.38 Leitungsschutzschalter 230/400VAC Ausschaltvermögen 6kA 3-polig Charakter.C 16A**
Leitungsschutzschalter DIN EN 60898-1 (VDE 0641-11),
als
Reiheneinbaugerät, Maße DIN 43880, fingersicher DIN EN
50274 (VDE 0660-514),
Bemessungsbetriebsspannung 230/400 V AC,
Bemessungsausschaltvermögen 6 kA, mit beidseitiger
Klemmenabdeckung, 3-polig, Auslösecharakteristik C,

Kurzschlussauslösungsfaktor '3,25', Bemessungsstrom 16
A.
Menge: 1,000 St

**2.3.39 Leitungsschutzschalter 230/400VAC Ausschaltvermögen 6kA 3-polig Charakter.B 10A**
STLB-Bau 2020-04 054
Leitungsschutzschalter DIN EN 60898-1 (VDE 0641-11),
als
Reiheneinbaugerät, Maße DIN 43880, fingersicher DIN EN
50274 (VDE 0660-514),
Bemessungsbetriebsspannung 230/400 V AC,
Bemessungsausschaltvermögen 6 kA, mit beidseitiger
Klemmenabdeckung, 3-polig, Auslösecharakteristik B,
Kurzschlussauslösungsfaktor '3,25', Bemessungsstrom
10 A.
Menge: 4,000 St

**2.3.40 Leitungsschutzschalter 230/400VAC Ausschaltvermögen 6kA 1-polig Charakter.B 10A**
STLB-Bau 2020-04 054
Leitungsschutzschalter DIN EN 60898-1 (VDE 0641-11),
als
Reiheneinbaugerät, Maße DIN 43880, fingersicher DIN EN
50274 (VDE 0660-514),
Bemessungsbetriebsspannung 230/400 V AC,
Bemessungsausschaltvermögen 6 kA, mit beidseitiger
Klemmenabdeckung, 1-polig, Auslösecharakteristik B,
Kurzschlussauslösungsfaktor '3,25', Bemessungsstrom
10 A.
Menge: 4,000 St

**2.3.41 Leitungsschutzschalter 230/400VAC Ausschaltvermögen 6kA 3-polig Charakter.B 10A**
Leitungsschutzschalter DIN EN 60898-1 (VDE 0641-11),
als
Reiheneinbaugerät, Maße DIN 43880, fingersicher DIN EN
50274 (VDE 0660-514),
Bemessungsbetriebsspannung 230/400 V AC,
Bemessungsausschaltvermögen 6 kA, mit beidseitiger
Klemmenabdeckung, 3-polig, Auslösecharakteristik B,

Kurzschlussauslösungsfaktor '3,25', Bemessungsstrom 10
A.
Menge: 4,000 St

**2.3.42 Leitungsschutzschalter 230/400VAC Ausschaltvermögen 10kA 3-polig Charakter.C 20A**
STLB-Bau 2020-04 054
Leitungsschutzschalter DIN EN 60947-2 (VDE 0660-101),
als
Reiheneinbaugerät, Maße DIN 43880, fingersicher DIN EN
50274 (VDE 0660-514),
Bemessungsbetriebsspannung 230/400 V AC,
Bemessungsausschaltvermögen 10 kA, mit beidseitiger
Klemmenabdeckung, 3-polig, Auslösecharakteristik C,
Kurzschlussauslösungsfaktor '3,25', Bemessungsstrom
20 A.
Menge: 1,000 St

**2.3.43 Leitungsschutzschalter 230/400VAC Ausschaltvermögen 10kA 1-polig Charakter.C 20A**
STLB-Bau 2020-04 054
Leitungsschutzschalter DIN EN 60947-2 (VDE 0660-101),
als
Reiheneinbaugerät, Maße DIN 43880, fingersicher DIN EN
50274 (VDE 0660-514),
Bemessungsbetriebsspannung 230/400 V AC,
Bemessungsausschaltvermögen 10 kA, mit beidseitiger
Klemmenabdeckung, 1-polig, Auslösecharakteristik C,
Kurzschlussauslösungsfaktor '3,25', Bemessungsstrom
20 A.
Menge: 1,000 St

**2.3.44 Leitungsschutzschalter 230/400VAC Ausschaltvermögen 10kA 3-polig Charakter.C 32A**
Leitungsschutzschalter DIN EN 60947-2 (VDE 0660-101),
als
Reiheneinbaugerät, Maße DIN 43880, fingersicher DIN EN
50274 (VDE 0660-514),
Bemessungsbetriebsspannung 230/400 V AC,
Bemessungsausschaltvermögen 10 kA, mit beidseitiger
Klemmenabdeckung, 3-polig, Auslösecharakteristik C,

Kurzschlussauslösungsfaktor '3,25', Bemessungsstrom 32
A.
Menge: 1,000 St

**2.3.45 Phasenschiene, 400 V**
Phasenschiene,
Nennisolationsspannung 400 V AC, 3polig, für 12 PLE,
komplett für vorbeschriebene Einbaugeräte,
Querschnitt 10 mm², einschl. Endkappen sowie Klein- und
Befestigungsmaterial,

liefern und betriebsfertig montieren.
Menge: 12,000 St

**2.3.46 Installationsschütz 40 A 2-polig**
Installationsschütz ESB für den Schalttafeleinbau
auf Tragschienen nach DIN 50022, zum Schalten von
Leuchtstofflampen, Steuerspannung 230 V, 50 Hz,
Nennbetätigungsspannung  230 V, 50 Hz,
Bemessungsbetriebsstrom  40 A, 2 - polig, brummfrei
liefern und betriebsfertig montieren,
einschl. Klein- und Befestigungsmaterial.
Menge: 2,000 St

**2.3.47 Installationsschütz 63 A 3-polig**
Installationsschütz ESB für den Schalttafeleinbau
auf Tragschienen nach DIN 50022, zum Schalten von
Leuchtstofflampen, Steuerspannung 230 V, 50 Hz,
Nennbetätigungsspannung  400 V, 50 Hz,
Bemessungsbetriebsstrom  63 A, 3 - polig, brummfrei
liefern und betriebsfertig montieren,
einschl. Klein- und Befestigungsmaterial.
Menge: 4,000 St

**2.3.48 Installationsrelais 16 A**
Installationsrelais für den Schalttafeleinbau auf
Tragschienen
nach DIN 50022, Nennbetätigungsspannung  24 V, DC,
Bemessungsbetriebsstrom  16 A,
Kontakte: 1 S+Ö
liefern und betriebsfertig montieren,
einschl. Klein- und Befestigungsmaterial.
Menge: 1,000 St

**2.3.49 3-Phasenüberwachung**
3-Phasenüberwachung entspr. DIN VDE 0100-718
Gemäß ISO 9001 entwickelt, gefertigt und geprüft.
Für die Überwachung von Verteilern der
Allgemeinbeleuchtung.
Zum Einbau in HVA oder UVA einschließlich
Universalhalterung
für Tragschienensysteme. Mit zusätzlichem
potentialfreien
Wechselkontakt. Ansprechschwelle U < 85% UN.
Gehäusefarbe: rot Maße ca.: B x H x T = 52,5 x 85 x 65
mm,
Rastermass 3 Einheiten

Fabrikat / Typ. :
....................................................'
(vom Bieter einzutragen)
komplett liefern und betriebsfertig montieren,
einschließlich
Hilfs- und Montagematerial
Menge: 1,000 St

**2.3.50 Stromstoßschalter**
Stromstoßschalter DIN EN 60669-1 und
DIN VDE 0632 Teil 1 für den Schalttafeleinbau auf
Tragschienen nach DIN 50022, mit Handbetätigung und
Schaltstellungsanzeige je Kontakt,
Bemessungsschaltleistung:  16 A / 250 V ~,
für Leuchtstofflampenlast kapazitiv 10 A (1300 W)
liefern und betriebsfertig montieren,
einschl. Klein- und Befestigungsmaterial.
Menge: 4,000 St

**2.3.51 Überspannungsableiter Typ C 4polig**
Überspannungsableiter Typ C, 4polig
DIN VDE 0675, Teil 6, Betriebsspanung 280 V AC,
Nennableitstoßstrom (8/20) 15 kA, Schutzpegel ca. 1kV,
Ansprechzeit ta = < 25 ns,

angebotenes Fabrikat/Typ: '
.......................................................
.....................................'
vom Bieter einzutragen.
liefern und betriebsfertig montieren einschl. Klein-
und Befestigungsmaterial.
Menge: 1,000 St

*Hinweis*
UV 2

**2.3.52 Installationsverteiler IP 54, 168 PLE, aP**
Installationsverteiler VDE 0603, VDE 0660 Teil 500,
VDE 0659,
DIN 43 870, mit PE- und N-Schienen auf Trägern,
Hutprofilschienen 225 mm Reihenabstand,
Verteilerfelder/Geräteträger
herausnehmbar, Berührungsschutzabdeckung mit 90°
Druckdrehverschlüssen, Blindabdeckung für
Reserveplätze,
Stromkreisbezeichnung je Gerät, schutzisoliert,
Schutzart IP 54,
für Wandaufbau, Gehäuse und Türen aus Stahlblech, 1 mm,
Türöffnungswinkel 130 Grad, mit Zylinderschloß,
Schranktiefe: 225 mm, mit Klemmen und Klemmenzubehör,
komplette Schrankverdrahtung, mit Kabelabfang-
/Zugentlastungschiene und Membranflansche je Feld,
Farbe weiß RAL 9016 Nennstrom: 63A, schutzisoliert, IP
54 für
168 Platzeinheiten

angebotenes Fabrikat/Typ: '
.......................................................
.....................................'
vom Bieter einzutragen.
liefern, und betriebsfertig montieren einschl.
Anschlüsse der Abgänge.

Einzelanlage bestückt mit nachfolgend beschriebenen
Betriebsmitteln:
Menge: 1,000 St

**2.3.53 Ausschalter 400VAC 63A 3-polig**
STLB-Bau 2020-04 054
Ausschalter DIN EN 60669-1 (VDE 0632-1), als
Reiheneinbaugerät, Maße DIN 43880, fingersicher DIN EN
50274 (VDE 0660-514), zur Montage auf Tragschiene DIN
EN
60715, Bemessungsbetriebsspannung 400 V AC,
Bemessungsstrom 63 A, 3-polig.
Menge: 1,000 St

**2.3.54 Schaltsicherungseinbausockel D 02 bis 63 A**
Schaltersicherungseinbausockel (Sicherungslasttrenner)
D 02 bis 63 A als Schaltleiste, für
Sammelschienenabstand 60
mm, Montage auf Sammelschiene, Ausführung 3-polig
komplett
mit Schraubkappen und Sicherungseinsätzen 50 A
liefern und betriebsfertig montieren,
einschl. Klein- und Befestigungsmaterial.
Menge: 1,000 St

**2.3.55 Sicherungseinbausockel D 02 bis 63 A**
Sicherungseinbausockel D 02 bis 63 A, Ausführung
3-polig komplett mit Schraubkappen und
Sicherungseinsätzen 63 A
liefern und betriebsfertig montieren in vorhandener UV
einschl. Klein- und Befestigungsmaterial, Kabelanlage.
Menge: 1,000 St

**2.3.56 Fehlerstromschutzschalter RCCB Typ AC unverzögert 63A Fehlerstrom 30mA 3-polig+N 400VAC**
Fehlerstromschutzschalter (RCCB) DIN EN 61008-1 (VDE
0664-10), als Reiheneinbaugerät, Maße DIN 43880,
fingersicher
DIN EN 50274 (VDE 0660-514), Typ AC
wechselstromsensitiv,
Auslösung unverzögert, Bemessungsstrom 63 A,
Bemessungsfehlerstrom 30 mA, 3-polig + N, 400 V AC,
Kurzschlussfestigkeit 6 kA, stoßstromfest bis 250 A,
mit
Handbetätigung.
Menge: 1,000 St

**2.3.57 Fehlerstromschutzschalter RCCB Typ AC unverzögert 40A Fehlerstrom 300mA 3-polig+N 400VAC**
STLB-Bau 2020-04 054
Fehlerstromschutzschalter (RCCB) DIN EN 61008-1 (VDE
0664-10), als Reiheneinbaugerät, Maße DIN 43880,
fingersicher
DIN EN 50274 (VDE 0660-514), Typ AC
wechselstromsensitiv,
Auslösung unverzögert, Bemessungsstrom 40 A,
Bemessungsfehlerstrom 300 mA, 3-polig + N, 400 V AC,
Kurzschlussfestigkeit 6 kA, stoßstromfest bis 250 A,
Auslösung
unverzögert, mit Handbetätigung.
Menge: 1,000 St

**2.3.58 Leitungsschutzschalter 230/400VAC Ausschaltvermögen 6kA 1-polig Charakter.B 16A**
STLB-Bau 2020-04 054
Leitungsschutzschalter DIN EN 60898-1 (VDE 0641-11),
als
Reiheneinbaugerät, Maße DIN 43880, fingersicher DIN EN
50274 (VDE 0660-514),
Bemessungsbetriebsspannung 230/400 V AC,
Bemessungsausschaltvermögen 6 kA, mit beidseitiger
Klemmenabdeckung, 1-polig, Auslösecharakteristik B,
Kurzschlussauslösungsfaktor '3,25', Bemessungsstrom
16 A.
Menge: 5,000 St

**2.3.59 Leitungsschutzschalter 230/400VAC Ausschaltvermögen 6kA 1-polig Charakter.C 16A**
Leitungsschutzschalter DIN EN 60898-1 (VDE 0641-11),
als
Reiheneinbaugerät, Maße DIN 43880, fingersicher DIN EN
50274 (VDE 0660-514),
Bemessungsbetriebsspannung 230/400 V AC,
Bemessungsausschaltvermögen 6 kA, mit beidseitiger
Klemmenabdeckung, 1-polig, Auslösecharakteristik C,

Kurzschlussauslösungsfaktor '3,25', Bemessungsstrom 16
A.
Menge: 1,000 St

**2.3.60 Leitungsschutzschalter 230/400VAC Ausschaltvermögen 6kA 3-polig Charakter.B 16A**
STLB-Bau 2020-04 054
Leitungsschutzschalter DIN EN 60898-1 (VDE 0641-11),
als
Reiheneinbaugerät, Maße DIN 43880, fingersicher DIN EN
50274 (VDE 0660-514),
Bemessungsbetriebsspannung 230/400 V AC,
Bemessungsausschaltvermögen 6 kA, mit beidseitiger
Klemmenabdeckung, 3-polig, Auslösecharakteristik B,
Kurzschlussauslösungsfaktor '3,25', Bemessungsstrom
16 A.
Menge: 3,000 St

**2.3.61 Leitungsschutzschalter 230/400VAC Ausschaltvermögen 6kA 3-polig Charakter.C 16A**
Leitungsschutzschalter DIN EN 60898-1 (VDE 0641-11),
als
Reiheneinbaugerät, Maße DIN 43880, fingersicher DIN EN
50274 (VDE 0660-514),
Bemessungsbetriebsspannung 230/400 V AC,
Bemessungsausschaltvermögen 6 kA, mit beidseitiger
Klemmenabdeckung, 3-polig, Auslösecharakteristik C,

Kurzschlussauslösungsfaktor '3,25', Bemessungsstrom 16
A.
Menge: 3,000 St

**2.3.62 Leitungsschutzschalter 230/400VAC Ausschaltvermögen 6kA 3-polig Charakter.B 10A**
STLB-Bau 2020-04 054
Leitungsschutzschalter DIN EN 60898-1 (VDE 0641-11),
als
Reiheneinbaugerät, Maße DIN 43880, fingersicher DIN EN
50274 (VDE 0660-514),
Bemessungsbetriebsspannung 230/400 V AC,
Bemessungsausschaltvermögen 6 kA, mit beidseitiger
Klemmenabdeckung, 3-polig, Auslösecharakteristik B,
Kurzschlussauslösungsfaktor '3,25', Bemessungsstrom
10 A.
Menge: 1,000 St

**2.3.63 Leitungsschutzschalter 230/400VAC Ausschaltvermögen 6kA 1-polig Charakter.B 10A**
STLB-Bau 2020-04 054
Leitungsschutzschalter DIN EN 60898-1 (VDE 0641-11),
als
Reiheneinbaugerät, Maße DIN 43880, fingersicher DIN EN
50274 (VDE 0660-514),
Bemessungsbetriebsspannung 230/400 V AC,
Bemessungsausschaltvermögen 6 kA, mit beidseitiger
Klemmenabdeckung, 1-polig, Auslösecharakteristik B,
Kurzschlussauslösungsfaktor '3,25', Bemessungsstrom
10 A.
Menge: 5,000 St

**2.3.64 Leitungsschutzschalter 230/400VAC Ausschaltvermögen 10kA 3-polig Charakter.C 20A**
STLB-Bau 2020-04 054
Leitungsschutzschalter DIN EN 60947-2 (VDE 0660-101),
als
Reiheneinbaugerät, Maße DIN 43880, fingersicher DIN EN
50274 (VDE 0660-514),
Bemessungsbetriebsspannung 230/400 V AC,
Bemessungsausschaltvermögen 10 kA, mit beidseitiger
Klemmenabdeckung, 3-polig, Auslösecharakteristik C,
Kurzschlussauslösungsfaktor '3,25', Bemessungsstrom
20 A.
Menge: 1,000 St

**2.3.65 Leitungsschutzschalter 230/400VAC Ausschaltvermögen 10kA 1-polig Charakter.C 20A**
STLB-Bau 2020-04 054
Leitungsschutzschalter DIN EN 60947-2 (VDE 0660-101),
als
Reiheneinbaugerät, Maße DIN 43880, fingersicher DIN EN
50274 (VDE 0660-514),
Bemessungsbetriebsspannung 230/400 V AC,
Bemessungsausschaltvermögen 10 kA, mit beidseitiger
Klemmenabdeckung, 1-polig, Auslösecharakteristik C,
Kurzschlussauslösungsfaktor '3,25', Bemessungsstrom
20 A.
Menge: 1,000 St

**2.3.66 Leitungsschutzschalter 230/400VAC Ausschaltvermögen 10kA 3-polig Charakter.C 32A**
Leitungsschutzschalter DIN EN 60947-2 (VDE 0660-101),
als
Reiheneinbaugerät, Maße DIN 43880, fingersicher DIN EN
50274 (VDE 0660-514),
Bemessungsbetriebsspannung 230/400 V AC,
Bemessungsausschaltvermögen 10 kA, mit beidseitiger
Klemmenabdeckung, 3-polig, Auslösecharakteristik C,

Kurzschlussauslösungsfaktor '3,25', Bemessungsstrom 32
A.
Menge: 1,000 St

**2.3.67 Phasenschiene, 400 V**
Phasenschiene,
Nennisolationsspannung 400 V AC, 3polig, für 12 PLE,
komplett für vorbeschriebene Einbaugeräte,
Querschnitt 10 mm², einschl. Endkappen sowie Klein- und
Befestigungsmaterial,

liefern und betriebsfertig montieren.
Menge: 8,000 St

**2.3.68 Installationsschütz 40 A 2-polig**
Installationsschütz ESB für den Schalttafeleinbau
auf Tragschienen nach DIN 50022, zum Schalten von
Leuchtstofflampen, Steuerspannung 230 V, 50 Hz,
Nennbetätigungsspannung  230 V, 50 Hz,
Bemessungsbetriebsstrom  40 A, 2 - polig, brummfrei
liefern und betriebsfertig montieren,
einschl. Klein- und Befestigungsmaterial.
Menge: 1,000 St

**2.3.69 Installationsschütz 40 A 3-polig**
Installationsschütz ESB für den Schalttafeleinbau
auf Tragschienen nach DIN 50022, zum Schalten von
Leuchtstofflampen, Steuerspannung 230 V, 50 Hz,
Nennbetätigungsspannung  400 V, 50 Hz,
Bemessungsbetriebsstrom  40 A, 3 - polig, brummfrei
liefern und betriebsfertig montieren,
einschl. Klein- und Befestigungsmaterial.
Menge: 1,000 St

**2.3.70 3-Phasenüberwachung**
3-Phasenüberwachung entspr. DIN VDE 0100-718
Gemäß ISO 9001 entwickelt, gefertigt und geprüft.
Für die Überwachung von Verteilern der
Allgemeinbeleuchtung.
Zum Einbau in HVA oder UVA einschließlich
Universalhalterung
für Tragschienensysteme. Mit zusätzlichem
potentialfreien
Wechselkontakt. Ansprechschwelle U < 85% UN.
Gehäusefarbe: rot Maße ca.: B x H x T = 52,5 x 85 x 65
mm,
Rastermass 3 Einheiten

Fabrikat / Typ. :
....................................................'
(vom Bieter einzutragen)
komplett liefern und betriebsfertig montieren,
einschließlich
Hilfs- und Montagematerial
Menge: 1,000 St

**2.3.71 Überspannungsableiter Typ C 4polig**
Überspannungsableiter Typ C, 4polig
DIN VDE 0675, Teil 6, Betriebsspanung 280 V AC,
Nennableitstoßstrom (8/20) 15 kA, Schutzpegel ca. 1kV,
Ansprechzeit ta = < 25 ns,

angebotenes Fabrikat/Typ: '
.......................................................
.....................................'
vom Bieter einzutragen.
liefern und betriebsfertig montieren einschl. Klein-
und Befestigungsmaterial.
Menge: 1,000 St

*Hinweis*
UV 3

**2.3.72 Installationsverteiler IP 54, 120 PLE, aP**
Installationsverteiler VDE 0603, VDE 0660 Teil 500,
VDE 0659,
DIN 43 870, mit PE- und N-Schienen auf Trägern,
Hutprofilschienen 225 mm Reihenabstand,
Verteilerfelder/Geräteträger
herausnehmbar, Berührungsschutzabdeckung mit 90°
Druckdrehverschlüssen, Blindabdeckung für
Reserveplätze,
Stromkreisbezeichnung je Gerät, schutzisoliert,
Schutzart IP 54,
für Wandaufbau, Gehäuse und Türen aus Stahlblech, 1 mm,
Türöffnungswinkel 130 Grad, mit Zylinderschloß,
Schranktiefe: 225 mm, mit Klemmen und Klemmenzubehör,
komplette Schrankverdrahtung, mit Kabelabfang-
/Zugentlastungschiene und Membranflansche je Feld,
Farbe weiß RAL 9016 Nennstrom: 63A, schutzisoliert, IP
54 für
120 Platzeinheiten

angebotenes Fabrikat/Typ: '
.......................................................
.....................................'
vom Bieter einzutragen.
liefern, und betriebsfertig montieren einschl.
Anschlüsse der Abgänge.

Einzelanlage bestückt mit nachfolgend beschriebenen
Betriebsmitteln:
Menge: 1,000 St

**2.3.73 Ausschalter 400VAC 63A 3-polig**
STLB-Bau 2020-04 054
Ausschalter DIN EN 60669-1 (VDE 0632-1), als
Reiheneinbaugerät, Maße DIN 43880, fingersicher DIN EN
50274 (VDE 0660-514), zur Montage auf Tragschiene DIN
EN
60715, Bemessungsbetriebsspannung 400 V AC,
Bemessungsstrom 63 A, 3-polig.
Menge: 1,000 St

**2.3.74 Schaltsicherungseinbausockel D 02 bis 63 A**
Schaltersicherungseinbausockel (Sicherungslasttrenner)
D 02 bis 63 A als Schaltleiste, für
Sammelschienenabstand 60
mm, Montage auf Sammelschiene, Ausführung 3-polig
komplett
mit Schraubkappen und Sicherungseinsätzen 50 A
liefern und betriebsfertig montieren,
einschl. Klein- und Befestigungsmaterial.
Menge: 1,000 St

**2.3.75 Sicherungseinbausockel D 02 bis 63 A**
Sicherungseinbausockel D 02 bis 63 A, Ausführung
3-polig komplett mit Schraubkappen und
Sicherungseinsätzen 63 A
liefern und betriebsfertig montieren in vorhandener UV
einschl. Klein- und Befestigungsmaterial, Kabelanlage.
Menge: 1,000 St

**2.3.76 Fehlerstromschutzschalter RCCB Typ AC unverzögert 63A Fehlerstrom 30mA 3-polig+N 400VAC**
Fehlerstromschutzschalter (RCCB) DIN EN 61008-1 (VDE
0664-10), als Reiheneinbaugerät, Maße DIN 43880,
fingersicher
DIN EN 50274 (VDE 0660-514), Typ AC
wechselstromsensitiv,
Auslösung unverzögert, Bemessungsstrom 63 A,
Bemessungsfehlerstrom 30 mA, 3-polig + N, 400 V AC,
Kurzschlussfestigkeit 6 kA, stoßstromfest bis 250 A,
mit
Handbetätigung.
Menge: 1,000 St

**2.3.77 Fehlerstromschutzschalter RCCB Typ AC unverzögert 40A Fehlerstrom 300mA 3-polig+N 400VAC**
STLB-Bau 2020-04 054
Fehlerstromschutzschalter (RCCB) DIN EN 61008-1 (VDE
0664-10), als Reiheneinbaugerät, Maße DIN 43880,
fingersicher
DIN EN 50274 (VDE 0660-514), Typ AC
wechselstromsensitiv,
Auslösung unverzögert, Bemessungsstrom 40 A,
Bemessungsfehlerstrom 300 mA, 3-polig + N, 400 V AC,
Kurzschlussfestigkeit 6 kA, stoßstromfest bis 250 A,
Auslösung
unverzögert, mit Handbetätigung.
Menge: 1,000 St

**2.3.78 Leitungsschutzschalter 230/400VAC Ausschaltvermögen 6kA 1-polig Charakter.B 16A**
STLB-Bau 2020-04 054
Leitungsschutzschalter DIN EN 60898-1 (VDE 0641-11),
als
Reiheneinbaugerät, Maße DIN 43880, fingersicher DIN EN
50274 (VDE 0660-514),
Bemessungsbetriebsspannung 230/400 V AC,
Bemessungsausschaltvermögen 6 kA, mit beidseitiger
Klemmenabdeckung, 1-polig, Auslösecharakteristik B,
Kurzschlussauslösungsfaktor '3,25', Bemessungsstrom
16 A.
Menge: 5,000 St

**2.3.79 Leitungsschutzschalter 230/400VAC Ausschaltvermögen 6kA 1-polig Charakter.C 16A**
Leitungsschutzschalter DIN EN 60898-1 (VDE 0641-11),
als
Reiheneinbaugerät, Maße DIN 43880, fingersicher DIN EN
50274 (VDE 0660-514),
Bemessungsbetriebsspannung 230/400 V AC,
Bemessungsausschaltvermögen 6 kA, mit beidseitiger
Klemmenabdeckung, 1-polig, Auslösecharakteristik C,

Kurzschlussauslösungsfaktor '3,25', Bemessungsstrom 16
A.
Menge: 1,000 St

**2.3.80 Leitungsschutzschalter 230/400VAC Ausschaltvermögen 6kA 3-polig Charakter.B 16A**
STLB-Bau 2020-04 054
Leitungsschutzschalter DIN EN 60898-1 (VDE 0641-11),
als
Reiheneinbaugerät, Maße DIN 43880, fingersicher DIN EN
50274 (VDE 0660-514),
Bemessungsbetriebsspannung 230/400 V AC,
Bemessungsausschaltvermögen 6 kA, mit beidseitiger
Klemmenabdeckung, 3-polig, Auslösecharakteristik B,
Kurzschlussauslösungsfaktor '3,25', Bemessungsstrom
16 A.
Menge: 3,000 St

**2.3.81 Leitungsschutzschalter 230/400VAC Ausschaltvermögen 6kA 3-polig Charakter.C 16A**
Leitungsschutzschalter DIN EN 60898-1 (VDE 0641-11),
als
Reiheneinbaugerät, Maße DIN 43880, fingersicher DIN EN
50274 (VDE 0660-514),
Bemessungsbetriebsspannung 230/400 V AC,
Bemessungsausschaltvermögen 6 kA, mit beidseitiger
Klemmenabdeckung, 3-polig, Auslösecharakteristik C,

Kurzschlussauslösungsfaktor '3,25', Bemessungsstrom 16
A.
Menge: 3,000 St

**2.3.82 Leitungsschutzschalter 230/400VAC Ausschaltvermögen 6kA 3-polig Charakter.B 10A**
STLB-Bau 2020-04 054
Leitungsschutzschalter DIN EN 60898-1 (VDE 0641-11),
als
Reiheneinbaugerät, Maße DIN 43880, fingersicher DIN EN
50274 (VDE 0660-514),
Bemessungsbetriebsspannung 230/400 V AC,
Bemessungsausschaltvermögen 6 kA, mit beidseitiger
Klemmenabdeckung, 3-polig, Auslösecharakteristik B,
Kurzschlussauslösungsfaktor '3,25', Bemessungsstrom
10 A.
Menge: 1,000 St

**2.3.83 Leitungsschutzschalter 230/400VAC Ausschaltvermögen 6kA 1-polig Charakter.B 10A**
STLB-Bau 2020-04 054
Leitungsschutzschalter DIN EN 60898-1 (VDE 0641-11),
als
Reiheneinbaugerät, Maße DIN 43880, fingersicher DIN EN
50274 (VDE 0660-514),
Bemessungsbetriebsspannung 230/400 V AC,
Bemessungsausschaltvermögen 6 kA, mit beidseitiger
Klemmenabdeckung, 1-polig, Auslösecharakteristik B,
Kurzschlussauslösungsfaktor '3,25', Bemessungsstrom
10 A.
Menge: 5,000 St

**2.3.84 Leitungsschutzschalter 230/400VAC Ausschaltvermögen 10kA 3-polig Charakter.C 20A**
STLB-Bau 2020-04 054
Leitungsschutzschalter DIN EN 60947-2 (VDE 0660-101),
als
Reiheneinbaugerät, Maße DIN 43880, fingersicher DIN EN
50274 (VDE 0660-514),
Bemessungsbetriebsspannung 230/400 V AC,
Bemessungsausschaltvermögen 10 kA, mit beidseitiger
Klemmenabdeckung, 3-polig, Auslösecharakteristik C,
Kurzschlussauslösungsfaktor '3,25', Bemessungsstrom
20 A.
Menge: 1,000 St

**2.3.85 Leitungsschutzschalter 230/400VAC Ausschaltvermögen 10kA 1-polig Charakter.C 20A**
STLB-Bau 2020-04 054
Leitungsschutzschalter DIN EN 60947-2 (VDE 0660-101),
als
Reiheneinbaugerät, Maße DIN 43880, fingersicher DIN EN
50274 (VDE 0660-514),
Bemessungsbetriebsspannung 230/400 V AC,
Bemessungsausschaltvermögen 10 kA, mit beidseitiger
Klemmenabdeckung, 1-polig, Auslösecharakteristik C,
Kurzschlussauslösungsfaktor '3,25', Bemessungsstrom
20 A.
Menge: 1,000 St

**2.3.86 Leitungsschutzschalter 230/400VAC Ausschaltvermögen 10kA 3-polig Charakter.C 32A**
Leitungsschutzschalter DIN EN 60947-2 (VDE 0660-101),
als
Reiheneinbaugerät, Maße DIN 43880, fingersicher DIN EN
50274 (VDE 0660-514),
Bemessungsbetriebsspannung 230/400 V AC,
Bemessungsausschaltvermögen 10 kA, mit beidseitiger
Klemmenabdeckung, 3-polig, Auslösecharakteristik C,

Kurzschlussauslösungsfaktor '3,25', Bemessungsstrom 32
A.
Menge: 1,000 St

**2.3.87 Phasenschiene, 400 V**
Phasenschiene,
Nennisolationsspannung 400 V AC, 3polig, für 12 PLE,
komplett für vorbeschriebene Einbaugeräte,
Querschnitt 10 mm², einschl. Endkappen sowie Klein- und
Befestigungsmaterial,

liefern und betriebsfertig montieren.
Menge: 8,000 St

**2.3.88 Installationsschütz 40 A 2-polig**
Installationsschütz ESB für den Schalttafeleinbau
auf Tragschienen nach DIN 50022, zum Schalten von
Leuchtstofflampen, Steuerspannung 230 V, 50 Hz,
Nennbetätigungsspannung  230 V, 50 Hz,
Bemessungsbetriebsstrom  40 A, 2 - polig, brummfrei
liefern und betriebsfertig montieren,
einschl. Klein- und Befestigungsmaterial.
Menge: 1,000 St

**2.3.89 Installationsschütz 40 A 3-polig**
Installationsschütz ESB für den Schalttafeleinbau
auf Tragschienen nach DIN 50022, zum Schalten von
Leuchtstofflampen, Steuerspannung 230 V, 50 Hz,
Nennbetätigungsspannung  400 V, 50 Hz,
Bemessungsbetriebsstrom  40 A, 3 - polig, brummfrei
liefern und betriebsfertig montieren,
einschl. Klein- und Befestigungsmaterial.
Menge: 1,000 St

**2.3.90 3-Phasenüberwachung**
3-Phasenüberwachung entspr. DIN VDE 0100-718
Gemäß ISO 9001 entwickelt, gefertigt und geprüft.
Für die Überwachung von Verteilern der
Allgemeinbeleuchtung.
Zum Einbau in HVA oder UVA einschließlich
Universalhalterung
für Tragschienensysteme. Mit zusätzlichem
potentialfreien
Wechselkontakt. Ansprechschwelle U < 85% UN.
Gehäusefarbe: rot Maße ca.: B x H x T = 52,5 x 85 x 65
mm,
Rastermass 3 Einheiten

Fabrikat / Typ. :
....................................................'
(vom Bieter einzutragen)
komplett liefern und betriebsfertig montieren,
einschließlich
Hilfs- und Montagematerial
Menge: 1,000 St

**2.3.91 Überspannungsableiter Typ C 4polig**
Überspannungsableiter Typ C, 4polig
DIN VDE 0675, Teil 6, Betriebsspanung 280 V AC,
Nennableitstoßstrom (8/20) 15 kA, Schutzpegel ca. 1kV,
Ansprechzeit ta = < 25 ns,

angebotenes Fabrikat/Typ: '
.......................................................
.....................................'
vom Bieter einzutragen.
liefern und betriebsfertig montieren einschl. Klein-
und Befestigungsmaterial.
Menge: 1,000 St

*Hinweis*
Installationsgeräte

*Hinweis*
Die Installation ist entsprechend den zutreffenden
technischen Normen und Regeln auszuführen.
Installationszonen und Vorzugshöhen sind, falls nicht
anders angegeben, einzuhalten. Bei den nachfolgenden
Installationsgeräten ist jeweils ein einheitliches
Programm eines Fabrikates / Herstellers zu verwenden.

Die nachfolgenden Installationsgeräte sind mit
Beschriftungsfelder anzubieten.

In den nachfolgenden Einheitspreisen der
Installationsgeräte mit Beschriftungsfeld ist die
Beschriftungsfolie und die Beschriftung mit
Beschriftungs-Tool einzukalkulieren.

**2.3.92 Taster**
Taster
Installationstaster VDE 0632, als Installationseinsatz
mit Wippe zum Einbau in Gerätedose, 1polig 10 A, 250 V
AC, mit Schrauben befestigen,
liefern und betriebsfertig montieren.
Menge: 2,000 St

**2.3.93 Wippschalter/-taster, Standard, UP, Beschriftungsfelld 1pol. Aus/Wechsel IP 20**
Wippschalter/-taster DIN EN 60669-1, UP, mit
Zentralabdeckung, kombinationsfähig, mit
Beschriftungsfeld,
1-polig Aus/Wechsel, 10 A, 250 V, 50 Hz,
Schutzart IP 20 Standard
Menge: 2,000 St

**2.3.94 Wippschalter 1-polig Aus/Wechsel 10A 250V AP-Ausführung Beschriftungsfeld IP44**
STLB-Bau 2020-04 053
Wippschalter DIN EN 60669-1 (VDE 0632-1) 1-polig,
Aus/Wechsel, 10 A, 250 V AC, in Aufputzausführung, mit
Beschriftungsfeld, Schutzart IP 44 DIN EN 60529 (VDE
0470-1),
Einsatz mit Schrauben befestigen.
Menge: 6,000 St

**2.3.95 Wipptaster 1-polig 10A 250V AP-Ausführung Beschriftungsfeld IP44**
Wipptaster DIN EN 60669-1 (VDE 0632-1) 1-polig, 10 A,
250 V
AC, in Aufputzausführung, mit Beschriftungsfeld,
Schutzart IP
44 DIN EN 60529 (VDE 0470-1), Einsatz mit Schrauben
befestigen.
Menge: 8,000 St

**2.3.96 Schutzkontaktsteckdose 250V 16A AP-Ausführung Beschriftungsfeld IP44**
STLB-Bau 2020-04 053
Schutzkontaktsteckdose DIN VDE 0620-1 (VDE 0620-1),
250 V
AC, 16 A, in Aufputzausführung, mit Beschriftungsfeld,
Schutzart IP 44 DIN EN 60529 (VDE 0470-1).
Menge: 20,000 St

**2.3.97 Verbindungsdose als Abzweigkasten, 2,5mm²**
Verbindungsdose als Abzweigkasten
Verbindungsdose DIN VDE 0606 aus Isolierstoff,
als Abzweigkasten, 7 Einführungen mit Klemmen,
Schutzgrad IP 54, 5-polig bis 2,5  mm²
in Aufputzausführung, mit Schrauben befestigen,
einschl. Klein- und Befestigungsmaterial, einschl.
Beschriftung
der Dose,
komplett liefern und betriebsfertig montieren einschl.
Beschriftung.
Menge: 5,000 St

**2.3.98 Abzweigkasten, AP, Schutzart IP 54 mit Klemmen 75 x 75 mm**
StLB-BauZ  17  682/308.01.01
Abzweigkasten, Schutzart IP 54, mit selbstdichtenden
Einführungsöffnungen, AP,
mit bis zu 5 Klemmen bis 2,5 mm2,
Abmessungen 75 x 75 mm,
komplett liefern und betriebsfertig montieren einschl.
Beschriftung.
Menge: 62,000 St

**2.3.99 Bewegungsmelder mit Gehäuse, AP, 230 V, mit Dämmerungsschalter**
Bewegungsmelder mit Gehäuse, AP, 230 V, Schaltleistung
von
500 W/VA bis 3500 W/VA, Reichweite 7 m bis 16 m,
Erfassungsbereich bis 270 Grad, Schutzart IP 54,
mit integiertem Dämmerungsschalter, einstellbar5 bis
1000 lx,
Nachlaufzeit einstellbar von 10 Sekunden bis 16 Minuten
Menge: 2,000 St

**2.3.100 Schukosteckdose, 16 A, 250 V, UP, kombifähig, Beschriftung Zentralabdeckung IP 20**
Schutzkontaktsteckdose DIN VDE 0620-1, 16 A, 250 V, 50
Hz,
Standard, UP, kombinationsfähig, mit Beschriftungsfeld,
mit Zentralabdeckung, Befestigung mit Schrauben,
Schutzart IP 20
Menge: 22,000 St

**2.3.101 Schukosteckdose, ROT 16 A, 250 V, UP, kombifähig, Beschriftung Zentralabdeckung IP 20**
StLB-BauZ  17  682/327.01.01
Schutzkontaktsteckdose in rot DIN VDE 0620-1, 16 A,
250 V, 50
Hz, Standard, UP, kombinationsfähig, mit
Beschriftungsfeld,
mit Zentralabdeckung, Befestigung mit Schrauben,
Schutzart IP 20
Menge: 6,000 St

**2.3.102 Kraftsteckdose 16 A**
Kraftsteckdose 16 A
Aufputz-Steckdose mit Klappdeckel,
3P + N + E, 400V / 16 A, Schutzart: IP 44
mit Schrauben befestigen,
einschl. Klein- und Befestigungsmaterial,
komplett liefern und betriebsfertig montieren.
Menge: 10,000 St

**2.3.103 Kraftsteckdose 32 A**
Kraftsteckdose 32 A
Aufputz-Steckdose mit Klappdeckel,
3P + N + E, 400V / 32 A, Schutzart: IP 44
mit Schrauben befestigen,
einschl. Klein- und Befestigungsmaterial,
komplett liefern und betriebsfertig montieren.
Menge: 8,000 St

**2.3.104 Abdeckrahmen für Unterputz-Installationsgeräte Standard, weiß 1-fach**
Abdeckrahmen für Unterputz-Installationsgeräte, mit
Beschriftungsfeld,
Standard, weiß,
1-fach
Menge: 5,000 St

**2.3.105 Abdeckrahmen für Unterputz-Installationsgeräte Standard, weiß 2-fach**
Abdeckrahmen für Unterputz-Installationsgeräte, mit
Beschriftungsfeld,
Standard, weiß,
2-fach
Menge: 12,000 St

**2.3.106 Abdeckrahmen für Unterputz-Installationsgeräte Standard, weiß 3-fach**
StLB-BauZ  17  682/336.01.02
Abdeckrahmen für Unterputz-Installationsgeräte, mit
Beschriftungsfeld,
Standard, weiß,
3-fach
Menge: 6,000 St

**2.3.107 Abdeckrahmen für Unterputz-Installationsgeräte Standard, weiß 3-fach, Rot**
StLB-BauZ  17  682/336.01.02
Abdeckrahmen für Unterputz-Installationsgeräte, mit
Beschriftungsfeld,
Standard, rot,
3-fach
Menge: 2,000 St

**2.3.108 Geräteabzweigdosen**
Geräteabzweigdosen
Geräte-Verbindungsdose DIN VDE 0606 als Abzweig-
Schalterdose DIN 49 073 aus Isolierstoff, für
Schraubbefestigung, Innendurchmesser 58 mm, Tiefe 60
mm, mit 4 Klemmen bis 2,5 mm², in Unterputzausführung
mit Putzdeckel. einschl. Bohrarbeiten und
Schuttbeseitigung,
komplett liefern und betriebsfertig einsetzen.
Menge: 20,000 St

**2.3.109 Gerätehohlwandabzweigdosen**
Gerätehohlwandabzweigdosen
Gerätedosen DIN VDE 0606 als Hohlwanddose
als Schalter-Abzweigdose, DIN 49 073 aus Isolierstoff,
für Schraubbefestigung, Innendurchmesser 58 mm,
mit 4 Klemmen bis 2,5 mm²
einschl. Bohrarbeiten und Schuttbeseitigung,
komplett liefern, einsetzen und anschließen.
Menge: 1,000 St

**2.3.110 Geräte-Verbindungsdose (elektronic-Dose)**
Geräte-Verbindungsdose (elektronic-Dose) mit seitlichem
Raum für Verbindungen, mit mitgelieferter Trennwand für
unterschiedliche Spannungsarte, Gerätedosen DIN VDE
0606 als UP-Dose, aus Isolierstoff, für Schraubbefestigung,
Innendurchmesser 58 mm, mit 4 Klemmen bis 2,5 mm²
einschl. Bohrarbeiten und Schuttbeseitigung,
komplett liefern, einsetzen und anschließen.
Menge: 1,000 St

**2.3.111 Geräteverbindungsdose UP, mit Klemmen, einschl. Öffnung 60mm, T 60 mm**
Geräteverbindungsdose DIN EN 60670-1, DIN 49073, UP,
für Schraub-/Spreizbefestigung, mit bis zu 4 Klemmen
bis 2,5
mm2, einschl. Herstellen der Öffnung,
Durchmesser 60 mm, Tiefe 60 mm
Menge: 2,000 St

**2.3.112 Verbindungsdose als UP Abzweigdose, 2,5mm²**
Verbindungsdose als UP-Abzeigdose, DIN VDE 0606 aus
Isolierstoff, 7 Einführungen mit Klemmen,
Schutzgrad IP 20 mit Deckel, 5-polig bis 2,5  mm²
in UP-Ausführung,
einschl. Klein- und Befestigungsmaterial,
komplett liefern und betriebsfertig montieren.
Menge: 2,000 St

**2.3.113 Verbindungsdose mit Deckel, UP Deckel, Klemmen, einschl. Öffnung d 70mm, T 55 mm**
Verbindungsdose DIN EN 60670-1 mit Deckel, UP,
mit bis zu 5 Klemmen bis 2,5 mm2, einschl. Herstellen
der
Öffnung,
Durchmesser 70 mm Tiefe 55 mm
Menge: 2,000 St

**2.3.114 Verbindungsmuffe für Leitung NYM, Schrumpfmuffe Leiterzahl 5 1,5-6 mm2**
StLB-BauZ  17  682/154.01.01
Verbindungsmuffe 0,6/1kV für Leitung NYM als
Schrumpfmuffe,
einschl. Schraub-/Pressverbindern,
Leiterzahl 5,
Querschnitt 1,5 bis 6 mm2
Menge: 2,000 St

**2.3.115 Reparaturschalter**
Reparaturschalter in Aufputz, IP 54
4polig 40A/400V APw mit Sperrvorrichtung für
Vorhängeschlösser incl. Verschraubungen,
liefern, betriebsfertig montieren und anschließen.
Menge: 7,000 St

**2.3.116 Herdanschlußdose**
Herdanschlußdose
Herdanschlussdose mit Doppelklemmen, Aufputz, flache
Bauart, Abdeckung mit Spezialdose für Leitungen bis 4
mm², Schutzart IP 21.
mit Schrauben befestigen,
liefern und betriebsfertig montieren.
Menge: 1,000 St

**2.3.117 Überspannungsableiter Typ 3**
Überspannungsableiter Typ 3,
DIN VDE 0675, Teil 6,
Betriebsspannung 230 V AC,
Nennableitstoßstrom (8/20) 1,5 kA,
Schutzpegel L-N 1,25kV,
Ansprechzeit ta = < 25 ns,
Schutzpegel L/N-PE  1,5kV,
Ansprechzeit ta = < 100 ns,
Kurzschlussfestigkeit 6 kA,
liefern und betriebsfertig montieren einschl. Klein-
und Befestigungsmaterial.
Menge: 2,000 St

*Hinweis*
Kabel und Leitungen

*Hinweis*
Liefern und Montage von Kabeln und Leitungen mit
Zubehör nach DIN 18382.
Um die elektrische Energie zu den Verbrauchern
übertragen zu können, werden für die Aufputz-Montage im
Gebäude und der Unterputz-Montage der Kabeltyp NYM-J
verlegt. Für den Außenbreich, sowie im Erdreich und
Estrich wird der Kabeltyp NYY-J verwendet. Weiterhin
wird der Kabeltyp NYY-J zur Einspeisung der
Unterverteilungen teilweise auch unter Putz verlegt.
Die Verlegung der Kabel und Leitungen erfolgt in
Teillängen auf Kabeltrassen, in Leerrohren, im Schacht,
im Estrich Sockelleisten- oder Brüstungskanal, im
Erdreich und unter Putz. Bei der Kalkulation ist der
Aufwand für die Verlegung durch mehrere Räume (lange
Leitungsführungen ), durch mehrere Durchbrüche und
über mehrere Etagen mit zu berücksichtgen.

*Hinweis*
Kabel und Leitungen verlegen unter Putz in Teillängen,
einschließlich Schlitzarbeiten, Schutt wird Eigentum
des AN und ist zu entsorgen,
einschl. Klein und Befestigungsmaterial,
komplett in Teillängen liefern und betriebsfertig
montieren, in nachstehenden Dimensionen:

**2.3.118 Installationsleitung NYM-J 3x1,5 UP Fräsen**
STLB-Bau 2020-04 053
Installationsleitung DIN VDE 0250-204 (VDE 0250-204)
NYM-J
3 x 1,5, Cu-Zahl 43, unter Putz, einschl. Fräsen in
Mauerwerk.
Menge: 30,000 m

**2.3.119 Installationsleitung NYM-J 5x1,5 UP Fräsen**
STLB-Bau 2020-04 053
Installationsleitung DIN VDE 0250-204 (VDE 0250-204)
NYM-J
5 x 1,5, Cu-Zahl 72, unter Putz, einschl. Fräsen in
Mauerwerk.
Menge: 10,000 m

**2.3.120 Installationsleitung NYM-J 3x2,5 UP Fräsen**
STLB-Bau 2020-04 053
Installationsleitung DIN VDE 0250-204 (VDE 0250-204)
NYM-J
3 x 2,5, Cu-Zahl 72, unter Putz, einschl. Fräsen in
Mauerwerk.
Menge: 30,000 m

**2.3.121 Installationsleitung NYM-J 5x2,5**
Installationsleitung DIN VDE 0250-204 (VDE 0250-204)
NYM-J
5 x 2,5, Cu-Zahl 72.
Menge: 5,000 m

**2.3.122 Installationskabel symmetrisch BMK J-Y(St)Y 2x2x0,8 UP Fräsen**
STLB-Bau 2020-04 061
Installationskabel, symmetrisch, mit rotem Außenmantel
und
Aufdruck -Brandmeldekabel-, J-Y(St)Y, 2 x 2 x 0,8,
unter Putz,
einschl. Fräsen in Mauerwerk.
Menge: 10,000 m

**2.3.123 Installationskabel symmetrisch BMK J-Y(St)Y 4x2x0,8 UP Fräsen**
STLB-Bau 2020-04 061
Installationskabel, symmetrisch, mit rotem Außenmantel
und
Aufdruck -Brandmeldekabel-, J-Y(St)Y, 4 x 2 x 0,8,
unter Putz,
einschl. Fräsen in Mauerwerk.
Menge: 10,000 m

*Hinweis*
Kabel und Leitungen verlegen auf Kabelträger, in
Hohlräume, in Rohr. einschl. Klein- und
Befestigungsmaterial (Kabelklammern),
komplett liefern und betriebsfertig montieren
in nachstehenden Dimensionen:

**2.3.124 Installationsleitung NYM-J 3x1,5**
STLB-Bau 2020-04 053
Installationsleitung DIN VDE 0250-204 (VDE 0250-204)
NYM-J
3 x 1,5, Cu-Zahl 43.
Menge: 760,000 m

**2.3.125 Installationsleitung NYM-J 5x1,5**
STLB-Bau 2020-04 053
Installationsleitung DIN VDE 0250-204 (VDE 0250-204)
NYM-J
5 x 1,5, Cu-Zahl 72.
Menge: 100,000 m

**2.3.126 Installationsleitung NYM-J 5x2,5**
Installationsleitung DIN VDE 0250-204 (VDE 0250-204)
NYM-J
5 x 2,5, Cu-Zahl 72.
Menge: 780,000 m

**2.3.127 Installationsleitung NYM-J 3x2,5**
STLB-Bau 2020-04 053
Installationsleitung DIN VDE 0250-204 (VDE 0250-204)
NYM-J
3 x 2,5, Cu-Zahl 72.
Menge: 850,000 m

**2.3.128 Mantelleitung NYM-J 5x4 mm²**
Kunststoff-Mantelleitung NYM-J 5 x 4 mm²,
CU-Zahl 192.
Menge: 180,000 m

**2.3.129 Mantelleitung NYM-J 5x6 mm²**
Kunststoff-Mantelleitung NYM-J 5 x 6 mm²,
CU-Zahl 288.
Menge: 60,000 m

**2.3.130 Mantelleitung NYM-J 5x16 mm²**
Kunststoff-Mantelleitung NYM-J 5 x 16 mm²,
verlegen
Menge: 30,000 m

**2.3.131 Mantelleitung NYM-J 5x25 mm²**
Kunststoff-Mantelleitung NYM-J 5 x 25 mm²,
verlegen
Menge: 70,000 m

**2.3.132 Mantelleitung NYM-J 5x35 mm²**
Kunststoff-Mantelleitung NYM-J 5 x 35 mm²,
verlegen
Menge: 70,000 m

**2.3.133 Kunststoffkabel NYY-J 5x50 mm²**
Menge: 15,000 m

**2.3.134 J-Y(St)Y in vorhand. Rohre/Kanal/Halter/Rinne in abg. Decke Leiterzahl 2x2 0,8 Lg**
J-Y(St)Y DIN VDE 0815, in vorhandenem
Installations-rohr/-kanal/Sammelhalter/auf Kabelrinne,
Verlegung in abgehängter Decke,
Leiterzahl 2 x 2,
0,8 Lg
Menge: 200,000 m

**2.3.135 J-Y(St)Y in vorhand. Rohre/Kanal/Halter/Rinne in abg. Decke Leiterzahl 4x2 0,8 Lg**
J-Y(St)Y DIN VDE 0815, in vorhandenem
Installations-rohr/-kanal/Sammelhalter/auf Kabelrinne,
Verlegung in abgehängter Decke,
Leiterzahl 4 x 2,
0,8 Lg
Menge: 100,000 m

**2.3.136 Kunsstoffkabel NYY-J 3x1,5 mm²**
Kunststoffkabel NYY-J 3x1,5 mm²
CU-Zahl 43.
Menge: 10,000 m

**2.3.137 Kunsstoffkabel NYY-J 3x2,5 mm²**
Kunststoffkabel NYY-J 3x2,5 mm²
Menge: 10,000 m

**2.3.138 Kunsstoffkabel NYY-J 7x2,5 mm²**
Kunststoffkabel NYY-J 7x2,5 mm²
Menge: 10,000 m

**2.3.139 Kunststoffkabel NYY-J 5x10 mm²**
Menge: 15,000 m

**2.3.140 Kunststoffkabel NYY-J 5x16 mm²**
Menge: 10,000 m

**2.3.141 Gummischlauchleitung HO7 RN-F 5x2,5 mm² Länge 3,0 m**
Gummischlauchleitung HO7 RN-F 5x2,5 mm²,
Cu-Zahl 192, beidseitig mit Aderendhülsen oder
Kabelschuh, Länge: 2,0m.
Menge: 1,000 St

*Hinweis*
Kabelträger

**2.3.142 Isolierstoffrohr aus PVC-U, mittelschwer, starr offen, Schellen, an Decke/Wand EN 25**
Isolierstoffrohr aus PVC-U DIN EN 61386-21,
mittelschwer,
starr, FPKu-EM-F,
Verlegung offen, mit Abstandsschellen,an Wand/Decke,
Außendurchmesser 25 mm
Menge: 40,000 m

**2.3.143 Isolierstoffrohr aus PVC-U, mittelschwer, starr offen, Schellen, an Decke/Wand EN 32**
Isolierstoffrohr aus PVC-U DIN EN 61386-21,
mittelschwer,
starr, FPKu-EM-F,
Verlegung offen, mit Abstandsschellen,an Wand/Decke,
Außendurchmesser 32 mm
Menge: 70,000 m

**2.3.144 Isolierstoffrohr aus PVC-U, mittelschwer, starr offen, Schellen, an Decke/Wand EN 63**
StLB-BauZ  17  682/203.01.04
Isolierstoffrohr aus PVC-U DIN EN 61386-21,
mittelschwer,
starr, FPKu-EM-F,
Verlegung offen, mit Abstandsschellen,an Wand/Decke,
Außendurchmesser 63 mm
Menge: 60,000 m

**2.3.145 Leitungsführungskanal Metall, 20x24**
Leitungsführungskanal mit Abdeckung, aus Stahlblech,
Farbe: Reinweiß, Größe: 20 x 24, einschl. der
erforderlichen Befestigungs- und Verbindungselemente
sowie Zubehör und Kleinmaterial
komplett liefern und montieren
Menge: 5,000 m

**2.3.146 Leitungsführungskanal Metall, 40x57**
Leitungsführungskanal mit Abdeckung, aus Stahlblech,
Farbe: Reinweiß, Größe: 40 x 57mit 2 Klammern pro
Meter, einschl. der erforderlichen Befestigungs- und
Verbindungselemente sowie Zubehör und
Kleinmaterial
komplett liefern und montieren
Menge: 5,000 m

**2.3.147 Leitungsführungskanal, Metall 200 x 60**
Leitungsführungskanal mit Abdeckung, aus Stahlblech mit
Trennsteg, Farbe: Reinweiß, Größe: 200 x 60 mit 2
Klammern pro Meter, einschl. der erforderlichen
Befestigungs- und Verbindungselemente, Potentialverbindungen sowie Zubehör, Kleinmaterial und
Kennzeichnung
Potentialanschlüsse
komplett liefern und montieren
Menge: 3,000 m

**2.3.148 Leitungsführungskanal, Metall 110 x 60**
Leitungsführungskanal mit Abdeckung, aus Stahlblech mit
Trennsteg, Farbe: Reinweiß, Größe: 110 x 60 mit 2
Klammern pro Meter, einschl. der erforderlichen
Befestigungs- und Verbindungselemente, Potentialverbindungen sowie Zubehör, Kleinmaterial und
Kennzeichnung
Potentialanschlüsse
komplett liefern und montieren
Menge: 3,000 m

**2.3.149 Elektroinstallationskanal Geräteeinbau H/B 60/130mm Stahl verz besch**
STLB-Bau 2020-04 053
Elektroinstallationskanal DIN EN 50085-2-1 (VDE
0604-2-1) als
Geräteeinbaukanal, mit übergreifendem Oberteil,
Außenmaße
H/B mind. 60/130 mm, aus verzinktem Stahl, beschichtet,
einschl. elektrisch dauerhaft leitfähiger Verbindung,
Oberteil aus
verzinktem Stahl, beschichtet, mit einem Trennsteg, aus
verzinktem Stahl, einschl. aller systembedingten Form-
und
Verbindungsstücke, auf Beton.
Menge: 8,000 m

**2.3.150 Endplatten für Brüstungskanal 70 x 130 mm, Metall,**
Endplatten für Brüstungskanal 70 x 130 mm,aus
Stahlblech, Farbe reinweiß, Material: Metall, sowie
Zubehör und Klein- und Befestigungsmaterial, komplett
liefern und betriebsfertig montieren.
Menge: 2,000 St

**2.3.151 Geräteeinbaudose**
Geräteeinbaudose für vorbeschriebene Brüstungskanäle,
Abmessung: 55 x 71 x 70 mm, einschl. der erforderlichen
Befestigungs- und Verbindungselemente sowie Zubehör und
Klein- und Befestigungsmaterial
komplett liefern und betriebsfertig montieren
Menge: 12,000 St

**2.3.152 Wandanschlussblenden für Brüstungskanal 70 x 130 mm, Metall,**
Wandanschlussblenden für Brüstungskanal 70 x 130 mm,
aus Stahlblech, Farbe reinweiß, Material: Metall, sowie
Zubehör und Klein- und Befestigungsmaterial, komplett
liefern und betriebsfertig montieren.
Menge: 2,000 St

**2.3.153 Isolierstoffrohr, flex 50, unter Putz**
Isolierstoffrohr DIN VDE 0605,
aus PVC hart, leicht, flexibel, BCF,
Nenngröße 50, Verlegen geschlossen einschl. Muffen und
Bögen mit eingelegtem Zugdraht,
unter Putz, einschl. Fräsen in Beton.
Menge: 6,000 m

**2.3.154 Bügelschelle für Flacheisen, 22-28**
Bügelschellen (BBS - Schellen), für  Kabel,
feuerverzinkt, Schrauben chromatisiert,
Druckwanne aus schlagfestem Kunststoff,
Kabeldurchmesser 22 - 28 mm, für Flacheisen, mit
Gegenwanne, einschl. der erforderlichen Befestigungs-
und Verbindungselemente sowie Zubehör und
Kleinmaterial,
komplett liefern und montieren.
Menge: 60,000 St

**2.3.155 Bügelschelle für Flacheisen, 46-52**
Bügelschellen (BBS - Schellen), für  Kabel,
feuerverzinkt, Schrauben chromatisiert,
Druckwanne aus schlagfestem Kunststoff,
Kabeldurchmesser 46 - 52 mm, für Flacheisen, mit
Gegenwanne, einschl. der erforderlichen Befestigungs-
und Verbindungselemente sowie Zubehör und
Kleinmaterial,
komplett liefern und montieren.
Menge: 70,000 St

**2.3.156 Sammelhalter**
Sammelhalter für allgemeine Anwendung, für Wand- und
Deckenmontage, Verschluss ohne Werkzeug zu öffnen,
einschl.
zugelassener Dübel und Schrauben
komplett liefern und montieren.
Menge: 30,000 St

**2.3.157 Kabelrinne 60 x 300 mm**
Kabelrinne gelocht aus Stahl mit Trennsteg, Abmessung :
60 x 300 mm feuerverzinkt nach DIN 17162 Teil 1
Zinkauflagegruppe 275 oder DIN 60976, einschl. der
erforderlichen Befestigungs- und Verbindungselemente
sowie Zubehör und Kleinmaterial
komplett liefern und montieren
Menge: 5,000 m

**2.3.158 Wandausleger für Kabelrinne**
Wandausleger für vorgenannte Kabelrinne,
feuerverzinkt nach DIN 50976, einschl. der
erforderlichen Befestigungselemente sowie Zubehör und
Kleinmaterial,
komplett liefern und montieren
Menge: 5,000 St

**2.3.159 Hängestiele für Kabelrinne**
Hängestiele und Ausleger einseitig für vorgenannte
Kabelrinne, Länge bis 350 mm, feuerverzinkt nach
DIN 50976, einschl. der erforderlichen
Befestigungselemente sowie Zubehör und Kleinmaterial,
komplett liefern und montieren
Menge: 5,000 St

**2.3.160 T-Stück für Kabelrinne 60 x 300 mm**
T-Stück für Kabelrinne 60 x 300 mm, Abzweig 90° für
vorbeschriebene Kabelrinne, feuerverzinkt nach DIN
17162 Teil
1Zinkauflagegruppe 275 oder DIN 60976, einschl. der
erforderlichen Befestigungs- und Verbindungselemente
sowie
Zubehör, Kleinmaterial und Kantenschutz
komplett liefern und montieren
Menge: 1,000 St

**2.3.161 Bogen für Kabelrinne 60 x 300 mm**
Bogen für Kabelrinne 60 x 300 mm, Abzweig 90° für
vorbeschriebene Kabelrinne, feuerverzinkt nach DIN
17162 Teil
1Zinkauflagegruppe 275 oder DIN 60976, einschl. der
erforderlichen Befestigungs- und Verbindungselemente
sowie
Zubehör, Kleinmaterial und Kantenschutz
komplett liefern und montieren
Menge: 4,000 St

**2.3.162 Wandausleger für Kabelrinne 800**
Wandausleger für Kabelrinne 800,
feuerverzinkt nach DIN 50976, einschl. der
erforderlichen Befestigungselemente sowie Zubehör und
Kleinmaterial,
komplett liefern und montieren
Menge: 33,000 St

**2.3.163 Kabelrinne 60 x 100 mm**
Kabelrinne gelocht aus Stahl mit Trennsteg, Abmessung :
60 x 100 mm feuerverzinkt nach DIN 17162 Teil 1
Zinkauflagegruppe 275 oder DIN 60976, einschl. der
erforderlichen Befestigungs- und Verbindungselemente
sowie Zubehör und Kleinmaterial
komplett liefern und montieren
Menge: 100,000 m

**2.3.164 Wandausleger für Kabelrinne**
Wandausleger für vorgenannte Kabelrinne,
feuerverzinkt nach DIN 50976, einschl. der
erforderlichen Befestigungselemente sowie Zubehör und
Kleinmaterial,
komplett liefern und montieren
Menge: 10,000 St

**2.3.165 Hängestiele für Kabelrinne**
Hängestiele und Ausleger einseitig für vorgenannte
Kabelrinne, Länge bis 350 mm, feuerverzinkt nach
DIN 50976, einschl. der erforderlichen
Befestigungselemente sowie Zubehör und Kleinmaterial,
komplett liefern und montieren
Menge: 5,000 St

**2.3.166 T-Stück für Kabelrinne 60 x 100 mm**
T-Stück für Kabelrinne 60 x 100 mm, Abzweig 90° für
vorbeschriebene Kabelrinne, feuerverzinkt nach DIN
17162 Teil
1Zinkauflagegruppe 275 oder DIN 60976, einschl. der
erforderlichen Befestigungs- und Verbindungselemente
sowie
Zubehör, Kleinmaterial und Kantenschutz
komplett liefern und montieren
Menge: 1,000 St

**2.3.167 Wand- und Stielausleger für Kabelrinne**
Wand- und Stielausleger für vorgenannte Kabelrinne,
Breite:
810 mm, feuerverzinkt nach DIN 50976, einschl. der
erforderlichen Befestigungselemente (Dübel SZ-B
18/0x142 +
Schraube) sowie Zubehör und Kleinmaterial,
komplett liefern und montieren
Menge: 5,000 St

**2.3.168 Kabelrinne 85 x 200 mm**
Mittelschweres-Kabelrinnen-System mit
Schnellverbinduns-
System mit 30% Lochanteil, einschl. aller
Verbindungsbauteile
und Schrauben,  gelocht aus Stahl mit Trennsteg,
Abmessung :
85 x 200 mm feuerverzinkt nach DIN 17162 Teil 1
Zinkauflagegruppe 275 oder DIN 60976, einschl. der
erforderlichen Befestigungs- und Verbindungselemente
sowie Zubehör und Kleinmaterial
komplett liefern und montieren
Menge: 120,000 m

**2.3.169 Wandausleger für Kabelrinne**
Wandausleger für vorgenannte Kabelrinne,
feuerverzinkt nach DIN 50976, einschl. der
erforderlichen Befestigungselemente sowie Zubehör und
Kleinmaterial,
komplett liefern und montieren
Menge: 8,000 St

**2.3.170 T-Stück für Kabelrinne 60 x 200 mm**
T-Stück für Kabelrinne 60 x 200 mm, Abzweig 90° für
vorbeschriebene Kabelrinne, feuerverzinkt nach DIN
17162 Teil
1Zinkauflagegruppe 275 oder DIN 60976, einschl. der
erforderlichen Befestigungs- und Verbindungselemente
sowie
Zubehör, Kleinmaterial und Kantenschutz
komplett liefern und montieren
Menge: 1,000 St

**2.3.171 Bogen für Kabelrinne 60 x 200 mm**
Bogen für Kabelrinne 60 x 200 mm, Abzweig 90° für
vorbeschriebene Kabelrinne, feuerverzinkt nach DIN
17162 Teil
1Zinkauflagegruppe 275 oder DIN 60976, einschl. der
erforderlichen Befestigungs- und Verbindungselemente
sowie
Zubehör, Kleinmaterial und Kantenschutz
komplett liefern und montieren
Menge: 2,000 St

**2.3.172 Abhängekette**
Abhängekette, Knotenkette nach DIN 5686 zum Abhängen
von
Kabelbahnen, Tragkraft bis 25 kg, Stahl galvanisch
verzinkt
nach DIN 50976, Länge bis 200 mm, einschl. der
erforderlichen
Befestigungselemente an Kabelbahn (2 x
Sechskantschrauben
mit Sechskantmutter, 2 x Unterlegscheiben
tauchfeuerverzinkt)
Befestigungselemente an Holzbinder (2 x Sechskant-Holz-
schrauben mit 1 x Unterlegscheiben tauchfeuerverzinkt)
sowie Zubehör und Kleinmaterial,
komplett liefern und montieren.
Menge: 180,000 St

**2.3.173 TP-Stiel / Wand- und Stielausleger**
TP-Stiel / Wand- und Stielausleger für Breite 200 mm,
Tragfähigkeit bis 0,90 kN, gelocht, Stahl
tauchfeuerverzinkt
nach DIN 50976, einschl. der erforderlichen
Befestigungselemente sowie Zubehör und Kleinmaterial,
komplett liefern und montieren.
Menge: 10,000 St

**2.3.174 10 mm Gewindestange**
10 mm Gewindestange in Teillängen, Stahl
tauchfeuerverzinkt
nach DIN 50976, Länge bis 500 mm, einschl. der
erforderlichen
Befestigungselemente (4 x Sechskantmutter, 4 x
Unterlegscheiben tauchfeuerverzinkt) sowie Zubehör und
Kleinmaterial,
komplett liefern und montieren.
Menge: 10,000 St

**2.3.175 Wand- und Stielausleger für Kabelrinne**
Wand- und Stielausleger für vorgenannte Kabelrinne,
Breite:
810 mm, feuerverzinkt nach DIN 50976, einschl. der
erforderlichen Befestigungselemente (Dübel SZ-B
18/0x142 +
Schraube) sowie Zubehör und Kleinmaterial,
komplett liefern und montieren
Menge: 6,000 St

**2.3.176 Kabelrinne 60 x 400 mm**
Kabelrinne gelocht aus Stahl mit Trennsteg, Abmessung :
60 x 400 mm feuerverzinkt nach DIN 17162 Teil 1
Zinkauflagegruppe 275 oder DIN 60976, einschl. der
erforderlichen Befestigungs- und Verbindungselemente
sowie Zubehör und Kleinmaterial
komplett liefern und montieren
Menge: 10,000 m

**2.3.177 Wandausleger für Kabelrinne**
Wandausleger für vorgenannte Kabelrinne,
feuerverzinkt nach DIN 50976, einschl. der
erforderlichen Befestigungselemente sowie Zubehör und
Kleinmaterial,
komplett liefern und montieren
Menge: 6,000 St

**2.3.178 Bogen für Kabelrinne 60 x 400 mm**
Bogen für Kabelrinne 60 x 400 mm, Abzweig 90° für
vorbeschriebene Kabelrinne, feuerverzinkt nach DIN
17162 Teil
1Zinkauflagegruppe 275 oder DIN 60976, einschl. der
erforderlichen Befestigungs- und Verbindungselemente
sowie
Zubehör, Kleinmaterial und Kantenschutz
komplett liefern und montieren
Menge: 1,000 St

**2.3.179 Kabelleiter, 300 mm breit**
Kabelleiter nach DIN VDE 0639,
Breite 300 mm, Höhe 47 mm, Werkstoff: Stahlblech,
bandverzinkt nach DIN EN 10147 (mittl. Widerstandsfähigkeit), einschl. Wandbügel, der erforderlichen
Befestigungs- und Verbindungselemente
sowie Zubehör und Kleinmaterial,
komplett liefern und montieren
Menge: 6,000 m

**2.3.180 Kabelleiter, 200 mm breit**
Kabelleiter nach DIN VDE 0639, mit Deckel mit
Drehriege,
Breite 200 mm, Höhe 47 mm, Werkstoff: Stahlblech,
bandverzinkt nach DIN EN 10147 (mittl. Widerstandsfähigkeit), einschl. Wandbügel, der erforderlichen
Befestigungs- und Verbindungselemente
sowie Zubehör und Kleinmaterial,
für PV-Anlage
komplett liefern und montieren
Menge: 3,000 m

**2.3.181 Profilschiene**
Profilschiene gelocht für BBS-Schellen
Stahl tauchfeuerverzinkt nach DIN 50976
liefern und in Teillängen montieren
Menge: 3,000 m

**2.3.182 Kabelschutz, Schutzrohre 110**
Schutz von Kabeln liefern und herstellen,
aus Kabelschutzrohren aus PVC flexibel
außen gewellt innen glatt
DIN EN 61386-24
DN 110, Verkehrslast bis SLW 60
einschl. Zugdraht bis zum nächsten Schacht.
Verbindungstechnik mit Doppelsteckmuffe und
Profildichtung für Wasserdichtheit
Sandbettung/Schutzschicht wird gesondert vergütet.
Menge: 10,000 m

**2.3.183 Schrumpfkappe**
Schrumpfendkappe
als Feuchtigkeitsschutz für
neu verlegte Kabel
liefern und montieren.
Menge: 1,000 St

**2.3.184 Wasserdichte Endkappen für Kabelschutzrohr**
Wasserdichte Endkappen für vorbeschriebenes
Kabelschutzrohr
Menge: 1,000 St

*Hinweis*
Anschlüsse

**2.3.185 Kabel/Leitung anklemmen an bauseits beigestellten Bauteilen bis 5 Adern 1,0-2,5 mm2**
Kabel/Leitung anklemmen an bauseits beigestellten
Bauteilen,
bis 5 Adern,
Querschnitt 1 bis 2,5 mm2
Menge: 10,000 St

**2.3.186 Installations-/Brandmelde-/-leitung/-kabel auflegen bis 4 DA**
Installations-/Brandmelde-/Kommunikations-/-leitung/
-kabel an
bauseits beigestellten Bauteilen auflegen,
bis 4 DA
Menge: 5,000 St

**2.3.187 Anschlüsse bis 5 x 4 mm²**
Anschlüsse bis 5 x 4 mm²
Anschließen von Kabeln und Leitungen an Geräten,
Anschluss
bis 5 x 4 mm², einschl. öffnen des Gerätes, einführen
des
Kabel, Ausprüfen der Anschlüsse und nach gestelltem
Anschlussplan Gerät anschließen, einschl. liefern
und montieren von Kabelschuhe,
einschl. Klein- und Befestigungsmaterial,
betriebsfertig montieren.
Menge: 4,000 St

**2.3.188 Anschlüsse bis 3 x 2,5 mm²**
Anschlüsse bis 3 x 2,5 mm²
Anschließen von Kabeln und Leitungen an Geräten,
Anschluss
bis 3 x 2,5 mm², einschl. öffnen des Gerätes,
einführen des
Kabel, Ausprüfen der Anschlüsse und nach gestelltem
Anschlussplan Gerät anschließen, einschl. liefern
und montieren von Kabelschuhe,
einschl. Klein- und Befestigungsmaterial,
betriebsfertig montieren.
Menge: 5,000 St

**2.3.189 Anschlüsse bis 5 x 4 mm² Durchlauferhitzer**
Anschlüsse bis 5 x 4 mm²
Anschließen von Kabeln und Leitungen an
Durchlauferhitzer,
Anschluss bis 5 x 4 mm², einschl. öffnen des Gerätes,
einführen des Kabel, Ausprüfen der Anschlüsse und nach
gestelltem Anschlussplan Gerät anschließen, einschl.
liefern
und montieren von Kabelschuhe,
einschl. Klein- und Befestigungsmaterial,
betriebsfertig montieren.
Menge: 1,000 St

**2.3.190 Anschlüsse bis 5 x 10 mm²**
Anschlüsse bis 5 x 10 mm²
Anschließen von Kabeln und Leitungen an Geräten,
Anschluss
bis 5 x 10 mm², einschl. öffnen des Gerätes, einführen
des
Kabel, Ausprüfen der Anschlüsse und nach gestelltem
Anschlussplan Gerät anschließen, einschl. liefern
und montieren von Kabelschuhe,
einschl. Klein- und Befestigungsmaterial,
betriebsfertig montieren.
Menge: 4,000 St

**2.3.191 Anschlüsse bis 5 x 6 mm²**
Anschlüsse bis 5 x 6 mm²
Anschließen von Kabeln und Leitungen an Geräten,
Anschluss
bis 5 x 6 mm², einschl. öffnen des Gerätes, einführen
des
Kabel, Ausprüfen der Anschlüsse und nach gestelltem
Anschlussplan Gerät anschließen, einschl. liefern
und montieren von Kabelschuhe,
einschl. Klein- und Befestigungsmaterial,
betriebsfertig montieren.
Menge: 2,000 St

**2.3.192 Anschlüsse bis 5 x 50 mm²**
Anschlüsse bis 5 x 50 mm²
Anschließen von Kabeln und Leitungen an beigestellten
Betriebsmitteln, Anschluss bis 5 x50 mm² an HV und
Zähleranlage, einschl. Demontage der Verteilungswände
an
einer vorhandenen E-Verteiler, einführen des Kabel,
liefern
und montieren von Kabelschuhe,
einschl. Klein- und Befestigungsmaterial,
betriebsfertig montieren.
Menge: 4,000 St

**2.3.193 Anschluss von Lichtkuppeln jeder Art, komplett einschl. Motor**
Anschluss von Lichtkuppeln jeder Art, komplett
einschl. Motor,
Steuerung und Lüftungstaster anschließen,
Funktionskontrolle,
Prüfung, Inbetriebnahme des Gerätes, Anschluss bis 5 x
2,5
mm² und 4x2x0,8 mm²,
einschl. Klein- Befestigungsmaterial und
Kleinmaterial.,
betriebsfertig montieren.
Menge: 4,000 St

**2.3.194 Anschlüsse bis 5 x 2,5 mm²**
Anschlüsse bis 5 x 2,5 mm²
Anschließen von Kabeln und Leitungen an beigestellten
Betriebsmitteln, Anschluss bis 5 x 2,5 mm², einschl.
Öffnen der Geräte, einführen des Kabel, liefern
und montieren von Kabelschuhe,
einschl. Klein- und Befestigungsmaterial,
betriebsfertig montieren.
Menge: 20,000 St

**2.3.195 Anschlüsse bis 5 x 50 mm²**
Anschlüsse bis 5 x 50 mm²
Anschließen von Kabeln und Leitungen an beigestellten
Betriebsmitteln, Anschluss bis 5 x 50 mm² an HV,
einschl. einführen des Kabel, liefern und montieren von
Kabelschuhe,
einschl. Klein- und Befestigungsmaterial,
betriebsfertig montieren.
Menge: 0,000 St

*Hinweis*
Brandschutz

*Hinweis*
Brandschutzmaßnahmen
Brandschutzarbeiten dürfen nur von zugelassenen
Fachfirmen ausgeführt werden. Der Nachweis hierüber ist
vor dem Beginn der Arbeiten zu erbringen.
Die Brandschutzarbeiten sind von einer ausgebildeten
und zugelassenen Person auszuführen und der Nachweis
über die vorschriftengemäße Ausführung  ist zu
erbringen (Protokoll).
In die Kalkulation ist die Beschilderung vor Ort mit
aufzunehmen.

**2.3.196 Brandschutzschaum**
Brandschutzschaum
Expandierender Brandschutzschaum für Einzelkabel,
Kabelbündel und Kabeltrassen, für alle Kabeltypen und
Kabeldurchmesser, nach DIN 4102 Teil 9, auch für den
einseitigen Einbau in Betonwand, Betondecke, Mauerwand,
Mauerdecke und leichte Trennwand, Mindestdicke in Wände
100 mm und in Decke 150 mm für Kabelabschottungen bis
600x400 mm Wand, Decke, für die Feuerwiderstandsdauer
von 90 min, Das Herstellen der Durchbrüche für den
richtigen Einbau der Schotts liegt bei derElektrofirma.

Komplett liefern und montieren
einschl. Beschilderung vor Ort und Erstellung der
Errichterbestätigung (Protokoll)
Menge: 5,000 St

**2.3.197 Kabelschott mit Brandschutzmörtel**
Kabelschott mit Brandschutzmörtel für die Abschottung
von Kabelanlagen,  für die Feuerwiderstandsdauer von 90
min, Rohdichte ca. 900 kg/ m³ (erhärteter Mörtel)
Lieferform als Trockenmörtel
Abfüllung als Sackware 20 kg
Das Herstellen der Durchbrüche für den richtigen Einbau
der Schotts liegt bei der Elektrofirma.
Schottgröße: 150 x 300 x 300
Komplett liefern und nach Herstellervorschrift einbauen
einschl. Beschilderung vor Ort und Erstellung der
Errichterbestätigung (Protokoll)
Menge: 2,000 St

*Hinweis*
Bohr.- und Stemmarbeiten

*Hinweis*
Bohr.- und Stemmarbeiten
Schlitzarbeiten, Durchbrüche, Kernbohrungen,
Öffnungen von Wänden, Decken und Fundamenten durch die
Rohrleitungen oder Kabel hindurchgeführt werden, sind
unter Berücksichtigung der Baustatik, der gültigen
Brand- und Schallschutzbestimmungen erschütterungsfrei entsprechend den anzuwendenden Verfahren
auszuführen. Die Dichtheit, die Brandschottung, das
Verschlussmaterial und die fachgerechte Ausführung
einschließlich eventuell erforderlicher
Schalungsarbeiten ist mittels Protokoll nachzuweisen.
Die notwendigen Schlitz-, Bohr- und Stemmarbeiten sind
mit  einer staubarmen Technik auszuführen. Bohr-,
Schlitz- und Stemmarbeiten sind unter größtmöglicher
Schonung des Gebäudes und der Umwelt durchzuführen. Die
Statik des Bauwerkes darf durch diese Arbeiten nicht
beeinträchtigt werden. Die Bohrarbeiten für den Einsatz
der Schalterdosen sind mit Diamantkronen ohne Schlag
auszuführen. Alle bauwerksseitigen Schlitze, Bohrungen,
Durchbrüche und andere erforderliche Öffnungen die für
die Errichtung einer funktionstüchtigen Elektroanlage
erforderlich sind und durch das Gewerk verursacht
wurden, sind durch das Gewerk Elektro
eigenverantwortlich vollständig zu verschließen.

**2.3.198 Bohrungen bis 25 cm, Dm 3 cm**
Bohrungen bis 25 cm, Dm 3 cm
Bohrungen durch Mauerwerk und Beton durch Decken und
Wände bis 25 cm einschließlich Schuttbeseitigung
komplett erstellen und mit Putzmörtel verschließen,
wenn nicht die Notwendigkeit besteht brandschutzmäßig
zu verschließen (Brandschutz gesondert im LV
aufgeführt).
Menge: 5,000 St

**2.3.199 Bohrungen bis 30 cm, Dm 3 cm**
Bohrungen bis 30 cm, Dm 3 cm
Bohrungen durch Mauerwerk und Beton durch Decken und
Wände bis 30 cm einschließlich Schuttbeseitigung
komplett erstellen und mit Putzmörtel verschließen,
wenn nicht die Notwendigkeit besteht brandschutzmäßig
zu verschließen (Brandschutz gesondert im LV
aufgeführt).
Menge: 5,000 St

**2.3.200 Bohrungen bis 40 cm, Dm 3 cm**
Bohrungen bis 40 cm, Dm 3 cm
Bohrungen durch Mauerwerk und Beton durch Decken und
Wände bis 40 cm einschließlich Schuttbeseitigung
komplett erstellen und mit Putzmörtel verschließen,
wenn nicht die Notwendigkeit besteht brandschutzmäßig
zu verschließen (Brandschutz gesondert im LV
aufgeführt).
Menge: 5,000 St

**2.3.201 Kernbohrungen durch Wände und Decken (Beton)**
Kernbohrungen durch Wände und Decken (Beton, Mauerwerk,
Trockenbau)
Wandstärke:  bis 250 mm,
Durchmesser:  bis 100 mm,
einschl. Schuttbeseitigung,
komplett erstellen
Menge: 6,000 St

**2.3.202 Kernbohrungen durch Wände und Decken (Beton)**
Kernbohrungen durch Wände und Decken (Beton, Mauerwerk,
Trockenbau)
Wandstärke:  bis 400 mm,
Durchmesser:  bis 100 mm,
einschl. Schuttbeseitigung,
komplett erstellen
Menge: 2,000 St

*Hinweis*
Sonstiges

#### Abschnitt 2.4 KG 445 Beleuchtung

*Hinweis*
Technische Ausführungsbestimmungen

Für alle im Leistungsverzeichnis aufgeführten Leuchten
gelten folgende allgemeinen technischen Ausführungsbestimmungen: Die Leuchten müssen zur Gewährleistung
der elektrischen und mechanischen Sicherheit das VDE-
bzw.
ENEC-Zeichen tragen. Alle Leuchten müssen gemäß den
gültigen EG-Richtlinien funkentstört sein und das
Funkschutzzeichen bzw. EMV-Zeichen tragen. Sämtliche Leuchten
sind
anschlussfertig verdrahtet, und, sofern nicht anders
ausgewiesen, parallelkompensiert bzw. in Duo-Schaltung oder
jeweils
hälftig in induktiver und kapazitiver Schaltung, mit
verlustarmen
induktiven Vorschaltgeräten (VVG) zu liefern. Leuchten
in
induktiver Schaltung müssen eine
Kondensator-Steckklemme
mit integriertem Entladewiderstand gemäß VDE 0100 32a
für
bauseitige Ausrüstung mit handelsüblichen Reihenkondensatoren enthalten. Die Leuchten haben folgenden
Betriebsbedingungen zu entsprechen: Nennspannung 230 V, 50 Hz,
Umgebungstemperatur 25 °C.

1. Leuchtenkörper
Leuchtenkörper müssen durch entsprechende
Materialstärken,
Konstruktionen und Herstellungsverfahren ausreichend
formstabil und verwindungssteif sein. Leuchtenkörper
aus
Stahlblech müssen innen und außen mit hochwertigen,
stoßfesten Kunstharzlacken oberflächenvergütet sein.
Leuchten, die als durchgehendes Lichtband angeordnet
werden
können, müssen stirnseitige Durchführungen oder
Ausbrechöffnungen aufweisen.

2. Raster
Raster müssen selbsttätig in die elektrische
Schutzmaßnahme
einbezogen sein, ohne dass Leitungen zwischen Raster
und
Leuchtengehäuse anzuschließen sind. Sie müssen ferner
werkzeuglos beidseitig abgeklappt und ausgehängt werden
können, Rasterverschlüsse sowie zugehörige
Befestigungsmittel, wie z. B. Schrauben, Nieten, Bügel, Scharniere
und
Hebel, dürfen bei eingesetztem Raster nicht sichtbar
sein.
Stückeloxierte Spiegelraster mit satinierter Oberfläche
oder mit profilierten Querlamellen müssen aus Aluminium
mit mindestens 99,85 % Reinheitsgrad gefertigt sein.
Sie müssen ferner stückeloxiert, d. h. nach der
mechanischen
Verarbeitung geglänzt, anodisch oxidiert und heiß
verdichtet
sein. Stückeloxierte Spiegelraster und -Reflektoren mit
hochglänzender Oberfläche müssen aus Aluminium mit
mindestens 99,98 % Reinheitsgrad gefertigt sein. Sie
müssen
ferner stückeloxiert, d. h. nach der mechanischen
Verarbeitung
geglänzt, anodisch oxidiert und heißverdichtet sein.
Um eine
möglichst hohe Oberflächenqualität sicherzustellen,
müssen
stückeloxierte Parabolspiegelraster elektrolytisch
geglänzt sein.
Reflexionsverstärkend beschichtete
Aluminium-Spiegelraster
und Reflektoren müssen eine Oberfläche aufweisen, die
ein
erhöhtes Reflexionsvermögen von mindestens 95 % zur
effizienteren Energieausnutzung gewährleistet. Raster
serienmäßig mit MIRO-SILVER® Das hochreflektierende
Schichtensystem MIRO-SILVER® wird nunmehr durchgängig
auch bei allen hochwertigen Rastertypen eingesetzt. Die
veredelten Oberflächen steigern die Reflexionswerte
auf bis zu
98 %. Gleichzeitig wurden die Rastergeometrien
angepasst.
Ergebnis: lichttechnische Hochleistungsprodukte mit
Betriebswirkungsgraden jenseits der 90%-Marke,die selbst bei
hoher
Lichtabgabe blendfreien Beleuchtungskomfort bieten.

3. Leuchtenwannen
Leuchtenwannen aus PMMA (Polymethylmethacrylat, wie z.
B. PLEXIGLAS) müssen eckenstabil hergestellt sein. Als
Prismenwannen werden nur solche anerkannt, die nach
optischen Gesetzen berechnete Prismen mit exakter
Lichtlenkung aufweisen. Leuchtenwannen aus PC müssen
aus
hochschlagzähem Polycarbonat in einem Stück eckenstabil
hergestellt sein.

4. Elektrische Einbauteile und Verdrahtungen
Alle elektrischen Einbauteile, wie Vorschaltgeräte,
Kondensatoren, Starter, Klemmen und Fassungen müssen das
VDE-Zeichen tragen. Fassungen müssen mit Lampenstift-
Abstützung versehen sein und mindestens der Temperaturklasse T100 entsprechen. Leuchten, die als
durchgehendes
Lichtband angeordnet werden können, müssen vierpolige
Verbindungsklemmen bis 2,5 mm² (Schutzklasse I) bzw.
1,5
mm² (Schutzklasse II) aufweisen. Für die
Leitungsführung
müssen entsprechende Halterungen in den Leuchten
vorhanden sein. In allen Leuchten mit induktiven
Vorschaltgeräten, die mehr als einen Lampenkreis enthalten,
müssen die
Klemmen so ausgelegt sein, dass die Lampenkreise für
Serienschaltung werkzeuglos auf mindestens zwei getrennte
Außenleiter aufgeteilt werden können. Die innere
Verdrahtung von
Leuchten muss bis 105 °C wärmebeständig sein, zum
Lieferumfang gehörende Durchgangsverdrahtung muss ebenfalls
diesen Bedingungen genügen. Bei
Durchgangsverdrahtungen in
Leuchten der Schutzart IP 50 und höher müssen
werkseitig
Vorkehrungen zum mechanischen Schutz der Leitungen und
zur Erhaltung der Leuchtenschutzart getroffen werden.

5. Vorschaltgeräte
Sofern in diesem Angebot Leuchten mit EVG ausgewiesen
sind, enthalten sie elektronische Vorschaltgeräte.
Leuchten
müssen den speziellen Anforderungen an Störfestigkeit
und
Begrenzung der Störaussendung nach DIN EN 55015, DIN EN
61547 und DIN EN 61000-3-2 auf Grundlage des Gesetzes
über die Elektromagnetische Verträglichkeit
entsprechen.

6. Montage und Wartung
Leuchten sollen leicht zu montieren und zu warten sein.

7. Garantie
Die Produkte müssen nach Projektregistrierung innerhalb
von 90 Tagen eine Garantie von 5 Jahren aufweisen!

Die lichttechnische Vorplanung nach DIN EN 12464-1
wurde durchgeführt. Bei Abgabe von Nebenangeboten ist
der lichttechnische Nachweis der Beleuchtungsstärken
und der Notbeleuchtung unaufgefordert vorzulegen.
- Erbringung der Zertifikate für angebotene Leuchten;
VDE -Prüfzeichen, ENEC- Zeichen, Datenblatt usw.
- lichttechnischer Nachweis der Beleuchtungsstärken
nach DIN EN 12461-1 mit Ausdruck Wartungsplan
- LED Leuchten müssen eine  Lebensdauer von 50.000
Betriebsstunden bei einer Licht - Degradation von L80
und einer LED-Mortalität von B10 aufweisen!
- Konformitätserklärung

**2.4.1 LED-Einbauleuchte mit mikroprismatischer Abdeckung.**
LED-Einbauleuchte mit mikroprismatischer Abdeckung.
Ausführung (625 mm x 625 mm). Die prismierte PMMA-
Oberfläche des optischen Systems wirkt entblendend. Mit
symmetrisch begrenzt breit strahlender
Lichtstärkeverteilung.
Blendungsbewertung nach UGR-Einstufung (EN 12464-1) <
19.
Bildschirmgerecht gemäß EN 12464-1 durch begrenzte
Leuchtdichten L < 3000 cd/m² für Ausstrahlungswinkel
oberhalb
65° rundum. Harmonische Lichtwirkung durch gleichmäßig
ausgeleuchteten Lichtaustritt. Leuchtenlichtstrom in 3
Stufen
einstellbar. Bemessungslichtstrom 2800 lm - 4100 lm,
Bemessungsleistung 22 W - 33 W, maximale Leuchten-
Lichtausbeute 128 lm/W. Lichtfarbe neutralweiß,
ähnlichste
Farbtemperatur (CCT) 4000 K, allgemeiner
Farbwiedergabeindex (CRI) Ra > 80. Farborttoleranz (initial MacAdam) <
4
SDCM. Mittlere Bemessungslebensdauer L80(tq 25 °C)
= 50.000 h. Lichtquelle entsprechend der Ökodesign-
Anforderungen (VO (EU) 2019/2020) austauschbar. Rahmen
aus Aluminium, rückseitiger Leuchtenkörper aus
Stahlblech.
Oberfläche weiß beschichtet (RAL 9016). Maße (L x B):
620
mm x 620 mm, Leuchtenhöhe ca. 29 mm. Schutzklasse (EN
61140): I, Schutzart (DIN EN 60529): IP20,
Stoßfestigkeitsgrad
nach IEC 62262: IK03, Prüftemperatur Glühdrahttest
gemäß
IEC 60695-2-11: 650 °C. Gewicht: 1.1 kg. Mit externem
Betriebsgerät, schaltbar. Betriebsgerät  entsprechend
der
Ökodesign-Anforderungen (VO (EU) 2019/2020)
austauschbar.
Produkt nach Anforderungen der anwendbaren
EU-Richtlinien
und des Produktsicherheitsgesetzes, mit
CE-Kennzeichnung,
nach Prüfstelle ENEC-zertifiziert.

Angebot Fabrikat/Typ:
....................................................'
(vom Bieter einzutragen)
komplett liefern und montieren, einschließlich Hilfs-
und Montagematerial
Menge: 8,000 St

**2.4.2 LED-Anbauleuchten für Decken- und Wandmontage**
LED-Anbauleuchten für Decken- und Wandmontage. Mit
opaler
PMMA-Abdeckwanne, fein strukturiert. Mit lambertscher
Lichtstärkeverteilung. Blendungsbewertung nach UGR-
Einstufung (EN 12464-1) < 25. Sicherer Halt der Wanne
durch
innen liegende Federverschlüsse. Leuchtenlichtstrom und
Lichtfarbe fest eingestellt. Bemessungslichtstrom 3400
lm,
Bemessungsleistung 25 W, maximale
Leuchten-Lichtausbeute
136 lm/W. Lichtfarbe neutralweiß, ähnlichste
Farbtemperatur
(CCT) 4000 K, allgemeiner Farbwiedergabeindex (CRI) Ra
>
80. Farborttoleranz (initial MacAdam) < 3 SDCM.
Mittlere
Bemessungslebensdauer L80(tq 25 °C) = 35.000 h,
mittlere
Bemessungslebensdauer L70(tq 25 °C) = 50.000 h.
Lichtquelle
entsprechend der Ökodesign-Anforderungen (VO (EU)
2019/2020) austauschbar. Leuchtenkörper aus Stahlblech.
Oberfläche weiß beschichtet (RAL 9016). Kopfstücke aus
schlagzähem ABS. Mit rückseitig integriertem
Leitungskanal zur
Leitungsführung bei längsversetztem Wandauslass.
Seitliche
Leitungseinführung im Kopfstück ausgeführt. Maße ca.
(L x B)
1534 mm x 111 mm, Leuchtenhöhe 101 mm. Zulässige
Umgebungstemperatur (ta): -20 °C - +25 °C.
Schutzklasse (EN
61140): I, Schutzart (DIN EN 60529): IP40,
Stoßfestigkeitsgrad
nach IEC 62262: IK02, Prüftemperatur Glühdrahttest
gemäß
IEC 60695-2-11: 650 °C. Gewicht: 4.4 kg. Mit
elektronischem
Betriebsgerät, schaltbar. Betriebsgerät entsprechend
der
Ökodesign- Anforderungen (VO (EU) 2019/2020)
austauschbar.
Produkt nach Anforderungen der anwendbaren
EU-Richtlinien
und des Produktsicherheitsgesetzes, mit
CE-Kennzeichnung,
nach unabhängige Prüfstelle ENEC-zertifiziert.

Angebot Fabrikat/Typ:
....................................................'
(vom Bieter einzutragen)
komplett liefern und montieren, einschließlich Hilfs-
und Montagematerial
Menge: 5,000 St

**2.4.3 LED-Hallenstrahler**
LED-Hallenstrahler. Geeignet zur Anwendung in HACCP,
IFS
und/oder BRC Global Standard Food zertifizierten. Mit
begrenzter Oberflächentemperatur (DIN EN 60598-2-24,
D-Kennung). Optisches System aus einer PC-Linsenoptik
zusammengesetzt. Mit symmetrisch breit strahlender
Lichtstärkeverteilung. Leuchtenlichtstrom und
Lichtfarbe fest
eingestellt. LED-System bestehend aus 2 LED-Modulen,
auf
Aluminiumträger montiert. Bemessungslichtstrom 12400
lm,
Bemessungsleistung 82 W, maximale
Leuchten-Lichtausbeute
151 lm/W. Lichtfarbe neutralweiß, ähnlichste
Farbtemperatur
(CCT) 4000 K, allgemeiner Farbwiedergabeindex (CRI) Ra
>
80. Farborttoleranz (initial MacAdam) < 3 SDCM.
Mittlere
Bemessungslebensdauer L80(tq 45 °C) = 50.000 h.
Robuster
Aluminium-Druckguss- Körper mit integrierten
Kühlrippen.
Oberfläche weiß beschichtet (RAL 9016). Maße ca. (L x
B): 320
mm x 342 mm, Leuchtenhöhe 63 mm. Zulässige Umgebungstemperatur (ta): -30 °C - +45 °C. Schutzklasse (EN
61140): I,
Schutzart (DIN EN 60529): IP65, Stoßfestigkeitsgrad
nach IEC
62262: IK08, Prüftemperatur Glühdrahttest gemäß IEC
60695-
2-11: 850 °C. Gewicht: 3.8 kg. Mit elektronischem
Betriebsgerät, schaltbar. nach Ökodesign-Anforderungen
(VO
(EU) 2019/2020) austauschbar. Produkt nach
grundlegenden
Anforderungen der anwendbaren EU-Richtlinien und des
Produktsicherheitsgesetzes, mit CE-Kennzeichnung, nach
unabhängige Prüfstelle ENEC-zertifiziert.

Angebot Fabrikat/Typ:
....................................................'
(vom Bieter einzutragen)
komplett liefern und montieren, einschließlich Hilfs-
und Montagematerial
Menge: 21,000 St

**2.4.4 Seilabhängungsset für vorbenante LED-Hallenleuchte.**
Seilabhängungsset für vorbenante LED-Hallenleuchte.

Angebot Fabrikat/Typ:
....................................................'
(vom Bieter einzutragen)
komplett liefern und montieren, einschließlich Hilfs-
und Montagematerial
Menge: 21,000 St

**2.4.5 LED-Flutlichtstrahler für Flächenbeleuchtung**
LED-Flutlichtstrahler für Flächenbeleuchtung. Mit
Leistungsreduzierung über Steuerphase. Die Leuchte erfüllt die
Anforderungen der EN 60598 und ausgelegt für Einwirkungen
durch
Wind nach EN 1991(Eurocode) mit einer Basiswindgeschwindigkeit von bis zu 30m/s (entspricht Windzone 4
in
Deutschland) in der Geländekategorie 1.
Scheinwerferkopf
durch Einpunktmontage am Montagebügel schwenkbar.
Sicherung der Schwenkposition durch verzahnte
Arretierungen.
einschl. Scheinwerferkopf und Montagebügel. In MLT-
Ausführung (Multi-Lens-Technologie), bestehend aus
hocheffizienten, UV- und temperaturbeständigen Linsensystemen in Vierfachanordnung. Mit asymmetrisch breit
strahlender Lichtstärkeverteilung. Zur flexiblen
Anpassung an
kundenspezifische Beleuchtungsaufgaben stehen weitere
Abstrahlcharakteristiken zur Verfügung.
Leuchtenlichtstrom und
Lichtfarbe fest eingestellt, mit
Lichtstromkonstanthaltung am
Ende der Lebensdauer (CLO). LED-System bestehend aus 2
MLT-LED-Modulen mit jeweils 4 LED. Bemessungslichtstrom
2200 lm, Bemessungsleistung 16.5 W, maximale Leuchten-
Lichtausbeute 133 lm/W. Lichtfarbe neutralweiß,
ähnlichste
Farbtemperatur (CCT) 4000 K, allgemeiner
Farbwiedergabeindex (CRI) Ra > 70. Farborttoleranz (initial MacAdam)
< 5
SDCM. Mittlere Bemessungslebensdauer LCLO(tq 25 °C)
= 100.000 h. Lichtquelle entsprechend der Ökodesign-
Anforderungen (VO (EU) 2019/2020) austauschbar.
Leuchtenkörper und Abschlussscheibenträger aus
Aluminiumdruckguss.
Abschlussscheibe aus planem Einscheibensicherheitsglas
im
Trägerrahmen befestigt. Leuchtenkörper (Primärfarbe)
und
Haltebügel (Zusatzfarbe) farblich abgesetzt.
Primärfarbe
anthrazit (DB 703), Zusatzfarbe silbergrau (RAL 9006).
Leuchtengehäuse hochwetterfest pulverbeschichtet.
Weitere
Farbvarianten nach RAL oder DB Farbcode möglich.
Maße ca. (L x B): 503 mm x 390 mm, Höhe 240 mm.
Ballwurfsicher gemäß DIN 18032-3. Schutzklasse (EN
61140): I, Schutzart (DIN EN 60529): IP66,
Stoßfestigkeitsgrad
nach IEC 62262: IK09. Windangriffsfläche fw . Gewicht:
8.0 kg.
Mit elektronischem Betriebsgerät, schaltbar.
Betriebsgerät nach
Ökodesign-Anforderungen (VO (EU) 2019/2020)
austauschbar.
Stoßspannungsfestigkeit Differential Mode / Common
Mode: 6
kV / 10 kV. Produkt nach grundlegenden Anforderungen
der
anwendbaren EU-Richtlinien und
Produktsicherheitsgesetzes,
mit CE-Kennzeichnung. nach unabhängige Prüfstelle
ENEC-zertifiziert.

Angebot Fabrikat/Typ:
....................................................'
(vom Bieter einzutragen)
komplett liefern und montieren, einschließlich Hilfs-
und Montagematerial
Menge: 8,000 St

**2.4.6 LED-Feuchtraum-Anbauleuchte IP66 mit PC-Leuchtenkörper**
LED-Feuchtraum-Anbauleuchte IP66 mit PC-Leuchtenkörper
und PMMA-Diffusor, Mit Cliplos-Verschlusstechnik zur
schutzartgerechten, einfachen Montage von Diffusor-
Abdeckwanne und Leuchtenkörper nach dem Anschluss.
Mit begrenzter Oberflächentemperatur (DIN EN
60598-2-24,
D-Kennung). Geeignet zur Anwendung in HACCP, IFS
und/oder
BRC Global Standard Food zertifizierten Unternehmen
(DIN
10500). Optisches System: PMMA-Diffusor
Ausstrahlungscharakteristik: breit
Ausstrahlungsgeometrie: symmetrisch
Lichtstärkeverteilung: direkt
Material Reflektor: PMMA-Abdeckung
Blendungsbewertung nach UGR-Einstufung (EN 12464-1) <
25.
Leuchtenkörper aus PC.
Farbe Leuchtenkörper: grau, (RAL 7035)
Montageort: Wand ohne Einbauöffnung, Decke ohne
Einbauöffnung, Outdoor Wand überdacht Zulässige
Umgebungstemperatur (ta): -20 °C - +35 °C.
Leuchtenlichtstrom und Lichtfarbe fest eingestellt.
Mit elektronischem Betriebsgerät, schaltbar.
Betriebsgerät
gemäß Ökodesign-Anforderungen austauschbar. Mittlere
Bemessungslebensdauer L80(tq 25 °C) = 50.000 h.
Lichtquelle gemäß Ökodesign-Anforderungen austauschbar.
Bemessungslichtstrom 4000 lm,
Bemessungsleistung 28,00 W,
Leuchten-Lichtausbeute 143 lm/W.
Leistungsfaktor ? > 0,95,
Farbwiedergabeindex: Ra > 80
Lichtfarbe: neutralweiß
Farbtemperatur: 4000 K
Farborttoleranz (initial MacAdam) = 3 SDCM
Maße ca. (L x B): 1552 mm x 102 mm, Leuchtenhöhe 91 mm.
Schutzklasse (DIN EN 61140): I
Schutzart (DIN EN 60529): IP66
Schutzart raumseitig: IP66
Prüftemperatur Glühdrahttest (IEC 60695-2-11): 650 °C
Stoßfestigkeitsgrad (IEC 62262): IK03
Gewicht: 2.5 kg. ENEC zertifiziert

Angebot Fabrikat/Typ:
....................................................'
(vom Bieter einzutragen)
komplett liefern und montieren, einschließlich Hilfs-
und Montagematerial
Menge: 5,000 St

**2.4.7 Messtechnischer Nachweis der Einhaltung der**
Messtechnischer Nachweis der Einhaltung der
Beleuchtungsstärke nach Forderungen der ASR, DIN EN
12464-1, komplett für alle Räume erstellen, einschl.
anfertigen einer Dokumentation.
Menge: 1,000 St

#### Abschnitt 2.5 KG 446.1 Potentialausgleich

*Hinweis*
Alle Potentialanschlüsse an den metallischen Teilen
sind zu kennzeichnen, zu beschriften.
Es ist eine Messung für den Überspannungsschutz nach
den
Musterformularen der Zentralanweisung B1-1810/0-6502 zu
erstellen. Bei der Installation der
Überspannungsschutzgeräte
sind die DIN  VDE 0100-0443 und 0100-534 zu beachten.Es
sind Überspannungsschutzgeräte herstellergleich, wie
in der
restlichen Liegenschaft zu verwenden. Alle metallischen
Brüstungskanäle, Kabelträger etc. sind metallisch zu
verbinden
und zu kennzeichnen. an den Brüstungskanälen sind
Aufkleber
(Erdungspunkt) und an der PA-Schiene in Klartext zu
kennzeichnen.
Diese Punkte sind in die Kalkulation mit zu
berücksichtigen.

**2.5.1 Potentialausgleichschiene**
Potentialausgleichschiene blitzstromtragfähig
Potentialausgleichschiene VDE 0100 mit 2
Klemmschrauben je Klemmstelle mit Anschluss von:
bis zu 5 Leiter je 16 mm²
bis zu 2 Leiter je 50 mm²
1 Anschluß für Bandeisen max. 40x5mm,
1 Anschluß für Rundleiter Dm. 8-10mm
komplett liefern und betriebsfertig montieren
Menge: 1,000 St

**2.5.2 Potentialausgleichschiene**
Potentialausgleichschiene
Potentialausgleichschiene VDE 0100 mit 2
Klemmschrauben je Klemmstelle mit Anschluss von:
bis zu 5 Leiter je 16 mm²
bis zu 1 Leiter je 50 mm²
1 Anschluß für Bandeisen max. 40x5mm,
1 Anschluß für Rundleiter Dm. 8-10mm
komplett liefern und betriebsfertig montieren
Menge: 3,000 St

**2.5.3 Erdungsbandschelle EB1**
Erdungsbandschelle EB1
Erdungsbandschelle, Spannband aus Edelstahl, für
Leiterquerschnitte 2 x 16 mm², Rohrdurchmesser bis 48
mm,
komplett liefern und betriebsfertig montieren einschl.
Anschluss
Potentialausgleich.
Menge: 12,000 St

**2.5.4 Banderdungsschelle**
Banderdungsschelle
Banderdungsschelle nach VDE 0119 für Rohr bis
100 mm,
komplett liefern und betriebsfertig montieren
Menge: 10,000 St

*Hinweis*
Kabel und Leitungen verlegen in Zwischendecken, auf
Kabelträger, auf Rohfußboden, in Hohlräume. einschl.
Klein- und Befestigungsmaterial (Kabelklammern /
Sammelhalter), komplett in Teillängen liefern und
betriebsfertig montieren in nachstehenden Dimensionen:

**2.5.5 Kunststoff-Aderleitung H07V-U, 4 mm²**
Kunststoff-Aderleitung H07V-U,  grün-gelb
4 mm², Cu-Zahl 38,
Menge: 80,000 m

**2.5.6 PVC-Aderleitung H07V-K 10 mm²**
PVC-isolierte Aderleitung H07V-K  feindrähtig
nach DIN 57281/VDE0281
grün-gelb 10 mm², Cu-Zahl 96,
Menge: 70,000 m

**2.5.7 Kunststoff-Aderleitung H07V-U 25 mm²**
Kunststoff-Aderleitung H07V-U 25 mm²
Kunststoff-Aderleitung H07V-U 25 grün-gelb 25 mm²,
Cu-Zahl 240, in Teillängen verlegen.
Menge: 60,000 m

**2.5.8 Kunststoff-Aderleitung H07V-U 35 mm²**
Kunststoff-Aderleitung H07V-U 35 mm²
Kunststoff-Aderleitung H07V-U 35 grün-gelb 25 mm²,
Cu-Zahl 336, in Teillängen verlegen.
Menge: 15,000 m

**2.5.9 Anschlüsse beidseitig bis 1 x 4 mm²**
Anschlüsse bis 1 x 4 mm²
Anschließen von Kabeln und Leitungen an beigestellten
Betriebsmitteln beidseitig (Kabelbahn, Brüstungskanal,
Kabelleiter etc.), Anschluss bis 2 x 1 x 4 mm².
einschl. Schellen, Klein- und Befestigungsmaterial,
betriebsfertig montieren.
Menge: 38,000 St

**2.5.10 Anschlüsse bis 1 x 10 mm²**
Anschlüsse bis 1 x 10 mm²
Anschließen von Kabeln und Leitungen an beigestellten
Betriebsmitteln (Kabelbahn, Brüstungskanal, Kabelleiter
etc.), Anschluss bis 1 x 10 mm².
einschl. Schellen, Klein- und Befestigungsmaterial,
betriebsfertig montieren.
Menge: 3,000 St

**2.5.11 Anschlüsse bis 1 x 25 mm²**
Anschlüsse bis 1 x 25 mm²
Anschließen von Kabeln und Leitungen an beigestellten
Betriebsmitteln (Kabelbahn, Brüstungskanal, Kabelleiter
etc.), Anschluss bis 1 x 25 mm².
einschl. Schellen, Klein- und Befestigungsmaterial,
betriebsfertig montieren.
Menge: 4,000 St

**2.5.12 Anschlüsse bis 1 x 35 mm²**
Anschlüsse bis 1 x 35 mm²
Anschließen von Kabeln und Leitungen an beigestellten
Betriebsmitteln (Kabelbahn, Brüstungskanal, Kabelleiter
etc.), Anschluss bis 1 x 35 mm².
einschl. Schellen, Klein- und Befestigungsmaterial,
betriebsfertig montieren.
Menge: 2,000 St

#### Abschnitt 2.6 KG 457 Datennetz

*Hinweis*
Vorbemerkungen
Die Forderungen der Zentralvorschrift A-1800/117 ist
bei
Ausführung zu beachten. Für die in den IT-Datenschränke
montierten Steckdosen sind keine FI-Schutzschalter
vorzusehen. Die Steckdosen sind mit dem Vermerk "nicht
über
RCD abgesichert" zu kennzeichnen. Der Ableitwiderstand
des
Fußbodens ist entsprechend DIN VDE 0100-600 bzw. VDE
0300-4 zu ermitteln. Dies ist bei der Kalkulation zu
berücksichtigen.

**2.6.1 Netzwerkschrank 19", 12 HE**
19 " - Netzwerkschrank, 12 HE, als Standschrank,
Leerschrank
mit Seitenwänden, zerlegbar, mit mehrteiliges
Dachblech zur
Kabeleinführung hinten in der Breite und abgedecketem
Ausbruch für Lüfterblech, Aluminium-Sichttür vorne,
180°-scharniert, Stahltür hinten, vertikal geteilt
180°-scharniert,
Schloßtüren incl. Komfort-Griff und
Schließung,Bodenblech
vorne als Sichtblende montiert, mit 100 mm Sockel,
zwei 482,6
mm (19 Zoll)-Befestigungsebenen vorne und hinten an
Tiefenstreben lose beiliegend: 19
Zoll-Befestigungszubehör,
Komplettererdungssatz, Distanzbolzen zur Pass.
Belüftung,
Oberfläche Flachteile, Türen lackiert RAL 7035,
Innenausbau
grundiert, RAL 9005, Montage-Ebene vorne und hinten,
Breite 800 mm, Tiefe 800 mm, mit Sicherheitsschließung,
entsprechende Flanschplatten, Potentialausgleichset,
Kabelabfangschienen, Schaltplantasche, Montagesatz für
21x19" Einschubtechnik, Ventilator, Temperaturregler
(Bausatz), Filtereinsatz (Ein-/Austrittsfilter) mit
Potentialanschluss, mit Seitenwändeninnenverriegelung
(Bausatz)

Fabrikat / Typ. :

....................................................'
(vom Bieter einzutragen)
komplett liefern und betriebsfertig montieren
Menge: 1,000 St

**2.6.2 Kabelbügel zur Führung**
Kabelbügel zur Führung
TxH 125 mm x 65 mm, verzinkt VE 10
komplett liefern und betriebsfertig montieren
Menge: 2,000 St

**2.6.3 Rangierbügel 300x90 mm**
Rangierbügel 300x90 mm
inkl. Befestigungsmaterial, Zur Aufnahme von großen
Kabelmengen zur seitlichen Befestigung an 482,6
mm-Profilen
und Montagerahmen in 800 mm breiten Schränken, Stahl
verzinkt. VE4
Menge: 4,000 St

**2.6.4 Rangierpanel 1 HE, RAL 7035, 5 Kabelführungsbügel**
Rangierpanel 1 HE, RAL 7035, 5 Kabelführungsbügel
40x50 mm.
komplett liefern und betriebsfertig montieren
Menge: 2,000 St

**2.6.5 Erdungsschiene Cu, für 12 HE**
Erdungsschiene Cu, für 12 HE,
Anzahl der Anschlüsse 10, Bemessungsstrom 200A,
15 mm x 5 mm.
komplett liefern und betriebsfertig montieren
Menge: 1,000 St

**2.6.6 19 Zoll Steckdosenleiste 8f mit Schalter**
19 Zoll Steckdosenleiste 8f mit Schalter
1,5 HE 8 Schutzkontaktsteckdosen 35°, 2,0 m H05VV-F
3G1,
50 mm mit Winkelstecker inkl. Befestigungswinkel.
komplett liefern und betriebsfertig montieren
Menge: 1,000 St

**2.6.7 Überspannungsschutz**
Überspannungsschutz
Montageart Hutschiene 35 mm, Nennspannung AC 230 V,
Höchste Dauerspannung 255 V, Höchste Dauerspannung DC
255 V, Nennlaststrom 25A, Nennableitstrom (8/20) (L-N)
3 kA,
Gesamtableitstoßstrom (8/20) (L+N+PE) 5 kA,
Schutzpegel L-N
1,25 kV, Schutzpegel L-PE/N 1,5 kV, Polzahl 2, mit
Fernmeldekontakt, Signalisierung am Gerät optisch, max.
Leiterquerschnitt flexibel 2,5 mm², Prüfklasse Typ 3,
Schutzart
IP 20, incl. Gehäuse
komplett liefern und betriebsfertig montieren
Menge: 1,000 St

**2.6.8 Vollgeschirmtes 19" Patch Panel,**
Vollgeschirmtes 19" Patch Panel,
1 HE, Cat.6a (250 MHz) mit 24 Anschlussbuchsen RJ45
- Übertragungstechnische Eigenschaften Cat.6
nach DIN EN 60603-7-5 und TIA/EIA-568-B.2-1.
- 19" Einbaumaß, 1 HE
- Gehäuse und Frontplatte einteilig aus Stahlblech,
RAL 7035  lichtgrau
- Abschirmhaube aus Edelstahl zum Schutz gegen
Störein- und  abstrahlung, sowie Fremdkörper
- 24 Anschlussbuchsen RJ45, Frontplatten-Aufdruck 1-24
- Horizontaler Anschluss (senkrecht zur Frontplatte)
Installationskabel mit LSA-Plus-Schneidklemmen
- Farbige Bedruckung der LSA-Plus-Klemmen gemäß
Farbfolge EIA/TIA  568A
- Paarweise, lineares Auflegen der Anschlusspaare
ohne Paar- Splittung
- RJ45-Ausgang nach Norm: 1-2/3-6/4-5/7-8
Pin/Paarzuordnung
- Schirmkontaktierung mit Schraubklemmschelle gemeinsam
für jeweils  zwei Kabel, ohne Verdrillen des
Abschirmgeflechts,
direkt auf der Leiterplatte
- Kabelzugentlastung separat mit Kabelbindern,
im Lieferumfang enthalten
- Spannungsfestigkeit Kontakt-Kontakt: 1000 V=;
Kontakt-Schirm: 1200 V=; Kontakt-Gehäuse: 1800 V=
- unterstützt EN50081-2 und EN50082-2 Crit. A
- Das Panel muss grundsätzlich für ein Cable Sharing
(2 gleiche oder verschiedene Dienste über ein
4-paariges Kabel mit einem gemeinsamen Kabelmantel)
aller bekannten
Anwendungen bis 250 MHz geeignet sein.

Fabrikat / Typ. :

....................................................'
(vom Bieter einzutragen)
komplett liefern und betriebsfertig montieren
einschl. Beschriftung.
Menge: 1,000 St

**2.6.9 Vollgeschirmte Datenanschlussdose Cat.6a**
Vollgeschirmte Datenanschlussdose Cat.6a mit 2
Anschlussbuchsen RJ45, 45 Grad Schrägausgang,
8/8 Up/50 und Up/0 Cat.6, für Brüstungskanal-,
Bodentank- und Unterputzeinbau Leistungsmerkmale:
- Übertragungstechnische Eigenschaften Cat.6 nach DIN
EN 60603-7-5 und TIA/EIA-568-B.2-1.
- Die Anschlussdose muss grundsätzlich für Cable
Sharing (2 gleiche oder verschiedene Dienste über ein
4-paariges Kabel mit einem gemeinsamen Kabelmantel)
aller bekannten Anwendungen bis 250 MHz geeignet sein.
- Kabelzuführung aus allen Richtungen in 8x
45°-Schritten möglich - Schirmkontaktierung und
Kabelzugentlastung über 2 getrennte, unverlierbare
Schraubklemmen
- 2 geschirmte 8-polige Anschlussbuchsen RJ45 mit 45°
Schrägausgang - Buchsenabdeckungen als Klappdeckel,
unverlierbar, austauschbar - Horizontale und vertikale
Einbaumöglichkeit über 8-Loch-Tragering - ohne
Zentralplatte designfähig, kompatibel zu den
Abdeckungen diverser Schalterprogramm-Hersteller -
Zentralplatte 50x50mm - Passend für vorgefertigte
Kanalabdeckungen mit 45 mm Durchmesser (Ausschnitt nach
DIN 49075) - Befestigungsart DIN 49073 Blatt 1
(Schraubbefestigung) - Anschluss der Installationskabel
über LSA-Plus-Klemmen -
Adernvorsortierung/Adernmanagement zur Vermeidung von
Aderbeschädigung bei der Montage
- Farbige Bedruckung der LSA-Plus-Klemmen gemäß
Farbfolge EIA/TIA 568A und 568B - Paarweise lineares
Auflegen der Anschlusspaare ohne Paar-Splittung -
RJ45-Ausgang nach Norm: 1-2/3-6/4-5/7-8
Pin/Paarzuordnung - Schutz gegen Störein- und
Störabstrahlung durch Vollmetallgehäuse gemäß EN50081-2
und 50082-2 Crit. A - Farbe in RAL 1013 (perlweiß) -
Klappbares unverlierbares Beschriftungsschild - direkt
steckbarer Erdungsanschluss an allen 4 Ecken am Gehäuse
mit Kabelschuh-Steckern komplett mit Abdeckrahmen,
Frontplatte und Geräteeinbaudose in BR- Kanal,
Leitungsführungskanal,

Fabrikat / Typ. :

....................................................'
(vom Bieter einzutragen)
komplett liefern, betriebsfertig montieren und
anschließen einschl. Beschriftung
Menge: 4,000 St

**2.6.10 wie zuvor, jedoch mit AP- Gehäuse**
wie zuvor, jedoch mit AP- Gehäuse

Fabrikat / Typ. :

....................................................'
(vom Bieter einzutragen)
komplett liefern und betriebsfertig montieren
einschl. Beschriftung
Menge: 6,000 St

**2.6.11 Messung einer Daten-/TK Leitung**
Messung einer Daten-/TK Leitung
zwischen Patchfeld und Datendose auf die Einhaltung der
Vorgaben nach Kat. 7 incl. eines maschinell erstellten
Messprotokolls.
Menge: 20,000 St

**2.6.12 Auflegen von Datenleitungen Kat. 7**
Auflegen von Datenleitungen Kat. 7
Installationskabel mit LSA-Plus-Schneidklemmen
- Paarweise, lineares Auflegen der Anschlusspaare
ohne Paar- Splittung für RJ45-Ausgang nach Norm:
1-2/3-6/4-5/7-8 Pin/Paarzuordnung
- Schirmkontaktierung mit Schraubklemmschelle ohne
Verdrillen des Abschirmgeflechts,
direkt auf Klemmen,
betriebsfertig montieren und beschriften
Menge: 20,000 St

**2.6.13 Geschirmte Patchkabel Cat. 7, F-STP; PVC;**
Geschirmte Patchkabel Cat. 7, F-STP; PVC;
Kabeltülle in den Farben rot, blau, gelb, grün oder
grau, (nach Kundenwunsch)
Anschlussfolge nach EIA/TIA 568, Verdrahtung 1:1
Leistungsmerkmale:
- Kabelmantel PVC, Farbe grau
- Umspritzte Knickschutztülle, PVC, verschiedenfarbig
- Pin/Paarzuordnung nach EIA/TIA 568
- Paarabschirmung durch Alu-Folie
- Gesamtabschirmung durch Alu-Folie
- Kabelaufbau: Li-02Y(ST)Y 4x2xAWG 26/7 PiMF
- Innenleiter: Cu-Litze 0,48 mm, AWG 26(7/0,16)
- unterstützt EN50081-2 und 50082-2
- Länge: 2 m

Fabrikat / Typ. :

....................................................'
(vom Bieter einzutragen)
komplett liefern und betriebsfertig montieren
Menge: 10,000 St

*Hinweis*
Kabel und Leitungen verlegen in Teillängen in
Zwischendecken, auf Kabelträger, auf Rohfußboden, in
Hohlräume, in Leerrohr, einschl. Klein- und
Befestigungmaterial (Kabelklammern / Sammelhalter),
komplett in Teillängen liefern und betriebsfertig
montieren in nachstehenden Dimensionen:

**2.6.14 Kupfer Datenkabel, CAT 7a duplex**
Kupfer Datenkabel, J-02YSCH 2x4x2x0,62 PiMF AWG22/1,
Folien- und geflechtsgeschirmtes Installationskabel der
Kategorie 7a, UC1500 HS22 Cat.7A SFTP 4P LSHF
· PiMF: paarig in Metallfolie
· 1500 MHz
· halogenfrei
· Einsatzgebiete: IEEE 802.3, 10/100/1000Base-T,
10GBase-T,
IEEE802.5
· AWG22 = (American Wire Gage) Ø 0,62 mm
Allgemeines: Datenleitung / Verlegekabel, PiMF (paarig
in
Metallfolie), Kabeltyp 4x2 AWG 22/1, doppelt geschirmt,
Kabeldurchmesser 8,3 mm,
Aufbau:
Leiter: blanker Kupferdraht, AWG 22/1, Isolierung PE
Ader
Æ < 1,5 mm, Paarverseilung, Anzahl der Paare: 8 (2x4)
Kreuzförmiges Zentralelement aus Kunststoff,
Wasserabstoßendes Synthetikband, Alu-kaschierte
Polyesterfolie, Verzinntes Kupfergeflecht
Außenmantel: halogenfrei (FRNC/LS0H),
Mechanische Eigenschaften:
Temperatur- und Feuerbeständigkeit:
Betriebstemperaturbereich -20°C bis + 60°C
Brandverhalten: IEC 60332-1, (Flammwidrigkeit und
Rauchentwicklung) IEC 60332-1C IEC 60754-2
IEC 61034, Elektrische Eigenschaften bei 20°C:
Gleichstromwiderstand bei 20°C 128 Ohm/km
Durchschlagsfestigkeit für 1 kV/1 min
Gleichspannung bei 50Hz
Isolationswiderstand >= 5000 MOhm/km
Kapazität gegen Erde 43 nF/km
Ausbreitungsgeschwindigkeit 450 ns/100m
Laufzeitverzögerung (Skew) < 15 nS/100 m
Kopplungswiderstand bei 1 MHz < 12 mOhm/m
bei 10 MHz < 10 mOhm/m
bei 30 MHz < 30 mOhm/m
Kopplungsdämpfung > 80 dB
Anwendbare Normen: EN 50 173-1, EN 50 288-9-1, ISO
IEC 11801, 61156-5

Fabrikat / Typ. :

....................................................'
(vom Bieter einzutragen)
komplett liefern und betriebsfertig montieren
Menge: 400,000 m

**2.6.15 Telefonanschlussdose, UAE, UP mit Abdeckr. u. uP Dose**
Anschlussdose UAE 2x 8 KB- ISDN
UAE-Anschlussdose zum Anschluss von einem Telefon oder
Datenendgeräten
UAE 2 x 8 ISDN UP mit Zentralplatte für Schaltersystem
komplett liefern und montieren.
Menge: 1,000 St

**2.6.16 Fernmeldeverteiler / Verteilerkasten VKA für 100 DA mit**
Fernmeldeverteiler / Verteilerkasten VKA für 100 DA mit
FlexiBase für LSA-Plus und integrierter Wanne für
LAS-Plus2
liefern und betriebsfertig montieren einschl. Klein-
und Befestigungsmaterial.
Menge: 1,000 St

**2.6.17 LSA-Trennleiste 2/10 zu 10 DA**
LSA-Trennleiste 2/10 zu 10 DA, technische Daten gemäß
Standard Deutsche Telekom zum löt-, schraub- und
abisolierfreien Verbinden oder Verteiler von
kunsstoffisolierten Kupferadern, mit Massivleiter
0,4-0,8 mm Durchmesser oder Litze AWG 26-22
(Schneidklemmverbindungen nach ISE 60352-4 und DIN
41611-6-C-EL-CL), zum Aufrasten auf Profilrundstangen,
LSA-Montagekanäle oder bügel, große Rangierösen
beidseitig, Kabelseiten oben, Rangierseite bedruckt von
1 ...0, ohne Farbkode, Gehäusefarbe weiß, Kontakt
zwischen Kabel- und Rangierseite auftrennbar
liefern und betriebsfertig montieren einschl. Klein-
und Befestigungsmaterial.
Menge: 5,000 St

**2.6.18 Schilderrahmen klappbar**
Schilderrahmen klappbar, zum Aufstecken auf LSA-Leisten
2/20 und Überspannungsschutzmagazin, mit Klarabdeckung
und Papierschild unbedruckt b=9mm,
liefern und betriebsfertig montieren einschl. Klein-
und Befestigungsmaterial.
Menge: 5,000 St

**2.6.19 LSA-Erddrahtleiste 34 polig**
LSA-Erddrahtleiste 34 polig, technische Daten gemäß
Standard Deutsche Telekom, zum löt-, schraub- und
abisolierfreien Verbinden von Erdbeidrähten 0,4-0,8 mm
Durchmesser, zum Aufrasten auf Profilrundstangen,
LSA-Montagekanäle oder Bügel, Erdanschluss über Litze
1,5 mm², ca. 250 mm lang für Schrauben M4, Alle 34
Klemmen sind elektrisch fest miteinander verbunden,
Gehäusefarbe rot,
liefern und betriebsfertig montieren einschl. Klein-
und Befestigungsmaterial.
Menge: 1,000 St

**2.6.20 Überspannungsschutzmagazin zu 10 DA**
Überspannungsschutzmagazin zu 10 DA, bestückt mit 20x
Überspannungsableiter Form H, Abmessung 8x6 mm,
Nennansprechgleichspannung 230V, Nennableitstoßstrom
(8/20) 10 kA, Nennableitstoßstrom 10A, aufsteckbar auf
LSA-Anschluss und Trennleiste 2/20 zu 10 DA
liefern und betriebsfertig montieren einschl. Klein-
und Befestigungsmaterial.
Menge: 2,000 St

**2.6.21 FM-Kabel 50 DA komplett anschließen**
FM-Kabel bis 50 DA absetzen auszählen und auf
vorhandene LSA-Leiste auflegen und Erdanschluss
montieren,
kolplett ausführen und betriebsfertig montieren
einschl. Klein- und Befestigungsmaterial.
Menge: 2,000 St

**2.6.22 FM-Kabel bis 50 DA auszählen und auflegen**
FM-Kabel bis 50 DA absetzen, auszählen und auf
vorhandene LSA-Leiste auflegen,
komplett ausführen.
Menge: 2,000 St

**2.6.23 Rangieren von DA einschl. Rangierleitungen**
Rangieren von Doppeladern einschl. Rangierleitungen
(Verbindungsleitungen) 2x0,6 mm².
komplett ausführen, beschriften und im Protokoll
auflisten.
Menge: 10,000 St

**2.6.24 USS fur 2 DA, Spannungsbereich bis 33V DC**
USS fur 2 DA, Spannungsbereich bis 33V DC
Kombiableiter-Modul mit LifeCheck zum Schutz von 2
Doppeladern erdpotentialfreier symmetrischer
Schnittstellen.
LifeCheck erkennt thermische oder elektrische
Uberlastzustande nach denen der Ableiter auszutauschen
ist.
Nennspannung DC 24...24 V, Hochste Dauerspannung
AC 23,3 V, Hochste Dauerspannung DC 33 V,
Blitzstosstrom
(10/350 fnof;Ês) 10 kA, Nennableitstosstrom (8/20) 20
kA,
Nennlaststrom 1 A, Schutzpegel Ader/Ader 45 V,
Schutzpegel
Ader/Erde 550 V, Grenzfrequenz 7,8 MHz, Montageart auf
Basiselement, Anschluss 1 Schraubanschlussklemme,
Ableiterüberwachung, Explosionsgeprüfte Ausführung,
Anzahl
der Leiter (ohne Erde) 4, Erdung über Hutschiene,
Baubreite 12
mm, Schutzart (IP) IP20 incl. Basisteil

liefern und betriebsfertig montieren einschl. Klein-
und Befestigungsmaterial.
Menge: 10,000 St

**2.6.25 USS fur 2 DA, Spannungsbereich bis 45 V DC**
USS fur 2 DA, Spannungsbereich bis 45 V DC
Kombi-Ableiter in
12 mm Baubreite und Push-In Anschlusstechnik mit
Statusanzeige zum Schutz von 1 Doppelader erdfreier
DCVersorgungen fur informationstechnische Systeme und
MSR
Kreise. Nennspannung DC 24...24 V, Hochste
Dauerspannung
AC 31,8 V, Hochste Dauerspannung DC 45 V,
Blitzstosstrom
(10/350 fnof;Ês) 5 kA, Nennableitstosstrom (8/20) 20
kA,
Nennlaststrom 10 A, Schutzpegel Ader/Ader 100 V,
Schutzpegel Ader/Erde 800 V, Grenzfrequenz 2 MHz,
Montageart Hutschiene TH35, Anschluss 1 Push-in
Klemme, Ableiteruberwachung, Anzahl der Leiter (ohne
Erde) 2,
Erdung über Hutschiene, Baubreite 12 mm, Schutzart
(IP) IP20

liefern und betriebsfertig montieren einschl. Klein-
und Befestigungsmaterial.
Menge: 4,000 St

**2.6.26 Stromversorgung 24V**
Stromversorgung 24V
Primär getaktete Stromversorgung, STEP POWER, Push-in-
Anschluss, Tragschienenmontage, Eingang: 1-phasig,
Ausgang: 24 V DC / 0,63 A

liefern und betriebsfertig montieren einschl. Klein-
und Befestigungsmaterial.
Menge: 1,000 St

### Bereich 3 Blitzschutzanlage

**3.1 Fangleitung**
Fangleitung in Teillängen,
Runddraht Aluminium (AlMgSi) 8 mm
Durchm., DIN 48 801
kompl. mit
Vollmetalldachleitungshalter bzw.
frostbeständigen Betonsteinen nach
DIN 18 501 entspr. der
Dacheindeckung (Metalldeckung),
Halterabstand max. 1 m,
einschl. aller Verbindungsklemmen
und Zubehör,
komplett liefern, in Teillängen
betriebsfertig montieren und
anschließen
Menge: 350,000 m

**3.2 Ableitung Alu isoliert**
Ableitung mit Kunststoffisolierung in
Teillängen
Rundaluminium (AlMgSi) 8 mm
Durchmesser, DIN 48 801
komplett mit Vollmetall -
Wandleitungshaltern,
auf Putz unter Dämmung mit Sicke
montieren,
Halterabstand max. 1,0 m,
einschl. aller Verbindungsklemmen
und Zubehör
komplett liefern, in Teillängen
betriebsfertig montieren und
anschließen
Menge: 50,000 m

**3.3 Ableitung Alu**
Ableitung in Teillängen
Rundaluminium (AlMgSi) 8 mm
Durchmesser, DIN 48 801 komplett
mit Vollmetallhaltern,
an Regenfallrohre mit Rohrschellen,
Halterabstand max. 1,0 m,
einschl. aller Verbindungsklemmen
und Zubehör
komplett liefern, in Teillängen
betriebsfertig montieren und
anschließen
Menge: 80,000 m

**3.4 Anschluss- und Verbindungsleitung Dach**
Anschluss- und Verbindungsleitung in
Teillängen
auf Dachflächen Runddraht
Aluminium (AlMgSi) 8 mm Durchm.,
DIN 48 801, in Teillängen komplett mit
Vollmetalldachleitungshalter bzw.
frostbeständigen Betondachsteinen
nach DIN 18 501
entspr. der Dacheindeckung
(Metalldach),
Halterabstand max. 1 m,
einschl. aller Verbindungsklemmen
und Zubehör,
komplett liefern,
betriebsfertig montieren und
anschließen
Menge: 120,000 m

**3.5 Verbindungsklemme**
MV-Klemme,
Mehrzweck-Verbindungsklemme zur
universellen Verwendung als Kreuz-,
T- und Parallelklemme
für Leiter Rund Durchmesser 10 mm,
komplett liefern, montieren und
anschließen
Menge: 55,000 St

**3.6 Anschlüsse für Regenfallrohr**
Anschlüsse für Regenfallrohre an die
Blitzschutz- bzw. Erdungsanlage
mittels Regenrohrschellen
100 mm - 150 mm Durchmesser,
komplett mit KS-Verbinder und allem
Zubehör
komplett liefern,
betriebsfertig montieren und
anschließen
Menge: 30,000 St

**3.7 Anschlüsse für Dachrinne**
Anschlüsse für Dachrinnen,
mittels entspr. Klemmenmaterial und
Anschlusslaschen,
komplett mit allem Zubehör liefern,
betriebsfertig montieren und
anschließen
Menge: 30,000 St

**3.8 Fangspitzen Höhe 0,45 m**
Fangstange aus Aluminium für
Dachaufbauten
Höhe bis 0,45 m,
mittels entspr. Klemmenmaterials und
Anschlusslaschen,
komplett mit allem Zubehör an
Fangleitung montieren,
einschl. Fangspitze 0,45 m,
komplett liefern, betriebsfertig
montieren und anschließe
Menge: 35,000 St

**3.9 Fangspitzen Höhe 0,70 m mit Anschluss**
Fangstange aus Aluminium mit
Fußplatte für Dachaufbauten,
Dach: Flachdach, Foliendeckung
Höhe bis 0,70 m,
mittels entspr. Klemmenmaterials und
Anschlusslaschen,
komplett mit allem Zubehör aufstellen,
einschl. Betonsockel,
komplett liefern, betriebsfertig
montieren und anschließen
Menge: 8,000 St

**3.10 Anschlüsse für Türen und Fassade**
Anschlüsse für Türen, Fassade und
Treppen aus Metall an die
Erdungsanlage mittels Falzklemme,
komplett mit allem Zubehör
komplett liefern, betriebsfertig
montieren und anschließen
Menge: 10,000 St

**3.11 Anschlüsse für Dachkonstruktion**
Anschlüsse für Dachkonstruktion aus
Stahlträger an die Erdungsanlage
mittels Falzklemme,
komplett mit allem Zubehör
komplett liefern, betriebsfertig
montieren und anschließen
Menge: 16,000 St

**3.12 Anschlusswinkel mit Anschlussklemme**
Anschlusswinkel mit
Anschlussklemme zum Anschließen
und verbinden von
Metallverkleidungen,
Material Aluminium mit Anschluss
Schraube und Mutter,
an Blitzschutzanlage,
komplett liefern, betriebsfertig
montieren und anschließen
Menge: 18,000 St

**3.13 Überbrückungsband**
Überbrückungsband Aluminium
hochflexibel,
mit Standardlochbild,
Länge 180 mm,
zum Verbinden von
Metallverkleidungen bzw.
Dehnungsausgleich (50 mm²),
Material Aluminium mit Schraube
komplett liefern, betriebsfertig
montieren und anschließen
Menge: 25,000 St

**3.14 Nummernschild**
Nummernschild zur Kennzeichnung
der Trennstellen
komplett liefern, durchnummerieren
und montieren
Menge: 20,000 St

**3.15 Prüfung Erdungs- und Blitzschutzanlage**
Messen und Prüfen der
Erdungsanlage
Anzahl der Messstellen entsprechend
der errichteten Anlage,
gemessene Widerstandswerte
auflisten einschl.
Prüfbericht DIN 48 831,
Anlagenbeschreibung DIN 48 830 und
Bestandszeichnung DIN 48 820
vor Einbau des Beton
einschl. aussagekräftige Fotografien
der Gesamtanlage,

Messen und Prüfen der
Blitzschutzanlage
Anzahl der Messstellen entsprechend
der errichteten Anlage,
gemessene Widerstandswerte
auflisten einschl.
Prüfbericht DIN 48 831,
Anlagenbeschreibung DIN 48 830 und
Bestandszeichnung DIN 48 820
einschl. aussagekräftige Fotografien
der Gesamtanlage,

Dokumentation in 3facher
Ausfertigung einschließlich der
Angabe über Art und Umfang der in
regelmäßigen Abständen
durchzuführenden Überprüfungen an
der errichteten Blitzschutzanlage.
Menge: 1,000 St

USt %: 19,00
